# Jena Uniklinikum HKLS
Kostenanschlag (GAEB DA XML 3.3, DA82)
Projekt: 2219018
Währung: EUR
Erstellt mit: GXML Toolbox V3.3 R20220330, ORCA AVA 27 27.00.00, 20.01.2026

## Allgemeine Projektbeschreibung
Allgemeine Projektbeschreibung

Das Leibniz-Zentrum für Photonik in der Infektionsforschung (LPI) verfolgt mit Hilfe einer in Jena entstehenden nutzeroffenen Translationsinfrastruktur für Photonik und Optik in der Infektiologie das Ziel, grundlegend neue Lösungen für die Diagnose, Überwachung und Therapie von Infektionen zu erforschen und zu entwickeln und in die Routineanwendung zu überführen.
Dabei unterteilt sich das Bauvorhaben in folgende Teilprojekte:
Zentrales Element des LPI, ist der Einsatz völlig neuer, weltweit einzigartiger photonenbasierter Methoden zur Entwicklung innovativer Diagnose- und Therapieverfahren, welche die Infektionsforschung nachhaltig verbessern werden. Hierfür wird eine neue, nutzeroffene Forschungsinfrastruktur benötigt, die die räumlichen und technischen Rahmenbedingungen für die wissenschaftliche Arbeit schafft.

Die Umbaumaßnahme, TEILPROJEKT B: FIRST-in-PATIENT-UNIT (FiPU), umfasst den Umbau von Teilbereichen der Intensivstation des Universitätsklinikums Jena oder laut PHB . Die FiPU dient dazu, neu entwickelte diagnostische Methoden und experimentelle Therapieverfahren am Patienten zu erforschen und anzuwenden. Somit wird in einer einzigartigen Weise das Zusammenspiel von exzellenter Forschung und innovativer Technik mit modernsten diagnostischen Methoden der direkten therapeutischen Anwendung am Patienten ermöglicht.

Patienten, die für Studien in der FiPU in Frage kommen, werden aus dem regulären ITS-Betrieb des UKJ durch das Personal der Site-Management-Unit (SMU) identifiziert. Die ausgewählten Patienten werden in der FiPU entsprechend weiter versorgt und erhalten somit Zugang zu experimentellen Therapien und neuen diagnostischen Verfahren.

Die Ebene 10 der Gebäude C1-C3 und A5 bildet am Standort den gesamten Intensivmedizinischen Bereich (ITS). Die Verortung der FiPU soll im Gebäude C1 und der Station C111 sowie einem Teil der C110 erfolgen.
Benötigt wird ein isolierter Bereich mit insgesamt 10 Intensivpflegebetten, der über eine Schleuse an eine Intensivstation des UKJ mit einem Präsenzlabor für die "vor Ort" oder gar bettseitige biophotonische Diagnostik oder Monitoring infektiöser Patienten angeschlossen ist.
Dies erlaubt einerseits die klinische Validierung von lichtbasierten Testsystemen zur Erfassung kritischer zellulärer Wirtsfunktionen (Immunantwort, Endothelfunktion/Mikrozirkulation), andererseits aber auch die Gabe innovativer
Therapeutika (wie die Gabe farbstofffunktionalisierter, nanoformulierter Wirkstoffe zur Wiederherstellung der Organfunktion) unter Monitoring der Pharmakokinetik und Organfunktionen mittels biophotonischer Technologien unter Anwendung von Demonstratoren, die im Infektionsbereich verbleiben müssen.

Benötigt werden neben Patientenzimmern, in denen die Patienten, von denen eine Infektionsgefahr ausgeht, isoliert untergebracht werden können, auch Räumlichkeiten für die Sicherstellung der Pflege (Pflegestützpunkt, Arbeitsraum rein/unrein, Pflegebad, Lager, Teeküche), Aufenthalts- und Diensträume sowie Ver- und Entsorgungsschleusen für Patienten, Personal und Güter. Räume für
Diagnostik und wissenschaftliche Experimente müssen dem Bereich der FiPU ebenfalls zugeordnet werden. Die FiPU umfasst damit insgesamt 391,50 m² Nutzfläche in 2 separat Arealen, von denen 53,50 m² aus vorhandener Nutzung übernommen werden können und 338,00 m² umzubauen sind. Der Umbau umfasst neben den Nutzflächen auch Eingriffe in die Technikbereiche der Technikzentrale, Schächten und den Versorgungswegen.

Vorgesehen ist eine "Kerneinheit" (C 111) mit 6 Einzelzimmern, die gemeinsam mit Pflegestützpunkt, Arbeits- und Diensträumen und dem Labor als eine abgegrenzte und durch Schleusen vom umgebenden Intensivbereich getrennte Funktionseinheit geplant ist. Die Einzelzimmer erhalten jeweils vorgelagerte Schleusen inkl. dem Bereich Arbeitsraumrein, So können kontagiöse Intensivbehandlungspatienten (Patienten der Gruppe A2 gemäß RKI-Richtlinie für Krankenhaushygiene  und Infektionsprävention) untergebracht werden.
Darüber hinaus gibt es einen zweiten abgegrenzten Bereich, bestehend aus zwei Doppelzimmern mit gemeinsamer Schleuse inkl. Bereich "Arbeitsraum-rein" und vorgelagerten Flur.
Diese bedürfen gemäß RKI-Richtlinie keiner gesonderten Filterung in der raumlufttechnischen Anlage (sog. "Kittelpflege", d.h. Kleidungswechsel des Pflegepersonals in der dem Patientenzimmer vorgelagerten Schleuse) und würden in diesen Betten behandelt werden können.

## Allgemeine Baustellenordnung
Allgemeine Baustellenordnung (Universitätsklinikum Jena)

Baumaßnahme:  Errichtung einer First in Patient Unit (FiPU)

1 Allgemeines
1.1 Lage der Baustelle

Pläne über die Lage und Anbindung der Baustelle an das öffentliche Verkehrsnetz sind als Anlage beigefügt.

1.2 Anschriften und Rufnummern

- Standortleitung/Unfallarzt: Universitätsklinikum Jena, Am Klinikum 1, in 07747 Jena  Tel. 03641 9-32 20 50
- Bauleitung: SGP3 - Dr. Schotz Gesamtplan GmbH, Neuwerkstr.. 29 in 99084 Erfurt
  Tel. 0361 3494680

- SiGeKo: wird noch bekanntgegeben...............  Tel. ...........
- Brandschutzbeauftragte: wird noch bekanntgegeben.  Tel. .............
- Krankenhaushygiene der Ansprechpartner.Herr Mitic  Tel. .............
- Abfallbeauftragter: wird noch bekanntgegeben  Tel. .............
- Thüringer Landesamt für Verbraucherschutz,TLV Abteilung Arbeitsschutz
Tennstedter Str. 8/9, 99947 Bad Langensalza  Tel.0361 57 3815-000
- Berufsgenossenschaft der Bauwirtschaft - BG BAU,
 Koenbergkstraße 01, 99084 Erfurt,  Tel. 030 - 85781-0
- Stadt Jena, Am Anger 15, 07743 Jena,  Tel. 03641 49-0
- Finanzamt Jena, Leutragraben 8, 07743 Jena,  Tel. 03641 - 3780
- Polizei  Tel. 110
- Feuerwehr  Tel. 112

1.3 Koordination und Überwachung der Arbeitssicherheit und Gesundheitsschutz

Der vom Bauherrn gemäß Verordnung über Sicherheit und Gesundheitsschutz auf Baustellen (BaustellV) eingesetzte SiGeKo ist über seine Rechte nach BaustellV hinaus gegenüber den ausführenden Firmen sowie deren Arbeitnehmern weisungsbefugt.

Der Auftragnehmer hat dem SiGeKo vor Beginn der Arbeiten seine Arbeitsverfahren sowie die vorgesehenen Sicherheitsmaßnahmen anzugeben. Der SiGeKo legt dabei die Ausschreibung, den SiGe-Plan und den Bauablaufplan zu Grunde und prüft die Angaben daraufhin, ob die Arbeiten wie vorgesehen und ohne gegenseitige Gefährdung durchgeführt werden können. Ergibt die Prüfung, dass die Sicherheitsmaßnahmen unzureichend sind, veranlasst der SiGeKo notwendige Änderungen der Arbeitsverfahren oder des Arbeitsablaufs.

Der SiGeKo kontrolliert die Einhaltung dieser Baustellenordnung, des SiGe-Plans, der Arbeitsschutzvorschriften und schreitet bei erkennbaren Gefahrenzuständen ein. Die Auftragnehmer sind zur unverzüglichen Mängelbeseitigung verpflichtet. In Abstimmung mit der Baustellenleitung arbeitet der SiGeKo einen Terminplan für Sicherheitsbesprechungen und Baustellenbegehungen aus. Über diese Aktivitäten führt er Protokoll.

Die Tätigkeit des SiGeKo befreit den Auftragnehmer nicht von seiner Abstimmungspflicht mit anderen Unternehmern. Übernimmt der Unternehmer Aufträge, deren Durchführung zeitlich und örtlich mit Aufträgen anderer Unternehmer zusammenfällt, ist er verpflichtet, sich mit dem für die Baustelle bestellten SiGeKo des Auftraggebers abzustimmen, soweit dies zur Vermeidung einer gegenseitigen Gefährdung erforderlich ist.

Die Verantwortlichkeit des Auftragnehmers für die Erfüllung der Arbeitsschutzpflichten gegenüber seinen Beschäftigten bleibt unberührt.

1.4 Bautagebuch

Der Auftragnehmer hat in geeigneter Form den Personaleinsatz, den Geräteeinsatz, die Materiallieferungen, die Arbeitsleistungen und den Arbeitsfortschritt zu dokumentieren sowie notwendige Angaben nach Richtlinie 411 VHB-Bund zu machen und regelmäßig, spätestens vierwöchentlich, an den Bauherrn zu berichten.
Bautagesberichte des Auftragnehmers/der Nachunternehmer sind der örtlichen Bauleitung des Auftraggebers spätestens wöchentlich vorzulegen.

1.5 Personal

Das Personal des Auftragnehmers muss für die ihm übertragene Arbeit geeignet sein. Personen, die gegen Arbeitsschutz- und Unfallverhütungsvorschriften verstoßen oder den Anweisungen des Bauherrn oder seiner Beauftragten hierzu nicht Folge leisten, sind abzuberufen und zu ersetzen. Werden Arbeitnehmer eingesetzt, die der deutschen Sprache nicht mächtig sind, muss ständig eine der deutschen Sprache kundige, fachlich geeignete Person als Ansprechpartner vor Ort sein, der sich auch mit ausländischen Arbeitnehmern entsprechend deren Sprache hinreichend verständigen kann. Dieses Aufsichtspersonal muss stets auf der Baustelle zugegen sein.
Für alle ausländischen Beschäftigten sind, falls erforderlich, eine gültige Arbeitserlaubnis oder ein Sozialversicherungsausweis der örtlichen Bauüberwachung vorzulegen und auf der Baustelle vorzuhalten.

1.6 Arbeitszeiten

Normalarbeitszeit: Mo.-Fr. 7:00 - 17:00 Uhr, an Samstagen von 8:00 -17:00 Uhr
Lieferzeiten: innerhalb der Normalarbeitszeit
Arbeiten außerhalb der Normalarbeitszeit sind grundsätzlich vom AG zu genehmigen.
Sonderregelung für lärm- und erschütterungsintensive Tätigkeiten
Um störende Auswirkungen von lärm- und erschütterungsintensiven Arbeiten auf den unmittelbar angrenzenden Krankenhausbetrieb soweit als möglich zu mindern, können diese Arbeiten im Zeitfenster Montag bis Freitag von 17:00 Uhr bis 20:00 Uhr ausgeführt werden. An Samstagen von 08:00 Uhr -12:30 Uhr und von 14:00 Uhr - 17:00 Uhr.
Da die Arbeiten in unmittelbarer Nachbarschaft zu hochsensiblen Bereichen des Krankenhausbetriebs (Operationssäle, Intensivpflege, etc.) stattfinden, kann es aus krankenhausbetrieblichen Gründen auch innerhalb der benannten Zeitfenster zu kurzfristig vom AG angeordneten Unterbrechungen von lärm- und erschütterungsintensiven Tätigkeiten.
Andere Zeitfenster für lärm- und erschütterungsintensive Arbeiten sind nur einzelfallbezogen nach rechtzeitiger vorheriger Abstimmung mit dem AG und einzelfallbezogener Freigabe des AG zulässig. Die Zustimmung des AG ist rechtzeitig, jedoch mind. 5 Arbeitstage vor Aufnahme der Arbeiten durch den AN in Textform vom AG einzuholen.

1.7 Weitergabe von Arbeiten

Leistungen dürfen nur mit dem Einverständnis des Bauherrn auf der Grundlage dieser Baustellenordnung und entsprechend der VOB/B an Nachunternehmer weitergegeben werden. Der Auftragnehmer hat bei der Vergabe von Arbeiten an andere Unternehmen seiner Abstimmungspflicht entsprechend § 8 ArbSchG sowie § 6 Abs. 1 UVV "Allgemeine Vorschriften" nachzukommen.

2 Arbeitsstätten
2.1 Baustelleneinrichtung, Baustellenverkehr

Der Auftragnehmer hat seine Baustelleneinrichtung auf den vom Bauherrn zugewiesenen Flächen vorzunehmen. Die Nutzung der ihm zugewiesenen Flächen ist 14 Tage vor Arbeitsaufnahme mit dem SiGeKo abzustimmen. Er darf die Baustelle nur durch gekennzeichnete Zugänge betreten und verlassen.
Verkehrsflächen sind besonders gekennzeichnet. Darüber hinaus werden sie im Baustelleneinrichtungsplan ausgewiesen.
Die Zu- und Abfahrt zur Baustelle sowie zu den Containern (Material-, Werkzeug und Sanitärcontainern) erfolgt von der Erlanger Allee über die Planstraße A und retour.
Auf der Baustelle gilt grundsätzlich die Straßenverkehrsordnung. Davon abweichend wird die Höchstgeschwindigkeit auf 10 km/h festgelegt. Verkehrsflächen dürfen nicht durch Bau- oder Montagearbeiten beeinträchtigt werden. Ausnahmen sind mit dem überwachenden Bauleiter bzw. dem SiGeKo zu vereinbaren. Rückwärtsfahren ist nur in Ausnahmefällen erlaubt. Es besteht Einweisungspflicht.
Es ist verboten, Motoren im Standgas laufen zu lassen!
Zufahrtswege für Feuerwehr-, Rettungs-, Polizei- und sonstige Hilfsfahrzeuge sind freizuhalten.
Das Befahren und Parken des gesamten Klinikums und Baustellengeländes mit Privatfahrzeugen durch Mitarbeiter des AN, seiner Nachunternehmer, Besucher, Lieferanten etc. ist untersagt.
Widerrechtlich geparkte Fahrzeuge werden auf Kosten des AN entfernt.
Firmenfahrzeuge sind innerhalb des Baustellenbereiches zu parken bzw. zu be- und entladen.
Vom AG werden Transponder für das Öffnen der Schranken an der Klinikumszufahrt gegen Unterschrift an die AN zur Verfügung gestellt. Die Nutzung der Transponder ist lediglich für die Zufahrt von Firmen- und Lieferfahrzeugen zulässig.  Die vollständige und dokumentierte Rückgabe der Transponder durch den AN an den AG hat vor Schlussrechnungslegung zu erfolgen

2.2 Unterkünfte und soziale Anlagen

Der Bauherr stellt Flächen mit den erforderlichen Ver- und Entsorgungsmöglichkeiten für die nach der Arbeitsstättenverordnung (ArbStättV) erforderlichen Waschräume, Toiletten und sonstigen Einrichtungen. Durch den Bauherren werden ausreichend Sanitäranlagen zur Nutzung durch alle AN errichtet.

Übernachtungsunterkünfte werden auf der Baustelle nicht gestattet.

2.3 Winterfeste Arbeitsplätze

Leistungen zur Schaffung winterfester Arbeitsplätze, einschließlich der Räum- und Streuarbeiten in erforderlichem Umfang übernimmt der Auftragnehmer in seinem Verantwortungsbereich.
Der Auftragnehmer hat dabei grundsätzlich die Forderungen des Anhangs der ArbStättV (insbesondere Abschnitt 5.1) einzuhalten.
Der Auftraggeber übergibt lediglich zu Beginn das zu Erbringung der Bauleistung geeignete (geräumte) Grundstück bzw. Baufeld. Der Bauherr übernimmt in der Folge die Verkehrssicherheitspflicht für bereits vorhandene Straßen und Wege zum Baugelände, Baustraßen und -wege sind davon ausgeschlossen.
Sind mehrere Firmen gleichzeitig tätig, erfolgt eine klare Absprache zur Aufgabenzuweisung, Kompetenzabgrenzung, Sicherungspflichten durch die örtliche Bauleitung, die schriftlich festgehalten wird.

2.4 Sanitätsraum

Der Bauherr unterhält in unmittelbarer Nachbarschaft eine Notaufnahme. Weitere Anforderungen nach der ArbStättV oder der DGUV-Information "Erste Hilfe im Betreib" hat der Auftragnehmer zu erfüllen.

2.5 Baustromversorgung, Baustellenbeleuchtung, Bauwasser
2.5.1 Baustromversorgung, Baustellenbeleuchtung:

Der Auftraggeber beliefert den Auftragnehmer mit Strom. Der bauseits zur Verfügung gestellte Baustromanschluss beinhaltet keine Notstromversorgung.

Die Stromversorgung erfolgt entsprechend dem Baustelleneinrichtungsplan. Der Auftraggeber übernimmt die Einrichtung des Anschlusspunkts und der Hauptverteilung. Ab der Hauptverteilung liegt die Unterverteilung in der Verantwortung des Auftragnehmers und ist mit dem SiGeKo sowie der örtlichen Bauleitung abzustimmen.

Die Weiterberechnung der Stromkosten an die Unternehmen erfolgt über eine pauschale Umlage in Höhe von 0,25 % (netto) des jeweiligen Schlussrechnungsbetrags.

Der Auftragnehmer ist dadurch nicht von seinen Leistungspflichten befreit. Eigene elektrische Anlagen und Betriebsmittel dürfen nur von Speisepunkten versorgt werden, die mit einer FI-Schutzschaltung ausgerüstet sind (Baustromverteiler). Alle elektrischen Anlagen und Betriebsmittel müssen den einschlägigen VDE-Richtlinien und UVV entsprechen und nachweislich auf ihren ordnungsgemäßen Zustand geprüft sein.

Der Auftraggeber stellt die Allgemein-, Not- und Wegebeleuchtung. Für eine ausreichende Arbeitsplatzbeleuchtung hat der Auftragnehmer selbst zu sorgen.

2.5.2 Bauwasser:

Bauwasserbereitstellung:
Der Bauherr übernimmt die Bereitstellung des Bauwassers. Hierzu wird im Rahmen der Baustelleneinrichtung, durch den vom Bauherrn beauftragten Unternehmer, eine zentrale Wasserentnahmestelle (z. B. Standrohr, Wasseranschluss oder Zapfstelle) eingerichtet und betriebsbereit zur Verfügung gestellt.

Kosten für Bauwasser:
Die Kosten für den Bauwasserverbrauch sowie für die Herstellung, Unterhaltung und den Betrieb der zentralen Wasserentnahmestelle trägt der Bauherr. Zur anteiligen Umlage dieser Kosten auf die ausführenden Unternehmen erfolgt eine pauschale Weiterberechnung in Höhe von 0,25 % (netto) des jeweiligen Schlussrechnungsbetrages.

Wasserversorgung der einzelnen Gewerke:
Die Verteilung des Bauwassers von der zentralen Entnahmestelle zu den jeweiligen Arbeitsplätzen sowie die erforderliche Wasserentsorgung (z. B. Abpumpen, Ableiten oder Sammeln von Abwasser) liegt in der Verantwortung der jeweiligen Auftragnehmer (Folgegewerke). Diese haben die notwendige Wasserzuführung, -verteilung und -entsorgung auf eigene Kosten und Verantwortung sicherzustellen.

2.6 Funksprechverkehr

Bei Funksprechverkehr sind Gerätezahl und -typ sowie die verwendete Frequenz der überwachenden Bauleitung zu melden und ist die Nutzungsberechtigung hierfür einzuholen. Die Anforderungen des Post- und Fernmeldewesens sind einzuhalten. Gegebenenfalls ist Rücksprache mit dem SiGeKo einzuholen, da Nähe zur Notaufnahme besteht.

Auf mit dem Schild "Handyverbot" gekennzeichnete Bereiche ist zu achten

2.7 Ordnung, Sauberkeit und Hygiene

Die Auftragnehmer sind verpflichtet, ihren Arbeitsbereich sowie ihre Tagesunterkünfte und sanitären Anlagen in ordentlichem Zustand zu halten.

Verunreinigungen sind unverzüglich zu beseitigen. Andernfalls vergibt die überwachende Bauleitung den Auftrag hierfür und legt die Kosten auf die Verursacher um. Unterkünfte und Sozialanlagen müssen den Anforderungen der ArbStättV entsprechend vorgehalten und betrieben werden.

2.8 Rauchverbot, Verbot von Alkohol und anderen Rauschmitteln

Es besteht ein generelles Rauchverbot auf der gesamten Baustelle. Rauchen ist nur in festlegten Raucherzone erlaubt.

Der Auftragnehmer hat Personen, bei denen der begründete Verdacht auf Alkohol- und Drogeneinfluss besteht, unverzüglich von der Baustelle zu entfernen. Der Bauherr behält sich vor, solchen Personen Baustellenverbot zu erteilen.

3 Arbeitssicherheit
3.1 Allgemeines

Jeder Auftragnehmer ist dafür verantwortlich, dass seine auf der Baustelle tätigen Unternehmer-Bauleiter bzw. Aufsichtführenden, einschließlich seiner Nachunternehmen, Kenntnis über den SiGe-Plan, diese Baustellenordnung sowie die einschlägigen Arbeitsschutz- und Unfallverhütungsvorschriften haben.

Der Auftragnehmer verpflichtet sich, für die von ihm durchzuführenden Arbeiten Gefährdungs- und Belastungsanalysen dem SiGeKo vorzulegen und von diesem genehmigen zu lassen.

Durch den SiGeKo wird eine "Firmenauskunft Arbeitssicherheit" von den beteiligten Unternehmen und deren Nachunternehmen abgefordert

Greifen Arbeitsvorgänge verschiedener Auftragnehmer ineinander, sind die vorgefundenen Gegebenheiten zu prüfen. Dies gilt insbesondere für Baugruben und Gräben, hochgelegene Arbeitsplätze sowie alle Verkehrswege, Gerüste, für die Stromversorgung und die Allgemeinbeleuchtung der Baustelle.

Ein Arbeitsablauf oder ein Arbeitsverfahren weist dann einen Mangel auf, wenn bei einem oder mehreren Arbeitsschritten Gefahren nicht sicher ausgeschlossen werden können. Dies ist z. B. der Fall, wenn die für bestimmte Arbeiten benötigten speziellen Arbeitsmittel nicht zur Verfügung stehen. Stellt der Auftragnehmer Mängel fest, sind diese unverzüglich dem SiGeKo zu melden und es ist auf deren Abstellung hinzuwirken. Nimmt ein Auftragnehmer trotz erkennbarer Mängel seine Arbeit auf, ist er zur Mängelbeseitigung verpflichtet.

Die einschlägigen Arbeitsschutz- und Unfallverhütungsvorschriften sind auf der Baustelle vorzuhalten.

Der Auftragnehmer hat der überwachenden Bauleitung und dem SiGeKo Name und Anschrift seiner Montageleiter bzw. Aufsichtführenden und die der Sicherheitsfachkräfte mitzuteilen.

Erlaubnispflichtige Arbeiten sind rechtzeitig bei den zuständigen Behörden zu beantragen

Dem SiGeKo sind alle Arbeitsunfälle und Schadensfälle unverzüglich telefonisch oder per mail zu melden, damit ggf. eine Unfalluntersuchung durchgeführt werden kann. Die gesetzlich vorgeschriebene Meldepflicht an Behörden und Berufsgenossenschaften bleibt davon unberührt.

3.2 Unterweisung

Erstmalig auf der Baustelle eingesetztes Personal ist vor Beginn der Arbeiten über die besonderen Bedingungen auf der Baustelle durch ihren Aufsichtführenden zu unterweisen. Die Unterweisung ist zu dokumentieren und bei der Bauleitung zu hinterlegen.

3.3 Erste Hilfe Personal

Alle Auftragnehmer haben die Anforderungen nach der Arbeitsstättenverordnung, Betriebssicherheitsverordnung bzw. der DGUV A1 zu erfüllen. Das entsprechend ihrer Beschäftigtenzahl erforderliche Erste-Hilfe-Material und die vorgeschriebene Anzahl von Ersthelfern auf der Baustelle vorzuhalten

3.4 Arbeitsmedizinische Vorsorge

Der Auftragnehmer hat dafür zu sorgen, dass in Bereichen, in denen Arbeiten mit gesundheitsschädigenden Einwirkungen ausgeführt werden, nur Personal eingesetzt wird, das dazu geeignet ist und durch arbeitsmedizinische Voruntersuchungen überwacht wird. Der Nachweis hierfür muss dem SiGeKo bei Bedarf vorgelegt werden.

3.5 Erdarbeiten

Erdarbeiten dürfen nicht ausgeführt werden.

3.6 Baumaschinen und Geräte

Bei Maschinen, Geräten, Werkzeugen, elektrischen Anlagen und Betriebsmitteln sowie überwachungsbedürftigen Anlagen, die einer Sachverständigen- oder Sachkundigenprüfpflicht unterliegen, verpflichtet sich der Auftragnehmer, die entsprechenden Nachweise, Aufbauanleitungen, Zulassungsbescheide, Erlaubnisse, Prüf-und Kontrollbücher an der Baustelle vorzuhalten. Prüfaufkleber sind anzubringen

Der Auftragnehmer hat dafür zu sorgen, dass Baumaschinen und Geräte nur von dazu beauftragten Personen bedient werden. Sofern eine schriftliche Beauftragung in Rechtsvorschriften vorgesehen ist, muss die beauftragte Person diese ständig bei sich haben. Gefahrenbereiche sind abzusperren. Personen dürfen sich dort nicht aufhalten.

3.7 Montagearbeiten

Bei Montagearbeiten ist eine Montageanweisung, in der die erforderlichen Sicherheitsmaßnahmen sowie die zum Einsatz kommenden Maschinen, Geräte und Werkzeuge erkennbar sind, dem SiGeKo vorzulegen und von diesem genehmigen zu lassen.

3.8 Gerüste und Leitern

Der Auftragnehmer hat die Brauchbarkeit der von ihm eingesetzten Arbeits-, Schutz- und Traggerüste nachzuweisen und die Betriebssicherheit zu überwachen. Zulassungsbescheide sowie Aufbau- und Verwendungsanleitungen sind auf der Baustelle vorzuhalten. Jeder Benutzer hat den ordnungsgemäßen Zustand zu prüfen und ihn zu erhalten. Veränderungen am Gerüst dürfen nur vom Gerüsthersteller vorgenommen werden. Gesperrte Gerüste dürfen nicht benutzt werden. Eine Gerüstfreigabe ist vorzuhalten.
Am Gerüst ist sichtbar eine Kennzeichnung nach DIN 4420 anzubringen.
Es dürfen nur Arbeitsleitern (Steh-, Anlege-, Podest-, Schiebeleitern etc.) sind mit einer Sicherheits- kennzeichnung und gültiger Prüfplakette verwendet werden.

3.9 Gefahrstoffe

Beim Umgang mit Gefahrstoffen sind die Betriebsanweisungen auf der Baustelle vorzuhalten.
Vor dem Einsatz gefährlicher Arbeitsstoffe im Zuge der Ausführung ist dies rechtzeitig dem SiGeKo mitzuteilen, wenn infolge des Einsatzes eine Gefahr (z. B. Explosion, Brand, gesundheitsschädliche Atomsphäre) für Arbeitnehmer anderer Arbeitgeber entsteht

3.10 Persönliche Schutzausrüstung

Personen ohne Schutzhelm und Schutzschuhe S3 haben keinen Zutritt zur Baustelle. Sind darüber hinaus weitere Schutzausrüstungen erforderlich (z. B. Augen- oder Gesichtsschutz, Gehörschutz, Atemschutz, Warnkleidung), hat der Auftragnehmer deren Benutzung sicherzustellen. Zuwiderhandelnde Personen können nach einmaliger Verwarnung von der Baustelle gewiesen werden.

3.11 Abbrucharbeiten

Bei der Durchführung von Abbrucharbeiten ist eine Abbruchanweisung, in der die erforderlichen Sicherheitsmaßnahmen und die zum Einsatz kommenden Maschinen, Geräte und Werkzeuge erkennbar sind, dem SiGeKo vorzulegen und von diesem genehmigen zu lassen.

4 Brand- und Explosionsschutz
4.1 Allgemeines

Der Bauherr erlässt eine Brandschutzordnung und benennt einen Brandschutzbeauftragten. Dieser ist spätestens mit Baubeginn dem AN bekannt zu geben. Zu seinen Aufgaben gehört die Durchsetzung der Brand- und Explosionsschutzmaßnahmen. Jeder Auftragnehmer muss die für seinen Arbeitsbereich erforderlichen Brand- bzw. Explosionsschutzmaßnahmen mit dem Brandschutzbeauftragten des Bauherren abstimmen. Werden in brandgefährdeten Bereichen Schweiß- bzw. Schneidarbeiten durchgeführt, ist eine schriftliche Schweißerlaubnis einzuholen. Durch die Auftragnehmer sind an den jeweiligen Arbeitsstellen Feuerlöscher in ausreichender Zahl vorzuhalten.
Anzahl, Ausführung und Größe ist mit dem SiGeKo eigenverantwortlich abzustimmen. Die Beschäftigten müssen im Gebrauch der Löscheinrichtungen unterwiesen sein.

Bei Schweiß-, Löt- und Flammarbeiten oder Arbeiten mit funkenschlagenden Geräten ist immer ein Feuerlöscher direkt neben jeden Arbeitsplatz bereitzuhalten. Die Arbeiten dürfen nicht allein ausgeführt werden.

4.2 Brandfall

Im Brandfall ist umgehend eine Meldung an die angegebene Telefonnummer abzusetzen. Ausgenommen davon sind entstehende Brände, die mit den vorhandenen Löscheinrichtungen gelöscht werden können. Diese Fälle sind dem Brandschutzbeauftragten nach dem Löschen zu melden.

Sammelplatz im Falle eines Feueralarms oder einer anderen Evakuierung gemäß Flucht- und Rettungsplan des Universitätsklinikums Jena (UKJ).

4.3 Bereitstellung und Lagerung von Materialien, insbesondere brennbarer Stoffe

An Arbeitsplätzen dürfen leicht entzündliche, Brand fördernde oder selbstentzündliche Stoffe nur in
einer Menge bereitgehalten werden, die für den Fortgang der Arbeiten erforderlich ist, nicht mehr als der Tagesbedarf. Das gilt auch für Gasflaschen.
Die Lagerung von Materialien und brennbaren Stoffen ist ausschließlich auf den zugewiesenen Lagerflächen erlaubt. Nur in Ausnahmefällen dürfen diese Materialien ausdrücklich nur mit Zustimmung der örtlichen Bauüberwachung bzw. des Technischen Dienstes und unter Einhaltung entsprechender Sicherheitsvorschriften im Gebäude gelagert werden.

Bei Nichtbeachtung dieser Regelung erfolgt die Beseitigung der entstandenen Schäden auf Kosten des Verursachers.

5 Umweltschutz
5.1 Abfall

Jeder Auftragnehmer ist verpflichtet, die aus seinen Arbeiten stammenden Reststoffe, Verpackungen und Abfälle entsprechend den gesetzlichen Vorgaben, insbesondere dem Kreislaufwirtschaftsgesetz (KrWG) und der Gewerbeabfallverordnung (GewAbfV), getrennt zu erfassen und ordnungsgemäß zu entsorgen. Das Verbrennen von Abfällen ist verboten. Sondermüll und Bauschutt sind getrennt zu lagern und umgehend einer ordnungsgemäßen Entsorgung zuzuführen.

Das Gewerk Abbruch organisiert und koordiniert die Entsorgung der im Zuge seiner Arbeiten anfallenden Abfälle einschließlich Bauschutt und gefährlicher Abfälle in eigener Verantwortung. Für die Entsorgung von Rest- und Verpackungsmaterialien anderer Gewerke ist ausschließlich das jeweilige Gewerk verantwortlich.

Der Bauherr stellt geeignete Sammel- und Lagerflächen bereit und behält sich vor, die Einhaltung der abfallrechtlichen Verpflichtungen zu kontrollieren. Kommt ein Auftragnehmer seiner Entsorgungspflicht nicht nach, kann der Bauherr die Entsorgung auf Kosten des Verursachers veranlassen.

Bei der Übernahme und Entsorgung der Abfälle gilt das Verursacherprinzip. Tritt Sondermüll (z. B. Asbest) auf, ist dieser nach den besonderen gesetzlichen Vorschriften zu behandeln, zu lagern und zu entsorgen.

5.2 Lärm

Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

5.3 Gewässerschutz

Beim Umgang mit wassergefährdenden Stoffen sind die einschlägigen Rechtsvorschriften einzuhalten und der Umgang ist dem SiGeKo zu melden.

Die Einleitung von flüssigen Stoffen in das Erdreich ist verboten. Abwässer aus Reinigungsvorgängen sind aufzufangen und vom Auftragnehmer zu entsorgen. Bei Zuwiderhandlung behält sich der Auftraggeber einen Bodenaustausch zulasten des Verursachers vor.

6 Sicherung der Baustelle

6.1 Eingrenzung

Die Baustelle und die Baustelleneinrichtung werden durch einen Bauzaun (vom AN, wenn in der Leistungsbeschreibung zu kalkulieren) gesichert. Das Betreten der Baustelle und der Baustelleneinrichtung für Unbefugte ist untersagt und es ist mittels Beschilderung darauf hinzuweisen. Der Bauzaun dient ebenfalls  als Diebstahlschutz für Geräte und Baumaterial.

6.2 Fotografieren

Das Fotografieren und Filmen auf der Baustelle sind nur mit Einwilligung des Bauherrn gestattet. Entsprechende Anträge sind schriftlich an den Bauherrn zu stellen.

6.3 Besucher

Für Besichtigungen und Führungen ist das Einverständnis der überwachenden Bauleitung einzuholen.

6.4  Firmenwerbung

Firmenwerbung ist nur am Bauschild zugelassen, diese muss von der örtlichen BL des Auftraggebers genehmigt werden.

7 Hausinterne Ordnung
7.1 Benutzung von Einrichtungen

Werden Baustellen- und Sicherheitseinrichtungen der Baustelle mitbenutzt, so sind diese auf offensichtliche Mängel zu prüfen. Vorhandene Mängel sind dem SiGeKo mitzuteilen.
Werden Einrichtungen, die dem Schutz der Arbeitnehmer dienen, aus arbeitstechnischen Gründen entfernt, so sind vom Unternehmen, das die Einrichtungen entfernt, in Absprache mit der örtlichen Bauleitung und dem SiGeKo entsprechend wirksame Schutzmaßnahmen zu ergreifen. Nach Beendigung der Arbeiten ist der ursprüngliche Zustand wiederherzustellen. Es ist strikt verboten, Maßnahmen/Einrichtungen, die zum Fernhalten von Unbefugten dienen, zu entfernen.
Vor dem Betreten von Kontrollbereichen, die durch Schilder mit dem Flügelradsymbol und der Aufschrift "Kontrollbereich Radioaktivität" bzw. "Röntgen - Nicht eintreten" gekennzeichnet sind, ist mit dem zuständigen Strahlenschutzbeauftragten des Standorts Kontakt aufzunehmen.
Eine Infektionsgefährdung besteht für Sie in der Regel nicht. Wenn Sie in diesem Sinne eine konkrete Besorgnis haben, steht Ihnen die hausinterne Hygienefachkraft des Standortes für Fragen zur Verfügung. Es besteht Zutrittsverbot bei Gefährdung durch Tröpfcheninfektion wie offene Tuberkulose. Nur in dringenden Ausnahmefällen ist Zutritt mit persönlicher Schutzausrüstung nach Anweisung des zuständigen Arztes möglich. Schnitt-/Stichverletzungen mit Kontakt zu infektiösem Material (z.B. Patientennadel) dürften bei Ihnen nicht vorkommen. Gegebenenfalls sofort den jeweiligen Arzt hinzuziehen. Stellen sie sich anschließend beim Betriebsärztlichen Dienst und/oder in der Chirurgischen Nothilfe (Durchgangsarzt) vor. Bagatellverletzungen sind wie üblich in den Dokumentationsbogen (Verbandsbuch) Ihres Betriebes einzutragen.

Defekte elektrische Arbeitsmittel sind nicht zu benutzen. Es ist nur Strom aus den Baustromkästen zu benutzen. Die Entnahme von Strom aus den Haussteckdosen ist verboten. Bauwasser ist nur an den dafür vorgesehen Entnahmestellen mit Messeinrichtung zu entnehmen. Die Entnahme von Wasser aus dem Trinkwassernetz des UKJ ist verboten.

Jeder Unfall (Personen-, Umwelt-, Sachschaden) sowie Beinaheunfälle sind der Bauüberwachung des Arbeitgebers unverzüglich zu melden

Die Nutzung von Radio oder Musik auf der Baustelle wird aus Rücksicht auf Patienten und Personal generell untersagt

8 Hygieneverantwortung

1. Die bauausführende Firma benennt vor Beginn der Arbeiten einen verantwortlichen Ansprechpartner für alle hygienerelevanten Belange.
Auf Seiten des Krankenhauses ist der Hygieneverantwortliche des betroffenen Geschäftsbereiches des UKJ als zentraler Ansprechpartner benannt.

Kommunikationswege:
Hygienerelevante Informationen (z. B. Bauablaufänderungen, Arbeiten mit erhöhter Staub- oder Lärmentwicklung, Störungen technischer Sicherungseinrichtungen) sind ausschließlich zwischen den benannten Ansprechpartnern auszutauschen. Die Kommunikation erfolgt grundsätzlich schriftlich (z. B. per E-Mail oder durch Einträge in das Baustellen-Hygienetagebuch).

Abstimmungstermine:
Es finden regelmäßig (mindestens wöchentlich) Abstimmungsgespräche zwischen der bauausführenden Firma und dem Hygieneverantwortlichen statt. Besondere Maßnahmen oder Abweichungen vom geplanten Ablauf sind unverzüglich in einem Protokoll festzuhalten und allen Beteiligten zur Verfügung zu stellen.Melde- und Eskalationspflicht Jede Abweichung von den festgelegten hygienischen Sicherungsmaßnahmen ist unverzüglich dem Hygieneverantwortlichen zu melden. Dieser ist berechtigt, bei akuter Gefährdung von Patienten, Mitarbeitenden oder Besuchern bis zur Behebung der Mängel einen sofortigen Baustopp anzuordnen.

Dokumentation:
Sämtliche Hygienemaßnahmen, Abstimmungen und Abnahmen werden in einem Baustellen-Hygienetagebuch dokumentiert.
Das Tagebuch ist während der gesamten Bauphase aktuell zu führen und auf Verlangen dem Hygieneverantwortlichen vorzulegen.

2. "Bei kurzfristigen Umbaumaßnahmen im Erdgeschoss wird durch die beauftragte Reinigungsfirma eine erhöhte Reinigungsfrequenz sichergestellt. Dies umfasst mindestens eine sofortige Beseitigung sichtbarer Verschmutzungen während der Arbeiten, eine tägliche Schlussreinigung nach Beendigung der Arbeiten sowie eine unverzügliche Sonderreinigung bei unvorhergesehenem Staubaustritt. Die Freigabe
der betroffenen Bereiche erfolgt in Abstimmung mit dem Hygieneverantwortlichen UKJ ."

3. Abschnitt "Ordnung und Sauberkeit auf der Baustelle"
Baustellen innerhalb und außerhalb von Gebäuden sind jederzeit in einem ordentlichen und aufgeräumten Zustand zu halten.
Arbeits- und Verkehrsflächen sind frei von unnötigen Materialien, Abfällen und Stolperstellen zu halten.
Baustellenbereiche in unmittelbarer Nähe zu Patientenbereichen sind täglich
mindestens besenrein zu verlassen.
Bei erhöhter Staubentwicklung oder starker Frequentierung angrenzender Bereiche ist die Reinigungsfrequenz entsprechend zu erhöhen.
Die Fachbauleitung ist verantwortlich für die Überwachung der Einhaltung von Ordnung und Sauberkeit auf der Baustelle.
Sie hat dafür zu sorgen, dass die Baustellen täglich überprüft werden, Reinigungsmaßnahmen in angrenzenden Bereichen bei Bedarf angepasst oder erhöht werden, die bauausführende Firma und ggf. die Reinigungsfirma entsprechend instruiert und kontrolliert werden, Abweichungen oder Verstöße gegen die Vorgaben umgehend dokumentiert und behoben werden.

Dokumentation und Nachweis :
Die Fachbauleitung dokumentiert die regelmäßigen Kontrollen (z. B. im Baustellenprotokoll oder Hygienetagebuch). Festgestellte Mängel und die getroffenen Korrekturmaßnahmen sind nachvollziehbar
festzuhalten und an den Hygieneverantwortlichen zu kommunizieren.

4. Die Fachbauleiter Hochbau und Lüftungstechnik sind für die technische und bauliche Umsetzung der hygienischen Sicherungsmaßnahmen verantwortlich. Hierzu zählen die regelmäßige Kontrolle der Baustelle unter infektionsprophylaktischen Aspekten, die Überprüfung der Abschottungen sowie der technischen Anlagen (z. B. Unterdruckführung, Lüftungsanlagen). Bei festgestellten Abweichungen oder Havarien ist unverzüglich die Krankenhaushygiene zu informieren. Die Anordnung und Durchführung mikrobiologischer Untersuchungen obliegt ausschließlich der Krankenhaushygiene, die Fachbauleiter unterstützen jedoch durch technische Zuarbeit und Dokumentation."

## ATV Bauarbeiten jeder Art
ATV - ALLGEMEINE TECHNISCHE VERTRAGSBEDINGUNGEN für Bauarbeiten jeder Art

1. Geltungsbereich und Ausführungsgrundlage

1.1) Die Ausführung der Bauarbeiten jeder Art erfolgt nach den allgemein anerkannten Regeln der Technik und nach VOB Teil C DIN 18299. Die für Bauarbeiten jeder Art gültigen Allgemeinen Technischen Vertragsbedingungen werden ergänzt durch die auf die einzelnen Leistungsbereiche bezogenen Zusätzlichen Technischen Vertragsbedingungen.

1.2) Die Grundlagen der allgemein anerkannten Regeln der Technik sind beispielhaft:
DIN-Normen des Deutschen Institutes für Normung e.V., insbesondere
- DIN 18202  Maßtoleranzen im Hochbau
- DIN 18230  Baulicher Brandschutz im Industriebau
- DIN 1055  Lastannahme im Hochbau, Verkehrslasten, Windlasten
- DIN 4102  Brandverhalten von Baustoffen und Bauteilen
- DIN 4108  Wärmeschutz im Hochbau
- DIN 4109  Schallschutz im Hochbau
- DIN 4420  Arbeits- und Schutzgerüste, Leitergerüste
Einheitliche technische Baubestimmungen (ETB), Allgemeinen technische Vertragsbedingungen für Bauleistungen (VOB/C), Europäische Normen (EN) des Europäischen Komitees für Normung (CEN), Technische Richtlinien des Vereins Deutscher Ingenieure (VDI), Bestimmungen des Verbandes Verband der Elektrotechnik Elektronik Informationstechnik e.V. (VDE), Bestimmungen des Deutschen Ausschusses für Stahlbeton, Bestimmungen vom Deutschen Verein des Gas- und Wasserfach (DVGW), Unfallverhütungsvorschriften der Bauberufsgenossenschaften und Herstellervorschriften zur Verarbeitung eines bestimmten Produkts

1.3) Soweit in der Leistungsbeschreibung auf Technische Spezifikationen, z. B. nationale Normen, mit denen Europäische Normen umgesetzt werden, europäische technische Zulassungen, gemeinsame technische Spezifikationen, internationale Normen, Bezug genommen wird, werden auch ohne den ausdrücklichen Zusatz: oder gleichwertig, immer gleichwertige Technische Spezifikationen in Bezug genommen.

1.4) An Auflagen ist zu beachten:
- Landesbauordnungen und Technische Baubestimmungen (MVV TB) der Länder
- Die Auflagen der Genehmigungsbehörden
- Auflagen von Sachverständigen, Gutachtern und Prüforganisationen (z.B. TÜV, DEKRA, etc.)
- Anschlussbedingungen der Ver- und Entsorgungsunternehmen, Netzbetreiber, etc.

2. Stoffe, Bauteile

2.1 Allgemein

2.1.1) Innerhalb von 10 Tagen nach Auftragserhalt, in jedem Fall rechtzeitig vor Materialdisposition und Ausführungsbeginn übergibt der AN dem AG den Teil seiner späteren Dokumentation, aus dem alle bauaufsichtlichen Zulassungen, Prüfungszeugnisse, Einbaubedingungen und technischen Eigenschaften der vom AN zum Einbau vorgesehenen Produkte ersichtlich sind.

2.1.2) In der Beschaffenheit und Ausstattung müssen alle angebotenen Bauprodukte, Bauteile und -systeme den einschlägigen Vorschriften für die Erstellung und den Betrieb der in der Baugenehmigung definierten Gebäudeklasse entsprechen.

2.1.3) Bauteile, die einer Feuerwiderstandklasse entsprechen müssen, sind den Anforderungen der DIN 4102 entsprechend güteüberwacht herzustellen und nach Herstellersystem auszuführen. Der AN hat für Brandschutzelemente Prüfzeugnisse, Zulassungsbescheide etc. vorzulegen. Alle Bauelemente müssen einer allgemein gültigen bauaufsichtlichen Zulassung entsprechen.

2.1.4) Zulassung im Einzelfall. Für angebotene Konstruktionen und Produkte, die nicht den anerkannten Regeln der Technik entsprechen (z.B. absturzsichernde Verglasungen, sicherheitsrelevante Sonderbauteile, etc.), hat der AN für den AG im Auftragsfall die Zustimmung im Einzelfall einzuholen.

2.2 Lieferungen

2.2.1) Stoffe und Bauteile, die laut Leistungsbeschreibung einer Zulassung bedürfen, sind mit einem Übereinstimmungszertifikat zu liefern.

2.2.2) Lieferbedingungen des Auftragnehmers (AN) haben keine Gültigkeit.

3. Ausführung

3.1) Die vom Auftragnehmer eingesetzten Werkzeuge und Geräte müssen sich in einwandfreiem Betriebs- und Sicherheitszustand befinden.

3.2) Gemäß der Baustellenordnung hat der AG einen SiGeKo eingeschaltet. Den Anweisungen des Koordinierenden (auch Festlegungen im SiGe-Plan) ist unbedingt Folge zu leisten.

3.3) Der AN hat für seine Leistungen einen verantwortlichen Sicherheitsbeauftragen i. S. der UVV (Unfallverhütungsvorschriften allgemeine Vorschriften) der Bau Berufsgenossenschaft für seine zu erbringenden Arbeiten zu stellen.

3.4) Bauseits ist in unmittelbarer Nähe eine Höhenmarke vorhanden. Alle weiteren Messungen die zur Leistungserfüllung des AN erforderlich sind, sind Sache des AN und entsprechend Pkt. 4.1.3 VOB/C DIN 18299 Nebenleistung.

4. Leistungen

4.1) Die vertraglichen Leistungen, die auf der VOB basieren, sind Leistungen im Sinne des Werkvertrages nach § 631 BGB. Grundsätzlich ist in den einzelnen Positionen des Leistungsverzeichnis die gebrauchs- fertige Leistung beschrieben.
Dies bedeutet, dass regelmäßig die fertige Leistung unter Beachtung aller technischen, bauphysikalischen, formalen und bauaufsichtlichen Anforderungen nach Aufmaß am Bau wartet wird. Eingeschlossen sind somit auch die Lieferung der Stoffe und Bauteile nach VOB/C ATV DIN 18299 und alle Tätigkeiten wie Herstellen, Montieren, Einbauen, Anschließen usw. die zur restlosen Erfüllung der nachfolgend beschriebenen Leistung gehören, auch wenn diese nicht ausdrücklich erwähnt werden.
Etwas anderes gilt nur dann, wenn Leistungen in den Texten ausdrücklich als gesondert zu erbringen erwähnt sind.

4.2) Nebenleistungen sind in den Einheitspreisen enthalten, sofern sie nicht als gesonderte Positionen oder Ausführungsvorgaben in der Leistungsbeschreibung aufgeführt sind.

Sie umfassen insbesondere in Ergänzung zur VOB Teil C DIN 18299:
- Anfertigung von Abbruchanweisungen für eigene Abbruchleistungen und Vorlage bei der Bauleitung.
- Anfertigung von Montageanweisungen für die Montage von Massivelementen bzw. Fertigteilmontage
- Einmalige Einweisung bzw. Unterweisung des Personals des Bauherrn für alle vom AN erstellten gebäudetechnischen Anlagen (z.B. digitale Schließanlage, BMA, LRA, Rauchabzugsanlagen, Medizintechnik, Küchentechnik, Aufzüge, Rohrpost, Gebäudeautomation) und Sicherheitseinrichtungen (z.B. Benutzung persönlicher Schutzausrüstung) nach einem mit dem Bauherrn abzustimmenden Einweisungsplan
- Bei Bedarf Erstellen eines Anwenderschulungsplan in Zusammenarbeit mit dem Bauherrn nach einer vorher durchgeführte Schulungsbedarfsanalyse

4.3) Sofern durch behördliche Vorschriften die öffentlich-rechtliche Abnahme von einzelnen Bauteilen und Baustoffen vor bzw. nach dem Einbau vorgeschrieben ist, sind diese eigenverantwortlich durch den AN zu beantragen und vorzunehmen. Die Übernahme etwaiger Prüfgebühren erfolgt durch den AN.

4.4) Die für die Ausführung erforderlichen Maße sind zuvor vom AN am Bau zu entnehmen. Sofern nicht aus Detailzeichnungen ersichtlich, sind Maße für Vorleistungen anderer Gewerke mit der Bauleitung und dem Folgegewerk abzustimmen.

5. Bau- und Montageablauf

5.1) Der Bauablauf erfolgt gemäß Bauzeitenplan in Abstimmung mit der Bauleitung/Fachbauleitung

5.2) Die Arbeiten sind zeitlich so auszuführen, dass im Zuge der Gesamtarbeiten ein möglichst unterbrechungsfreies Arbeiten ermöglicht wird. Einzelne Leistungen sind, auch unabhängig vom Gesamtablauf, vor und nach den allgemeinen Leistungen zu erbringen. Dafür werden -sofern nicht vorgesehen - keine zusätzlichen Vergütungen über Stundenlohnarbeiten gewährt.

5.3) Während der gesamten Baumaßnahme läuft der Betrieb in den umliegenden Gebäuden außerhalb des Neubaubereiches ohne Einschränkung weiter. Erforderliche Umbauten, Umschlüsse die Bestandsanlagen tangieren, erfolgen dabei in enger Abstimmung mit dem Bauherrn und der Bauleitung. Die Arbeiten sind vom Bauablauf so zu organisieren, dass die Zeitdauer auf das Nötigste begrenzt wird.

5.4) Alle Arbeiten, die ein Auslösen von automatischen Rauchmeldern verursachen können, sind rechtzeitig mit der Bauleitung abzustimmen und die Freischaltung muss sich der AN vor Ausführungsbeginn durch den technischen Mitarbeiter des AG schriftlich bestätigen lassen. Kosten für Fehlalarme, die aufgrund Nichtbeachtung dieser Vorschrift entstehen, hat der Auftragnehmer zu tragen.

5.5) Die ausreichende Tragfähigkeit der vorhandenen Bestandsbauteile ist örtlich zu überprüfen. Ggf. sind die vorhandenen Bauteile in Absprache mit dem Statiker zusätzlich zu verstärken.

6. Abrechnung
Die abzurechnende Leistung ist aus Zeichnungen oder der Revisionsunterlagen zu ermitteln. Sind solche Zeichnungen nicht vorhanden, ist die Leistung gemeinsam aufzumessen. Es werden nur effektiv ausgeführte Leistungen abgerechnet.

## ZTV Baustelleneinrichtung des AN (Nebenleistung)
ZTV - Zusätzliche Technische Vertragsbedingungen - Baustelleneinrichtung des AN (Nebenleistung)

1. Geltungsbereich und Ausführungsgrundlage

Die Allgemeinen Technischen Vertragsbedingungen (ATV) für Bauleistungen sind als Teil C der VOB
gem. § 1 Abs. 1 S. 2 VOB/B Bestandteil des Vertrages.
Dazu gehört auch die ATV DIN 18299 - Allgemeine Regelungen für Bauarbeiten jeder Art. Ihre Bestimmungen sind bei der Ausführung und Abrechnung zugrunde zu legen, sofern und soweit nicht speziellere Bestimmungen aus dem Bauvertrag oder aus anderen ATV gelten.
Nebenleistungen gem. Abschnitt 4.1 der DIN 18299 oder anderen ATV werden nicht gesondert vergütet;
sie sind mit den vereinbarten Einheitspreisen abgegolten, es sei denn, eine Vergütung ist in besonderen Positionen des LVs ausgewiesen.

2. Angaben zur Ausführung

2.1 Allgemeine Angaben zur Ausführung

2.1.1) Der AN hat eine eigene Baustelleneinrichtung für die vorgesehenen Arbeiten einzurichten, zu unterhalten und wieder zurückzubauen. Ein Baustelleneinrichtungsplan ist vor Beginn als Teil des Abbruchkonzeptes der örtlichen Bauleitung des AG vorzulegen.
Der den Ausschreibungsunterlagen beigefügte Vermessungsplan dient zur Orientierung auf der Baustelle und ist vom Bieter in seine Überlegungen einzubeziehen.

2.1.2) Die Zuweisung der für die Baustelleneinrichtung des AN erforderlichen Flächen erfolgt durch
den AG nach Maßgabe der zur Verfügung stehenden Flächen. Lager- und Montageflächen im Gebäude
sind untersagt

2.1.3) Alle Arbeits- und Schutzgerüste, Hubarbeitsbühnen und Unterstützungen für Rückbau-, Demontage- und Abbrucharbeiten auch höher 3,50 m sind in die Einheitspreise einzukalkulieren, sofern sie nicht gesondert ausgeschrieben sind.
Bei den Förderwegen für alle auszuführenden Arbeiten sind in die Positionen einzukalkulieren, dass der längste vertikale Förderweg zum Lager- / Ladeplatz bis zu 50 m und der längste horizontale Förderweg
zum Lager-/Ladeplatz bis zu 500 m, von der Arbeitsstelle betragen kann.

2.1.4) Schutz- und Sicherungsmaßnahmen
Bei den angrenzenden Gebäuden wird während der gesamten Bauzeit der Klinikbetrieb weiterhin aufrechterhalten. Insbesondere muss darauf geachtet werden, dass die Zufahrtswege zum Klinikum,
die alle auch Feuerwehrzufahrten sind, nicht behindert werden.
Baufahrzeugen sind ständig im sauberen Zustand zu halten. Insbesondere ist die Staubentwicklung geringstmöglich zu halten. Eine separate Vergütung für die Reinigungen erfolgt nicht.

2.1.5) Das Herstellen und der Rückbau erforderlicher Baustraßen und Standflächen für Großgerät sind
in die Einheitspreise einzukalkulieren. In die Überlegungen ist der abschnittsweise Abbruch von einzelnen Gebäuden oder Gebäudeteilen sowie die Abbruchrichtung einzubeziehen.

2.1.6) Bauschild
Nicht genehmigte Eigenwerbung ist untersagt.

2.2 Besondere Angaben zur Ausführung

2.2.1) Auf Grund der beengten Verhältnisse auf der Baustelle ist davon auszugehen, dass Aufstellflächen, Lagerplätze, Transportwege usw. nicht jederzeit zur Verfügung stehen. Absprachen sind mit der örtlichen Bauleitung zu treffen.

2.2.2) Unbefugtes Betreten der Baustelle ist zu vermeiden, um Arbeitssicherheit auf dem Bau zu gewährleisten. Eine Absicherung ist so auszuführen, dass unbefugtes Betreten nicht ohne Weiteres möglich ist. Die Sicherungen sind hierbei den örtlichen Gegebenheiten anzupassen. Schilder mit der Aufschrift "Eltern haften für ihre Kinder ist nicht ausreichend.

Alles in Allem ist Arbeitssicherheit ein Thema, das insbesondere durch die täglich wechselnden Aufgaben auf einer Baustelle wichtig ist. Der Bauherr ist in seinem und dem allgemeinen Interesse dazu verpflichtet, die Sicherheit auf der Baustelle zu gewährleisten. Es gilt vieles zu beachten und viele Maßnahmen zu ergreifen, um Unfälle zu vermeiden. Unter Umständen lassen sich so Leben retten, daher ist die Baustellensicherung keinesfalls zu vernachlässigen!

3. Leistungen des Auftraggebers

Die Leistungen des Auftraggebers für die Baustelle Uniklinikum Jena werden in der Baustellenordnung erläutert. Verbrauchskosten werden nach Angaben in den Besonderen Vertragsbedingungen vom AG gegenüber dem AN in Rechnung gestellt.

3.1) Baustrom
Für das Bauvorhaben wird eine bauseitige Baustromeinrichtung zur Verfügung gestellt. Der Umfang der notwendigen Einrichtungen ist vom Auftragnehmer mindestens zwei Wochen vor Beginn der Arbeiten anzumelden (z.B. benötigte Gesamtleistung am Netzanschluss (kW), Anlaufstrom für Kräne oder Bauaufzug)

3.2) Bauwasser
Für das Bauvorhaben wird eine bauseitige Bauwasserentnahmestelle mit Messeinrichtung zur Verfügung gestellt. Der Umfang der notwendigen Einrichtungen ist vom Auftragnehmer mindestens zwei Wochen vor Beginn der Arbeiten anzumelden.

## ATV Plan- und Ausführungsunterlagen
ATV - Allgemeine Vertragsbedingungen - Plan- und Ausführungsunterlagen

1. Angaben zur Ausführung
Die Ausführung der Arbeiten erfolgt nach den Architektenzeichnungen sowie der genehmigten "zur Ausführung freigegebenen" Werk- und Montageplanung (soweit eine W+M-Planung erforderlich ist).
Gehört die Erstellung der "M+W-Planung", aus der "Konstruktion, Maße, Einbau, Befestigung, Bauanschlüsse inklusive aller Sonder- und Anschlussdetails der Bauteile sowie die Einbaufolge erkennbar sein" müssen, zum Leistungsumfang des Auftragnehmers, muss der Auftragnehmer alle Maße prüfen und Unstimmigkeiten sowie etwaige Bedenken gegen die vorgegebene Konstruktion frühzeitig anmelden.
Die freigegebene W+M-Planung sind der Ausführung zu Grunde zu legen und zeitgleich auf der Baustelle vorzuhalten und gegeneinander abzugleichen bzw. zu prüfen. Werden bei den Arbeiten Abweichungen oder Besonderheiten festgestellt, so hat der AN dies dem AG sofort anzuzeigen.

1.1) Mitwirkungspflicht
Der Auftragnehmer wird hiermit auf seine Mitwirkungspflichten nach § 3 Absatz 5 VOB/B vor dem Beginn der Ausführung hingewiesen. Innerhalb von 14 Werktagen nach Übergabe der Ausführungspläne erstellt der AN die zur fachgerechten Ausführung erforderlichen Herstellerunterlagen (Werk- und Montageplanung; Anschluss- und Installationspläne) zur Prüfung und Freigabe in Abstimmung mit dem Auftraggeber (AG) und auf Grundlage des Ausführungsplanung des AG und den eigenverantwortlich am Bau genommenen Maßen.
Die Architekten- und Detailzeichnungen sind Systemvorschläge. Ansichten sowie Konstruktionsmaße müssen erhalten bleiben.
Auf das Fehlen bzw. das Erfordernis einer Gewerke übergreifenden Planung muss der Auftragnehmer den Auftraggeber hinweisen.
Bei neuartigen Baukonstruktionen ist der dafür eingesetzte Auftragnehmer als Spezialunternehmer vor dem Architekten verantwortlich. Der Architekten muss insoweit nicht über ein spezielleres Wissen als der Auftragnehmer verfügen.
Notwendige Änderungen in der Ausführung sind in den Zeichnungen zu dokumentieren und mit dem Architekten des AG zu besprechen. Prüfzeugnisse sind vorzulegen.

1.2) Maßstäbe
- Hauptmaßstab 1:50
- Ansicht-, Schnittzeichnungen im Maßstab  1:25 oder 1:50
- Detailzeichnungen 1:20, 1:10, 1:5, 1:1 je nach Erfordernis
- Bewehrungszeichnung 1:50; 1:25, 1:20
- Anschlüsse an angrenzende Bauteile im Maßstab 1:2 mit Darstellung des Baukörpers

1.3) Bemaßung
Maße sind in Meter [m] anzugeben.
Bezugspunkte, auf die sich Maßlinie bezieht, müssen eindeutig erkennbar sein.

1.4) Änderung und Aktualisierung von Zeichnungen
Im Plankopf ist analog der Architektenpläne eine Änderungshistorie anzulegen und sind Änderungen durch Einwolken der betroffenen Zeichnungsinhalte kenntlich zu machen.

1.5) Darstellung der Hauptbauteile
Alle Hauptbauteile sind in der Hauptansicht (bei Vorhandensein analog der Stückliste) zu benennen. Schnittführungen sind in dieser Hauptansicht einzutragen.
Die Anbauteile sind in den Ansichten der Hauptbauteile und in Schnitten darzustellen, zusätzlich sind die Einzelteile, mit der entsprechenden Stücklisten-Nr. bezeichnet, zeichnerisch darzustellen.
Sämtliche Materialien, Profile, Befestigungsmittel, Beschläge etc. sowie die vor Ort festgestellten Abmessungen sind positionsbezogen auf den Werkszeichnungen zu benennen.

1.6) Planbereitstellung
Der Planaustausch erfolgt elektronisch über eine speziell eingerichtete Projekt-E-Mail-Adresse. Ausdrucke und Vervielfältigungen sind auf eigene Kosten zu erstellen.

1.7) Prüfpflicht des AN
Vor Fertigung hat der AN seine Zeichnungen, Berechnungen usw. eigenverantwortlich falls erforderlich durch den Prüfstatiker des AG prüfen zu lassen und die geprüften Unterlagen in 3-facher Ausführung dem AG zu überlassen.

1.8) Prüfung durch den Architekten des AG
Die vom Auftragnehmer verwendeten Ausführungspläne müssen den Freigabevermerk des Auftraggebers oder seines Bevollmächtigten tragen. Nicht freigegebene bzw. überholte Pläne oder Unterlagen dürfen nicht verwendet werden und sind entsprechend eigenverantwortlich zu entfernen.

Für die Prüfung und Freigabe durch den Architekten oder die Objektüberwachung TGA sind mindestens 10 Werktage einzuplanen. Die Prüfung des Architekten umfasst lediglich die Einhaltung der vorgegebenen Planung in Bezug auf Konstruktion und Gestaltung. Die Verantwortung zur sach- und fachgerechten Ausführung unter Einhaltung der betreffenden Regeln und Vorschriften verbleibt beim AN und geht mit der Prüfung in keinem Fall auf den Architekten über.
Korrekturen und Änderungen sind durch den AN umgehend in die Werkszeichnungen einzuarbeiten.
Die korrigierten und mit allen erforderlichen Änderungen versehenen Pläne sind innerhalb von 10 Werktagen nach Vorlage des Prüfexemplars beim AN als Belegexemplar beim Architekten des AG einzureichen.

2. Besondere Angaben zur Ausführung
Sofern im Leistungsverzeichnis keine Detailunterlagen beigefügt sind, treffen die Pläne des Architekten in erster Linie eine formale Gestaltungsaussage. Es gehört zu den Aufgaben des AN in Abstimmung mit dem Architekten des AG und den anerkannten Regeln der Technik den zu erwartenden Gebrauchswert herzustellen.

Ausführungsunterlagen sind alle das Werk betreffenden Hilfsmittel, die außer Arbeit, Material oder Boden zur Vorbereitung und mangelfreien sowie rechtzeitigen Durchführung der Bauleistung benötigt werden und ohne die der AN die Bauleistung nicht so wie vertraglich vorgesehen oder gar überhaupt nicht erbringen kann; dazu zählen u.a. auch Proben, Muster und Modelle, sowie statische und sonstige Berechnungen oder bestimmte Planungen anderer Sonderfachleute.
Tragwerkspläne und statische Berechnungen oder bestimmte Planungen anderer Sonderfachleute sind in die bauseits zu stellende Ausführungsplanung zu integrieren. Sollten sich bei den Ausführungsunterlagen Änderungen ergeben, welche auch die Leistungen des AN betreffen, werden diese Änderungen durch den AG gekennzeichnet und dem AN unverzüglich schriftlich verbindlich mitgeteilt

Installationshöhen der Fachplanung (TGA) sind einzuhalten oder es bedarf einer schriftlichen Freigabe durch den zuständigen Planer / Objektüberwachung

Zeichnungen sind in den Dateiformaten pdf und dwg zu fertigen.

3. Plananlagen
Pläne bzw. Gutachten liegen dem Leistungsverzeichnis als Kalkulationsgrundlage gemäß Plananlagenliste zugrunde.

## ATV Inhalt und Umfang der Dokumentationsunterlagen
Alle gemäß den jeweiligen ATV zu liefernden Konstruktionszeichnungen, Darstellungen, Beschreibungen und sonstige Dokumentationsunterlagen sind nach Ausführung der Arbeiten vom Auftragnehmer (AN) dem tatsächlichen Ausführungsstand anzupassen und der Dokumentation beizufügen. Durch den Auftragnehmer sind folgende Unterlagen für die Dokumentation zu liefern:
1. Abnahme-, Einweisungs- und Prüfprotokolle
2. Nachweise zur Bauart
3. Bauprodukt-Datenblätter, Sicherheitshinweise
4. Materialisten/Herstellerunterlagen
5. Wartungs- und Pflegehinweise
6. Hersteller-/Fabrikatsverzeichnis
7. Montage- und Werkstattzeichnungen nach dem Stand der Ausführung

DATENÜBERGABFORMAT
Grundsätzlich sind die Dokumentationsunterlagen einmal in Papier und einmal digital abzugeben. Der digitale Ordner ist deckungsgleich des Papierordners aufzubauen. Der Inhalt der Dokumentation ist der Dokumentationsrichtlinie des Universitätsklinikums Jena zu entnehmen. Diese Richtlinie bezieht sich auf Neubauten, ist aber als Richtschnur für An- und Umbauten zu betrachten und entsprechend anzupassen.
Das CAD-Austauschformat muss der beim Datenempfänger eingesetzten Software entsprechen (z. B. DWG, DXF, IGES, Easy Data).

## Hygienemaßnahmen bei Um- und Neubau
Hygienemaßnahmen bei Um- und Neubau

Die Durchführung von Baumaßnahmen im laufenden Klinikbetrieb erfordert eine Abwägung zwischen
Aufwendungen zur Risikominimierung und Nutzen. Ist die Maßnahme im laufenden Betrieb unvermeidlich,
muss eine Patienten-, Mitarbeiter- und Besuchergefährdung sicher vermieden werden, ohne den laufenden
Krankenhausbetrieb zu beeinträchtigen. Bei Baumaßnahmen wird Baustaub freigesetzt, der in erheblichem
Umfang mit krankheitserregenden Mikroorganismen, einschließlich Schimmelpilzsporen kontaminiert sein
kann. Die zu ergreifenden Maßnahmen zielen im Wesentlichen darauf ab, die Entstehung und Verfrachtung
von Baustaub zu unterbinden und die Lärmemission zu begrenzen. Die Schutzmaßnahmen müssen dem
tatsächlichen Gefährdungspotenzial angepasst werden, weshalb eine Grundvoraussetzung die Abstimmung
zwischen den Mitarbeitern des Geschäftsbereiches Betreibung und Beschaffung, des betroffenen Bereiches,
der bauausführenden Firmen und der Krankenhaushygiene ist. Der verantwortliche Bauleiter ist auch für die
strikte Einhaltung der hygienischen Sicherungsmaßnahmen während der Bauphase verantwortlich. Der
AG sorgt dafür, dass alle an der Baumaßnahme beteiligten, einschließlich der Mitarbeiter von
Fremdfirmen, über die hygienischen Sicherungsmaßnahmen nachweislich informiert werden.

Hygienische Grundregeln für das Bauen im Krankenhaus:

1. Sicherung der Baustelle, u.a. durch Anbringen entsprechender Schilder, vor dem Betreten durch Unbefugte
2. Festlegung von Ruhezeiten, Benennung von Verantwortlichen für die Abstimmung von eventuell notwendigen Änderungen im Arbeitzeitregime
3. staubdichte Abschottung des Baustellenbereiches vor Beginn der Arbeiten - keine "wedelnden" Folien, sondern vom Boden bis zur Decke reichende Staubschutzwände (Gipskarton einseitig, einfach, gespachtelt und gedichtet oder vergleichbare technische Lösungen)
4. Abschottungen sind während der Bauzeit ständig auf Dichtigkeit zu prüfen und ggf. zu erneuern; Abdichtungen können Silikon, Klebeband, Abdichtmasse u. ä. sein
5. separate An- und Abtransportwege für Handwerker und Material ("Zugang von außen").
6. während Abbrucharbeiten und anderer Tätigkeiten mit Staubentwicklung müssen die Fenster im Baustellenbereich und den benachbarten Klinikbereichen geschlossen gehalten werden
7. soweit möglich innerhalb der Bauzone Abkleben der Zu- und Abluftkanäle, Schließen von Absperrklappen, Abstellung der Zuluftversorgung und Abluftleitung von raumlufttechnischen Anlagen
8. Verwendung geschlossener Schuttrutschen und geschlossener Schuttcontainer
9. laufende sachgerechte Straßenreinigung, Lagergut abdecken, staubende Abbruchmaterialien vor ggf. erforderlichen Umschlagarbeiten im Freien befeuchten, Bauschutt zügig vom Klinikgelände abfahren
10. laufende Fassadengerüstreinigung, Fassadengerüste am Bestand mit Staubsauger reinigen
11. Strahlarbeiten an der Fassade nur mit angefeuchteten Strahlmitteln, abzustrahlende Bereiche allseitig und dicht verplanen
12. Verwendung geeigneter Absaugeinrichtungen (Trockenstaubsauger mit Hochleistungsschwebstofffilter) beim Einsatz entsprechender Maschinen (z.B. Bohrmaschine, Schlitzfräse)
13. Schneidarbeiten mittels Trennscheiben unter Wasserzufluss durchführen
14. Ordnung auf der Baustelle innerhalb- und außerhalb von Gebäuden, Baustellen innerhalb des Gebäudes in der Nähe von Patientenbereichen täglich besenrein verlassen, ggf. Erhöhung der Reinigungsfrequenz in angrenzenden Bereichen
15. rechtzeitige Information und Absprache mit den Betroffenen bei Veränderungen im Bauablauf
16. Realisierung des Bauvorhabens ohne Stillstandszeiten
17. Entfernung der Abschottung erst nach Durchführung der Bauendreinigung
18. desinfizierende Reinigung aller Flächen und Gegenstände vor Übergabe der Baumaßnahmen
19. regelmäßige Kontrolle der Baustelle auch unter infektionsprophylaktischen Aspekten, ggf. Durchführungmikrobiologischer Untersuchungen (Luftkeimsammeluntersuchungen in Risikobereichen,  mikrobiologische Kontrolle der Raumluftanlagen
20. Bei Havarien oder akut auftretenden hygienerelevanten Problemen auf der Baustelle ist umgehend auch die Krankenhaushygiene zu informieren

Besondere Hygienemaßnahmen für das Projekt FIPU:

- Gewährleistung eines leichten Unterdrucks auf der Baustelle, damit der Staub nicht in den Klinikbereich gelangt.
- In den Bereichen der Ebene 0 liegen Untersuchungs- und Behandlungsräume, welche während der Baumaßnahme weiterhin medizinisch betrieben werden. Aus diesem Grund dürfen dort nur die durch die Krankenhaushygiene eingewiesenen und namentlich benannten Mitarbeiter der beauftragten Unternehmen tätig werden.
- Zugang zur Baustelle (BA 1 und BA 2) ausschließlich von außen
- Kein Zugang für Bauarbeiter über die Magistrale
- Festinstallierte Staubschutzwände, die keine Türen haben, sind gefordert
- Bei der Planung des Wasserversorgung und Abwasserentsorgung (z. B. De- und Neuinstallation von Handwaschbecken) ist Herr Dr. van der Wall, Hygiene-Ingenieur, zu informieren und einzubeziehen
- Während des Umbaus muss das Wassersystem alle 72 Stunden gespült werden. Dafür ist der Spülplan durchzuführen.

## 10 VE4731_Med. Funktionsmöbel

### Bereich 00 Vorbemerkungen

#### Titel 00.01 Erläuterungen zum Leistungsverzeichnis

*Hinweis: Abkürzungsverzeichnis*
Abkürzungsverzeichnis

LV = Leistungsverzeichnis
AN = Auftragnehmer
AG = Auftraggeber
lfm = laufender Meter
St = Stück
psch = pauschal

*Hinweis: Maße*
Maße

Bei mit "ca." versehenen Maßangaben ist eine Toleranz von +/- 5% bezogen auf den vorgegebenen Wert zulässig.

*Hinweis: Konstruktive Richtigkeit*
Konstruktive Richtigkeit

Der AN hat das LV auf konstruktive Richtigkeit zu überprüfen. Sofern ihm die ausgeschriebenen Positionen zur Funktionsfähigkeit seiner Anlagen nicht ausreichend erscheinen und Leistungen oder bauliche Maßnahmen zusätzlich erbracht werden müssen, die für die Montage und den Betrieb notwendig sind, so hat er in einer Bieteranfrage darauf hinzuweisen und die zusätzlichen Leistungen bei Angebotsabgabe ausdrücklich schriftlich anzugeben.

*Hinweis: Mindestanforderungen*
Mindestanforderungen

Das LV stellt die Mindestanforderungen dar. Änderungen, Zusätze oder Streichungen im LV-Text sind nicht zulässig und führen, ebenso wie das Nichterfüllen von Mindestanforderungen, zum Ausschluss des Bieters.

*Hinweis: Bewertungssystem*
Bewertungssystem *Option Preisvergabe*

Die Angebotssumme umfasst den Angebotspreis der angebotenen Anlagen / Geräte.

Die Rangfolge der Bieter und die Bezuschlagung des Angebotes sind abhängig von der Höhe der Angebotssumme. Der Bieter mit der geringsten Angebotssumme erhält bei fachlicher Eignung den Zuschlag.

#### Titel 00.02 Normen und Richtlinien

*Hinweis: Normen und Richtlinien*
Normen und Richtlinien

Alle angebotenen Produkte und Komponenten sind zugelassen und entsprechen den Anforderungen der europäischen Medizinprodukteverordnung (Medical Device Regulation (MDR)) sowie dem Medizinprodukterecht-Durchführungsgesetz (MPDG).

Die in der MDR 2017/745 genannten Übergangsbestimmungen und Übergangsfristen, insb. Artikel 120 Abs. 2, haben Gültigkeit. Dies bedeutet, dass zum Zeitpunkt der Angebotsabgabe zum Nachweis für die angebotenen Produkte gültige CE-Konformitäts-Erklärungen nach MDR 2017/745 oder nach der Richtlinie 93/42/EWG (MDD) entsprechend der Übergangsfristen dem Angebot beizulegen sind.

Der AN verpflichtet sich entsprechende (auch dann) gültige CE-Konformitäts-Erklärungen für die angebotenen Medizinprodukte auch zum Zeitpunkt des Inverkehrbringens, mithin dem Zeitpunkt der Leistungserbringung bis zu deren Abnahme (Gesamtleistung), vorlegen zu können.

Darüber hinaus ist die Einhaltung allgemeiner und produktspezifischer Normen durch ein Zertifikat eines international anerkannten, unabhängigen Prüfinstituts nachzuweisen. Es sind die jeweils gültigen Normen und Richtlinien in der neuesten Fassung anzuwenden.

#### Titel 00.03 Qualitätssicherung

*Hinweis: Qualitätssicherung*
Qualitätssicherung

Der AN muss mittels eines genormten QM-Systems sicherstellen, dass eine entsprechende Qualität gleichbleibend geliefert wird. Eine gültige Zertifizierung gemäß ISO 13485 (Medizinprodukte) / DIN EN ISO 9001 (unternehmensbezogen) ist nachzuweisen.

Die neuesten technisch ausgereiften Anlagen / Geräte etc. und die neuste zugehörige Software sind anzubieten. Sollten sich bis zur Lieferung der Anlagen / Geräte etc. gleicher Typenreihe technische Verbesserungen ergeben, sind diese dem AG mitzuteilen und vor der Ausführung vom AG durch Bemusterung freizugeben.

#### Titel 00.05 Auftragsabwicklung

*Hinweis: Vor-Ort-Termine*
Vor-Ort-Termine

Ortsbesichtigungen, Aufmaß vor Ort, Bauberatungen und Besprechungen mit dem AG und anderen Unternehmen sowie den zuständigen Behörden gehören bis zur vollständigen Fertigstellung zum Auftragsumfang des AN.

Insbesondere ist ein entscheidungsbefugter, deutschsprachiger Projektleiter zu benennen, der zur Bauanlaufberatung vor Ort anwesend sein muss. Hierzu ist ein kompletter Tag einzukalkulieren, um das Projekt detailliert zu besprechen. Weiterhin ist ein in der Bauphase als Ansprechpartner dienender Obermonteur zu benennen.

Die Teilnahme eines deutschsprachigen Bevollmächtigten des AN an der Einweisung der bauseits beauftragten SiGeKo ist verpflichtend. Bei diesem Einweisungsgespräch wird dem AN die Baustellenordnung und der SiGe-Plan übergeben.

Während der Anwesenheit des AN vor Ort ist die Teilnahme an Bauberatungen verpflichtend. Ausnahmen sind mit der zuständigen Objektüberwachung abzustimmen.

*Hinweis: Fachbauleitung und Monteure*
Fachbauleitung

Die Fachbauleitung gemäß LBO wird dem AN übertragen. Die Fachbauleitung wird nicht gesondert vergütet. Der AN ist für die Einhaltung der einschlägigen Vorschriften allein verantwortlich. Als Ansprechpartner vor Ort ist ein deutschsprachiger Monteur zu stellen, der das Projekt über die gesamte Bauzeit betreut. Kenntnisse der für das Projekt entsprechenden Vorschriften sind Voraussetzung.

*Hinweis: Werk- und Montageplanung*
Werk- und Montageplanung

Zu allen angebotenen Anlagen / Geräte etc. sind dem AG Ausführungspläne in digitaler Form (.pdf/.dwg) zur Freigabe vorzulegen. Die Ausführungspläne müssen Angaben zu allen erforderlichen bauseitigen Anschlüssen enthalten. Die tatsächlichen örtlichen Gegebenheiten (Lage von bauseitigen Anschlüssen, Raumabmessungen, etc.) sind durch den AN vor Ort aufzumessen und in den Ausführungszeichnungen zu berücksichtigen. Sind die bauseitigen Anschlüsse nicht korrekt ausgeführt, muss dies in den Ausführungsplänen vermerkt sein.

Sollten die Ausführungspläne beim ersten Prüflauf aufgrund von Unstimmigkeiten zu den Vorgaben der Planung nicht freigegeben werden können, so sind die Prüfanmerkungen und die Korrekturen des AG vollständig einzuarbeiten. Sollte eine Korrektur nicht übernommen werden, ist dies in den Ausführungsplänen zu vermerken und zu begründen.

Sind aufgrund unvollständiger Bearbeitung von Prüfanmerkungen durch den AN mehrfache Prüfumläufe notwendig, so wird der entstehende Mehraufwand dem AN zur Last gelegt (Rechnungskürzung). Die Rechnungskürzung erfolgt wenn mehr als zwei Prüfumläufe erforderlich sind. Dabei umfasst ein Prüfumlauf die folgenden Schritte:

- Einreichen der Ausführungspläne durch den AN
- Prüfung und ggf. Freigabe der Ausführungspläne durch den AG
- Überarbeitung der Ausführungspläne durch den AN (gem. den Prüfanmerkungen des AG)

Alle Ausführungspläne müssen einem sorgfältigen Änderungsdienst unterliegen, der sicherstellt, dass Korrekturen und Veränderungen, die in andere Gewerke, die Organisation oder den Bauablauf eingreifen, rechtzeitig bekannt gegeben und vom AG genehmigt werden können.

*Hinweis: Bautageberichte*
Bautageberichte

Der AN hat Bautagesberichte mit der Eintragung der täglichen Aktivitäten und besonderen Vorkommnisse als lückenlose Dokumentation des eigenen Bauablaufes und Baufortschrittes zu erstellen. Die Berichte sind arbeitstäglich anzufertigen und einmal wöchentlich dem AG zu übergeben.

*Hinweis: Nachträge*
Nachträge

Bei Auftragsänderungen sind Nachtragsangebote vor Beginn der Arbeiten einzureichen. Im Nachtragsangebot muss die Summe der Auftragserhöhung/-minderung als Bruttobetrag ersichtlich sein. Im Hauptauftrag gegebene Nachlässe sind zu berücksichtigen. Kalkulationsnachweise sind beizufügen und wenn erforderlich eine Aufstellung über die Massenmehrung bzw. -minderung. Für Nachtragsangebote sind die Einheitspreise des Hauptangebotes verbindlich. Werden während der Baudurchführung Materialien und Leistungen erforderlich, welche nicht im Leistungsverzeichnis enthalten sind, so ist für diese Materialien und Leistungen ein Einheitspreisangebot einzureichen.

*Hinweis: Revisionsunterlagen*
Revisionsunterlagen

Folgende Unterlagen sind mit Fertigstellung der Leistungen vom AN bereitzustellen:

- Ausführungszeichnungen wie freigegeben und ausgeführt (im Dateiformat .pdf/.dwg)
- Technische Datenblätter
- Prüfungs- und Überwachungsergebnisse und -protokolle
- Gutachten / Sachverständigenabnahmen
- Gebrauchs - und Wartungsanweisung (technische Dokumentation)
- Pflegehinweise
- Ggf. Herstellerunterlagen (Auflistung und Anschriften sämtlicher Hersteller der in der Leistung des AN enthaltenen Bauteile)
- Einweisungs- und Inbetriebnahmeprotokolle
- Ggf. Arbeitsanweisungen für notwendige Maßnahmen im Zeitraum der Nichtnutzung zwischen Abnahme und Beginn Patientenbetrieb
- Geräte- oder Medizinproduktebuch, sofern behördlich verlangt (ggf. sind krankenhausspezifische Vorlagen zu verwenden)
- Ggf. Ersatzteillisten, -katalog oder Explosionszeichnungen
- CE-Konformitätserklärung

Die Unterlagen sind entsprechend der CAFM-Richtlinie des AGs zu erstellen. Die Unterlagen sind in deutscher Sprache, 1-fach in Papierform und digital im PDF-Format (aus anderen Dateiformaten generierte bearbeitbare PDF-Datei, keine gescannten Dateien) an die Fachbauleitung zu übergeben.Sieha dazu auch die ATV Inhalt und Umfang der Dokumentationsunterlagen.

Eine Abnahme kann nur bei vollständig vorliegender Dokumentation erfolgen. Hierbei ist ein Prüfzeitraum von min. 14 Tagen zu beachten.

#### Titel 00.06 Eintransport

*Hinweis: Eintransport*
Eintransport

Im Gebäude installierte Aufzüge stehen für den
Materialtransport und weitere Benutzung durch die am
Bau beteiligten Firmen nicht zur Verfügung. Für den Materialtransport wird 1 Bauaufzug (Nutzlast ca 1.500 kg) zur Verfügung gestellt und vorgehalten. Die Auftragnehmer werden entsprechend in der Bedienung unterwiesen. Der weitere Transport in das Gebäude erfolgt über Rampen der Fensterbrüstung angepasst wird, max. Steigung ca. 6 %. An dem Bauaufzug wird zusätzlich für die Personenerschließung 1 Treppenturm zur Verfügung gestellt.

Der AN hat die Eintransportwege außerhalb und innerhalb des Gebäudes vor Anlieferung zu besichtigen, um einen reibungslosen Eintransport zu gewährleisten. Falls die vorhandenen Eintransportwege in irgendeiner Form nicht ausreichen oder nicht ausreichend ausgestattet sind, ist dies vom AN anzumelden. Es wird angestrebt Eingriffe in den Baukörper auf absolut unabdingbare Maßnahmen zu reduzieren. In Abhängigkeit von den Eintransportmöglichkeiten und den Abmessungen der Anlagen- und Geräteteile ist der zerlegte Eintransport Bestandteil des Angebots.

Einbringöffnungen sowie Türen entlang des Eintransportweges sind durch den AN während des Eintransports durch geeignete Maßnahmen zu schützen. Ebenso sind Vorkehrungen zum Schutz des Bodens und der Wände zu treffen, falls dies erforderlich ist. Dem AN werden zum Eintransport keine Hilfsmittel (z.B. Hebezeuge) oder Personen zur Verfügung gestellt. Wenn nicht in einer gesonderten Leistungsposition beschrieben, ist deren Bereitstellung in die Einheitspreise einzukalkulieren.

#### Titel 00.07 Lieferung und Montage

*Hinweis: Lieferung und Montage*
Lieferung und Montage

Der AN ist verpflichtet sich rechtzeitig vor Beginn der Arbeiten selbst vom Zustand der Baustelle zu unterrichten. Insbesondere zu beachten sind für die Raumflächen und -höhen beeinträchtigende Einbauten wie z.B. Heizkörper, Rohre, Deckenstürzen, etc.. Daraus sich ergebende, den Lieferumfang beeinflussende, Änderungen sind mit dem AG abzustimmen. Es obliegt dem AN alle ihm übergebenen Zeichnungen und Unterlagen zu kontrollieren und Abweichungen unverzüglich dem AG mitzuteilen sowie ggf. fehlende Arbeitsunterlagen anzufordern.

Der AN hat sich rechtzeitig vor Arbeitsbeginn mit der Bauleitung in Verbindung zu setzen, um den allgemeinen Arbeitsablauf abzustimmen.

Zum Leistungsumfang gehören die Lieferung frei bis zur Verwendungsstelle einschl. Fracht-, Rollgeld, Abladen, Um- und Zwischenlagerung sowie die Installation bzw. betriebsbereite Aufstellung der ausgeschriebenen Anlagen / Geräte etc. inkl. aller Zubehörkomponenten. Eine beauftragte Person des AN muss grundsätzlich bei einer Anlieferung anwesend sein. Verpackungsmaterial ist arbeitstäglich abzutransportieren. Die Kosten dafür trägt der AN. Die Terminierung der Lieferung ist mit dem AG / Bauleitung abzustimmen.

Dem AN werden zur Durchführung der Leistungen keine Hilfskräfte oder -mittel (Gerüste, Hebezeuge, Transportmittel o.Ä.) zur Verfügung gestellt, mit Ausnahme des zuvor erwähnten Aufzuges.

Bei der Montage ist darauf zu achten, dass bereits fertiggestellte Arbeiten, wie Putz- und Malerarbeiten, nicht beschädigt werden. Entstehende Beschädigungen sind der Bauleitung zu melden. Die Instandsetzung beschädigter Leistungen anderer am Bau beschäftigter Firmen erfolgt durch die entsprechende Fachfirma zu Lasten des AN, der den Schaden verursacht hat.

Sämtliche Geräte, die an bauseitige Leitungen anzuschließen sind, sind komplett mit den erforderlichen Anschlussleitungen und Verbindungselementen (Flansche, Steckverbindungen u.Ä.) zu liefern. Der Anschluss an die Leitungen erfolgt, sofern in der Leistungsbeschreibung nicht abweichend verlangt, durch den AN. Ist der AN wegen fehlender Konzession bzw. wegen fehlendem qualifizierten Fachpersonal nicht befugt den Anschluss selbst vorzunehmen, so hat er eine entsprechende Fachfirma mit dem Anschluss zu beauftragen. Der AG stellt die erforderliche Infrastruktur an vordefinierten Übergabepunkten zur Verfügung.

Die in den Positionen angegebenen Einheitspreise beinhalten alle Nebenleistungen des AN sowie alle sonstigen entstehenden Kosten. Mit dem Angebot sind insbesondere auch alle Vor- und Nacharbeiten, Nebenleistungen und Lieferungen abgegolten, die zur Erfüllung der geforderten Leistung gehören. Dies gilt auch dann, wenn sie in den Ausschreibungsunterlagen nicht gesondert erwähnt oder nicht vollständig aufgeführt sind.

Alle zum Betrieb der Anlagen / Geräte etc. notwendigen Prüfungen, Justagen, Tests oder Vorinstallationen sowie die neueste herstellerübliche Software oder Betriebssysteme müssen im Lieferumfang bzw. den Einheitspreisen enthalten sein.

#### Titel 00.08 Inbetriebnahme

*Hinweis: Inbetriebnahme*
Inbetriebnahme

Die Terminierung der Inbetriebnahme erfolgt in Abstimmung mit dem AG mit einem Vorlauf von mind. 10 Arbeitstagen und darf nur unter Anwesenheit eines Vertreters des AG stattfinden.

Zum Einregulieren der Anlagen / Geräte etc. hat der AN alle erforderlichen Fach- und Hilfskräfte sowie Werkzeuge und Messgeräte zu stellen. Für die Einregulierungsarbeiten müssen alle Anlagen, Geräte, Druckschalter, Sicherheitseinrichtungen, Motoren, etc. mit elektrischen Anschlüssen ihre endgültige Verdrahtung aufweisen. Provisorische Anschlüsse sind nicht gestattet.

Ein Probebetrieb oder der Betrieb zum Zwecke von Messungen und Prüfungen sind vor der Abnahme durchzuführen.

Über alle Messungen, die im Rahmen der Inbetriebnahme durchgeführt wurden, sind Messprotokolle anzufertigen und den Revisionsunterlagen beizufügen.

Die Kosten für Inbetriebnahme sind in den Einheitspreisen enthalten.

#### Titel 00.09 Abnahme

*Hinweis: Abnahme*
Abnahme

Sämtliche Einrichtungen sind zur Abnahme innen und außen (einschließlich aller Arbeitsebenen und Ablagen) sauber zu übergeben (Reinigung durch feuchtes Wischen mit Reinigungsmittelzusatz im Wischwasser). Schutzvorrichtungen, Schutzfolien etc. dürfen erst nach Abstimmung mit dem AG durch den AN entfernt werden.

Spätestens 4 Wochen vor der Abnahme sind dem AG sämtliche Revisionsunterlagen vorzulegen. Personaleinweisungsprotokolle dürfen nachgereicht werden. Die Abnahme erfolgt in Abstimmung mit dem AG mit einem Vorlauf von mind. 14 Tagen.

Die Leistung wird durch den Verantwortlichen des Planungsbüros sowie durch einen Vertreter des AG abgenommen.

Mit der Abnahme erfolgt die Übergabe an den AG. Sofern die Abnahme frei von wesentlichen Mängeln erfolgte, beginnt die Gewährleistungsfrist.

### Bereich 01 Beschreibungen

#### Titel 01.00 Technische Anforderungen Funktionsmöbel SBL & CNS

**Ausführungsbeschreibung 1 Technische Anforderungen Funktionsmöbel SBL**
*Technische Anforderungen Funktionsmöbel SBL*
Technische Anforderungen Funktionsmöbel SBL

Inhalt
1. Allgemein
1.1. Maßordnung
1.2. Brandschutz
1.3. Material
1.4. Umweltverträglichkeit
1.5. Sonstiges
1.6. Hinweise

2. Ausführungsmerkmale
2.1. Funktionsschrankanlagen
2.1.1. Hochschränke
2.1.2. Unterbauschränke
2.1.3. Wandschränke
2.1.4. Aufsatzschränke
2.1.5. Türen
2.1.6. Griffe
2.1.7. Scharniere
2.1.8. Einlegeböden
2.1.9. Schubladen
2.1.10. Schließanlage
2.1.11. Arbeitsleuchten
2.1.12. Tischplatten
2.1.13. Arbeitstischergänzungen
2.1.14. Becken
2.1.15. Belüftung
2.1.16. Farben
2.1.17. Fugenabdichtung
2.1.18. Blenden, Sockel
2.1.19. Armaturen
2.1.20. Einbaugeräte / allgemein
2.1.21. Einbaugeräte mit Störmeldungen
2.2 Regale
2.2.1. Standregale
2.2.2. Wandregale

1. Allgemein
Das Schrank- und Regalsystem muss über einen Zeitraum von 8 Jahren ab Abnahme in der gleichen Art, Bauweise und Qualität nachrüstbar sein.

Ferner ist es besonders wichtig, dass die Bieter sich darüber im Klaren sind, dass für den hohen Standard eines Krankenhauses industriell gefertigte Produkte zum Einsatz kommen müssen, die gleichbleibende Maßhaltigkeit, Qualität - darüber hinaus Qualitätssicherung - garantieren. Daher müssen die Möbel hinsichtlich der Konstruktion und der verwendeten Materialien für den Einsatz im Krankenhaus geeignet sein. Dies gilt insbesondere im Zusammenhang mit den hygienischen Anforderungen.

1.1. Maßordnung
Die Maßordnung der Schrankelemente soll entsprechend der DIN mit folgendem Raster entsprechen:
Korpusbreiten:  450/600/900/1200 mm
Korpushöhen ohne Sockel: 600/750/2000 mm
Korpustiefen:  380/400/500/600 mm

bzw. entsprechend der ISO mit folgendem Raster entsprechen:
Korpusbreiten:  460/660/920/1320 mm
Korpushöhen ohne Sockel: 600/750/2000 mm
Korpustiefen:  380/460/660 mm

1.2. Brandschutz
Bei Einbauten in Fluchtwegen und Treppenhäusern sind die Vorschriften des vorbeugenden Brandschutzes Baustoffklasse A 1/A 2 - zu beachten und einzuhalten. Materialnachweise und Prüfbescheide sind bei Abnahme auf Verlangen des AG durch den AN zu erbringen.

Bei Wänden nach Feuerwiderstandklasse (F90, F60, F30) sind entsprechende Dübel und Befestigungselemente für die jeweilige Feuerwiderstandsklasse einzukalkulieren.

1.3. Material
Die Schrankbauten sind aus 2 x 1,0 mm starken, elektrolytisch verzinktem, phosphatiertem und chromiertem Qualitätsstahl zu fertigen. Pulverlackbeschichtet, schlagfest, kratzfest, klima- und desinfektionsmittelfest. Farbgebung nach RAL bzw. RAL DESIGN (Schichtstärke min. 80 µm). Wenn nicht anders im Positionsteil beschrieben ist die Ausführung in RAL weiß zu kalkulieren. Einzelne Schranktüren sind in RAL DESIGN grün auszuführen (siehe Positionsteil).
Die Edelstahlausführung besteht aus Chromnickelstahlblech Werkstoff 1.4301, min.2 x 1,0 mm stark. Reflexfrei, seidenmatt in Korn 320 geschliffen und korrosionsbeständig. Tischplatten 1,25 mm Werkstoff- Nr. 1.4301, verzugsfrei gegen Wärme und Feuchtigkeit.

Sämtliche Bestandteile der Schränke, mit Ausnahme der Rückwände sind in Sandwichbauweise herzustellen. Das Entdröhnmaterial muss vollflächig verklebt sein.

Dem Angebot sind Reinigungs-, Pflege- und Desinfektionsunterlagen beizulegen.

1.4. Umweltverträglichkeit
Die verwendeten Materialien müssen umweltfreundlich sein und müssen nach den einschlägigen Bestimmungen für die besonderen Hygieneanforderungen im Krankenhaus tauglich sein. Hierfür ist auf Verlangen des AG ein Nachweis durch den AN zu erbringen.

1.5. Sonstiges
- Anschließen der Arbeitstisch- Schrankanlagen an die bauseitigen Medien (Elektro/ Wasser) sind Leistungen des Auftragnehmers. - Schnittstelle Wand -
- Ausführungsmuster (Farben/Formen/Griffe) sind auf Anforderung kostenlos zu liefern.
- Zur Montage sind nur korrosionsfeste Schrauben und typgeprüfte Dübel zu verwenden.
- Alle Schränke sind mit dem Sockel, untereinander und mit den Arbeitstischplatten fest zu verschrauben.
- Verwendete Materialien sind vor der Montage / Projektierung als Muster (min. DIN A4 Größe) dem AG zur Überprüfung der Desinfektionsmittelbeständigkeit auf Anforderung kostenlos zu liefern.

1.6. Hinweise
- Im Zweifellfall gilt die technische Spezifikationen des LV´s und nicht eventuell beigefügte Möbelansichten.
- Abweichungen von den Standardangaben gemäß den technischen Vorbemerkungen werden in den einzelnen LV Positionen definiert
- Durch bauseitiges Aufmaß bedingte Korrekturen sind mit dem Fachplaner abzustimmen und werden (nach Freigabe) in die Möbelausführung übernommen.
- Sämtliche Konsolen, Abdeckleisten, Befestigungsmaterialien sind in genügender Stückzahl in die Positionen einzurechnen.
- Bei Fertigung ohne Prüf - und Freigabevermerk durch den Auftraggeber erfolgt die Herstellung der Möbel durch den Auftragsnehmer auf eigenes Risiko bzw. Kosten (Haftungsausschluss für den Auftraggeber).
- Die Preise für die Schränke verstehen sich komplett einschließlich Lieferung, Eintransport und Montage (inkl. Silikonverfugung) frei Verwendungsstelle.

2.  Ausführungsmerkmale
2.1. Funktionsschrankanlagen
2.1.1. Hochschränke
Alle Schränke sind als Einzelschränke zu fertigen und zu verschrauben, keine Endlosbauweise oder Vor-Ort-Montage zulässig.

Stabiler, doppelwandiger, selbsttragender mit Wabenmaterial ausgesteifter, entdröhnter Möbelkorpus mit aufgesetztem, doppelwandigen durchgehenden Boden und doppelwandigem Dach sowie einschaliger Rückwand. Keine sichtbaren Befestigungselemente im Innenraum.

2.1.2. Unterbauschränke
Ausführung wie unter Hochschränke, ansonsten wie in den LV-Pos. beschrieben.
Bei Unterbauschränken mit integriertem Becken sind die Durchbrüche in der Rückwand nach der Installation durch entsprechende Rosetten abzudecken.

2.1.3. Wandschränke
Ausführung wie unter Hochschränke, ansonsten wie in der LV-Pos. beschrieben.

Für die Befestigung der Wandschränke sind bauseits in die Gipskartonwände Profile (Wandverstärkungen) eingelegt.
Die Befestigungsart der Wandschränke ist auf Verlangen des AG durch ein Systemdetail (Zeichnung) bzw. nach Bemusterung auf die jeweilige Situation vor Ort passend in der Ausführung abzustimmen.

2.1.4. Aufsatzschränke
entfällt

2.1.5. Türen
Die Flügeltüren verwindungssteif in doppelwandiger Ausführung wie in Hochschrank beschrieben auszuführen. Mit umlaufenden, dicht schließendem Gummiprofil.Aussparungen im Bereich der Scharniere sind zulässig. Staubdichtes Schließen ist zu ermöglichen. Bei einem Flügeltürpaar ist die Anschlagleiste in einem Stück auszuführen. Angeschraubte oder genietete Anschlagleisten sind nicht zulässig.

2.1.6. Griffe
Griffe aus CNS, matt gebürstet, sind als Bügelgriffe horizontal oder vertikal auszuführen. Maße min. 125mm lang, ca. 3 cm vor der Türfront stehend.

2.1.7. Scharniere
Alle Schränke werden mit speziellen, selbstzuhaltenden, wartungsfreien Modulscharnieren, zweidimensional justierbar, Öffnungswinkel 90°-220° (bei Reihenaufstellung von Schränken mind. 160°) angeschlagen. Das uneingeschränkte Einschieben von Modulen oder der Einbau von Teleskopvollauszügen in jeder Höhe ist zu gewährleisten. Magnetzuhaltungen sind nur zugelassen, wenn sie außerhalb des Hygienebereiches liegen. Bei wandständigen Schränken wie auch Schränke die in Richtung der Arbeitstischplatte aufschlagen, sind diese mit einem Anschlagschutz zu versehen, so dass keine Beschädigung der Tür bzw. Wand eintreten kann.

2.1.8. Einlegeböden
Alle Einlegeböden sind auf korrosionsbeständigen, gegen Verrutschen gesicherten Fachbodenträgern oder auf korrosionsbeständigen Auflagewinkeln mit Aushebelschutz, individuell über Schlitzraster mit integrierter selbstschließender Dichtung (gegen Eindringen von Feuchtigkeit in den Korpus) höhenverstellbar.
Ausführung in elektrolytisch verzinktem, pulverbeschichtetem Stahlblech, Materialstärke mind. 1,0mm, Gesamtstärke ca. 20mm, doppelschalig, entdröhnt, Ecken verschweißt.

Alternative Ausführung (wenn in LV-Position beschrieben):
- Stahlblech: rundum 20 mm abgekantet und gebördelt, beschichtet, lackiert entsprechend Korpus
- CNS / Werkstoff Nr. 1.4301: rundum 20 mm abgekantet und gebördelt, Oberfläche matt poliert, reflexfrei
- HPL -Platte, Gesamtstärke mind. 20 mm  stark, Ober - und Unterseite mit mind. 0,8 mm Schichtstoff belegt, 4-seitige ABS - Kantenumleimer.
- Rohglasböden 8mm stark, allseitig polierte Kanten

2.1.9. Schubladen
Schubladen mit doppelwandiger Blende, geräuschdämmend isoliert, mit Bügelgriffen und umlaufendem ununterbrochenem Gummiprofil. Vollauszug, Tragkraft min. 50 kg leichtgängig mit Kugellagerführungsschienen, durch Sperre gegen völliges Herausziehen gesichert und mit Endeinlaufmulde, die die Schublade in geschlossene Position (sog. Selbsteinzug) bringt. Schubladenkasten aus gleichem Material wie Korpus, Ecken und Kanten abgerundet, alternativ für Rahmeneinbauten (Module).Zwischen den Schubläden sind Staubschutzleisten vorzusehen.

2.1.10. Schließanlage
Es ist eine Möbelschließanlage zu installieren und vom AN in die Einheitspreise einzukalkulieren. In Abstimmung mit dem Bauherrn/Architekten ist vom AN ein Schließplan zu erarbeiten. Die Anzahl der Schrankschlösser ergibt sich aus der Anzahl der Schränke in den jeweiligen LV-Positionen und ist inkl. Einsortieren der Schlüssel in den Einheitspreisen der Schränke zu kalkulieren.
Drehstangen-Kombinationsschloss, ausgebildet zur Aufnahme für Zylindersteckeinsatz (frontbündig), für Einzel- und Gruppenschließung. Ein nachträglicher Austausch der Steckeinsätze muss möglich sein.

Pro Schloss sind 3 Schlüssel aus Stahl, vernickelt, vorzusehen. Der Schlüssel muss in Sperr- und Offenstellung abziehbar sein.

2.1.11. Arbeitsleuchten
Alle Arbeitsflächen, sofern Wandhängeschränke darüber angeordnet sind, werden mit hygienischen Arbeitsleuchten ausgestattet, sofern in den LV-Pos. beschrieben.

2.1.12. Tischplatten
Edelstahl:
rostfrei, Werkstoff-Nr. 1.4301, Materialstärke des Edelstahlbelages 1,25mm, matt geschliffen, max. Länge ohne Schraubstoß 3800mm, allseitig auf 40 mm mit 90° umgekantet und 15mm eingekantet.
Mit Spanplatte komplett vollunterfüttert und schnittkantenversiegelt. An der Vorderseite ist generell eine Tropfkante mit Abschirmblech vorgesehen. Nassarbeitsplatten werden zusätzlich mit einem geprägten Schwallrand um die Becken versehen.
Sofern im LV nicht anders beschrieben, mit hinterem und seitlichen Wandanschluss als Kastenprofil 40/20 nahtlos angeschweißt, sichtbare Seiten geschlossen und vollunterfüttert,  wahlweise mit Hygieneradius, je nach Anforderung im Positionsteil
Die Unterfütterung entspricht den einschlägigen Bestimmungen und ist für besondere Hygieneanforderungen im Krankenhaus zugelassen.

Kunststoffbeschichtet:
Die Tischplatten  bestehen aus einer min. 38 mm Vollspanplatte P3 nach DIN 13986 verleimt und einem min. 0,8mm starkem Hochdruckschichtstoff (HPL) Belag an Oberfläche und Kanten. Die Unterseite in feuchtigkeitsbeständiger, harzgetränkter Beschichtung oder mit Metallabdeckung. Gerundete Vorderkanten mit Radius R=10 mm, doppelt gerundet oder mit Schwallrand und hinterer, gerundeter Aufkantung (Postforming).
Die Unterfütterung entspricht den einschlägigen Bestimmungen und ist für besondere Hygieneanforderungen im Krankenhaus zugelassen.

Mineralwerkstoff:
Voll durchgefärbter, farbechter poren- und fugenloser, acrylgebundener Mineralwerkstoff in 12mm Materialstärke, Gesamtstärke der Arbeitsplatte mind. 40 mm, Vollflächig verleimt mit einer Vollspanplatte P3, feuchtigkeitsbeständig und schnittkantenversiegelt. Alle sichtbaren Seiten auf 38mm und Unterseite auf 50mm von Vorderkante nahtlos verschlossen. Bei Nassarbeitsplatten umlaufender Profilrand. Hintere und seitliche Aufkantung mit Hygieneradius (Postforming). Überlange Platten sind auf der Baustelle fachgerecht zu verkleben und zu verschleifen. Mittlere Preisgruppe ist zu kalkulieren.

Die Unterfütterung entspricht den einschlägigen Bestimmungen und ist für besondere Hygieneanforderungen im Krankenhaus zugelassen. Die Unterfütterung darf an keiner Stelle sichtbar sein.
Alle Schnittkanten sind mit porendichtem Anstrich zu versehen, so dass keine Feuchtigkeit eindringen kann.

Die Tischplatten sind zur Wand und seitlichen Schrankelementen dauerelastisch zu verfugen.

Bei Überlängen von mehr als 4 Metern oder bei L- und U-förmigen Anlagen sind Unterteilungen zugelassen. Ansonsten sind Abdeckungen aus einem Stück fugenlos zu fertigen. Chromnickelstahlbelag bei langen Arbeitsplatten nahtlos verschweißt.

Sofern gefordert sind Kabeldurchführungen D = 8cm aus Aluminium auszuführen.

2.1.13. Arbeitstischergänzungen
wie Stützfüße und Stützfußpaare müssen aus CN-Stahl-Vierkant- oder Rundrohren bestehen. Füllblenden müssen in Material, Finish und Form den Unterbauten entsprechen. Befestigungswinkel und Konsolen müssen ebenfalls aus CN-Stahl hergestellt sein.

2.1.14. Becken
Die Becken sind gemäß der im LV genannten Größen standardmäßig aus Edelstahl (CNS / Werkstoff- Nr. 1.4301) oder alternativ laut LV - Text aus Mineralwerkstoff bzw. Keramik, mit einem Ablaufventil als Einschweiß- (bzw. Einklebebecken) mit Antidröhn-Beschichtung und mit gekröpftem Chromnickelstahl - Standrohrventil auszuführen. Alle Becken ohne Überlaufventil, entsprechend der Hygienerichtlinien, komplett mit Ablaufgarnitur und Rosette inkl. Montage an bauseitige Medienanschlüsse. Bei Edelstahloberflächen gemäß der im LV genannten Größen, tiefgezogen, fugenlos in die Edelstahlplatte eingeschweißt.

Die Mineralwerkstoffbecken sind nahtlos in die Tischplatte eingefügt inkl. Standrohrventil und Siphon. Farbgebung der Becken entsprechend der Farbgebung der Arbeitsplatte.

2.1.15. Belüftung
Für Arbeitstischanlagen vor Fensternischen mit Heizkörpern sind entsprechende Lüftungsgitter oder Wandabstände mit hinterer Aufkantung vorzusehen.

2.1.16. Farben
Farbausführung nach Rücksprache mit dem AG gemäß vorzulegender Herstellerfarbtabelle. Alle RAL - Farben und RAL DESIGN grün (siehe Positionsteil) ohne Aufpreis möglich.Siehe dazu Ausführungen unter 1.3. Material.

2.1.17. Fugenabdichtung
Alle Arbeitstischanlagen und Schränke sind im Bereich der Anschlussfugen zu angrenzenden Wänden bzw. Stützen und Fußböden dauerelastisch auszufugen (Silikonbasis, feuerhemmend, fungizid, bakterizid, UV- und desinfektionsmittelbeständig).

Falls erforderlich, sind die einzelnen Elemente der Arbeitstischanlagen auch untereinander dauerelastisch auszufugen (Nass-Arbeitsstrecken).

Für die Ausbildung der Anschlussfugen und die Wahl des Materials gelten die einschlägigen DIN-Bestimmungen.

2.1.18. Blenden, Sockel
Material entsprechend Korpus, Ausführung und Oberfläche auf die Schränke abgestimmt, sämtliche horizontalen und waagerechten Decken- , Boden- bzw. Wandanschlüsse sind dauerelastisch zu verfugen. Das Material der Wandblende ist der jeweiligen LV-Poition zu entnehmen. Das korrekte Aufmaß für die Blenden erfolgt auf der Baustelle.

Die Blenden müssen eine eigene Konstruktion besitzen, so dass eine Befestigung an Fremdbauteilen nicht zu erfolgen braucht. Blenden als Kofferblende in Verbindung über Schattenfugen zum Baukörper. Die Blenden sind wahlweise front- oder korpusbündig gemäß Vorgabe des AG zu setzen.

Separater, umlaufender, stabiler Sockelrahmen, in Abkantbauweise, 100 mm hoch, mit integrierter Nivelliereinrichtung. Durch Mehrfachabkantungen wird der Fußbodenbelag gegen Beschädigungen geschützt. Eine Vorabmontage der Sockel je nach baulicher Gegebenheit muss möglich sein. Der Sockel ist nach der Montage gemäß Vorgabe des AG mittels einer Blende in Stahlblech pulverbeschichtet oder Chromnickelstahl ohne Mehrkosten zu verblenden.
Sockelblende in der Front durchlaufend, im Bereich der Einbaugeräte demontierbar auszuführen.

Ausgleichsblenden Wand (Seiten- und Vertikalblenden) für Schrankelemente sind in gleicher Konstruktion und Rasterung wie der Korpus auszuführen.

Wandblenden als wandabdeckender Spritzschutz zwischen Wand- und Unterbauschränken inkl. Aussparungen für wand-(bau-)seitige Medien für alle Arbeitstischanlagen mit Becken.

Deckenblenden die zu Revisionszwecken demontiert werden müssen sind in Ihrer Ausführung so zu gestalten, dass eine Einzelperson diese Blenden demontieren kann.

Bei Schrankanlagen ohne Deckenblende sind die Seitenblenden nach oben hin, bei Hängeschränken nach oben und unten hin zu verschließen. Bei Unterschränken ist die Seitenblende von oben mit der Arbeitsplatte abzudecken und unten zum Sockel hin zu schließen. Es darf kein offener Hohlraum entstehen.
Dies gilt ebenfalls für die Vertikalblenden, hierbei ist zusätzlich die Lücke zwischen Schrank und Wand nach oben hin zu schließen.

2.1.19. Armaturen
Spritz- und Druckluftpistolen sind mit Schlauch, Wandleisten und einem Satz Ansatzstücke zu liefern. Beim Anschluss sind die Vorschriften zu beachten.

2.1.20. Einbaugeräte / allgemein
In Arbeitstischanlagen ist zum Teil für Geschirrspül- und Reinigungsmaschine, Kühlschrank etc. ein Freiplatz auszuführen. Bei integrierten Geräten ist die Sockelblende durchlaufend.

Die jeweiligen Geräte, für die Freiplätze in den LV-Pos. ausgewiesen sind, sind Bestandteil des Angebotes und in den jeweiligen LV-Positionen aufgeführt.

Für einbau- und integrierbare Kühlschränke werden auf die Gerätefront Korpustüren montiert oder es werden sog. Schlepptüren (z. B. Kühlschrank) montiert, zusätzliche Magnetverschlüsse sind nicht zulässig. Keine sichtbaren Befestigungselemente. Bedienteile oder Bedienpaneele sind, soweit möglich, in eine vorgesetzte korpusbündige feststehende Blende einzusetzen. Eine ausreichende Möglichkeit der Be- und Entlüftung innerhalb des Schrankteils ist durch die Konstruktion des Schrankes sicherzustellen.

2.1.21. Einbaugeräte mit Störmeldungen
Für Einbaugeräte mit Störmeldungs-Anschluss, sind die entsprechenden Anschlusskabel bis zur "bauseitigen" Anschlussbuchse zu projektieren, anzuschließen und im Angebotspreis zu kalkulieren.
Bauseitig werden hierfür Anschlussdosen vorgesehen.
Neben dem eigentlichen Anschluss, ist gemeinsam mit dem Errichter der Störmeldungsanlage oder GA-Anlage eine Funktionsprüfung durchzuführen und zu dokumentieren.

2.2. Regale
2.2.1. Standregale
Standregale haben tragende Rahmengestelle aus Edelstahl (CNS / Werkstoff- Nr. 1.4301) Vierkantrohrstützen mit höhenregulierbaren Fußstollen. Die Regalplatten sind in der geforderten Anzahl durch Einschrauben fest mit den Rahmengestellen zu verbinden. Der Befestigungsmechanismus ist so zu gestalten, dass eine stabile Standregaleinheit - als Einzel- oder Reihenregal, jeweils wie gefordert - entsteht. Die Regalplatten müssen fest arretierbar, aber gleichwohl höhenverstellbar sein. Zur Verstärkung und Schalldämmung sind die Regalplatten an der Unterseite mit Profilen zu versehen.
Sofern Regalkreuze verwendet werden, dürfen diese keine Medienanschlüsse verdecken.
Die Standregale sind durch geeignete Maßnahmen vor umkippen zu sichern.

Die Nutzlast des Fachbodens ist durch Beschriftung/Kennzeichnung an jedem Fachboden gut sichtbar separat anzugeben.

2.2.2. Wandregale
Die Regalplatten sind in doppelschaliger, schalldämmender Bauweise aus Stahlblech lackiert oder Edelstahl (CNS / Werkstoff- Nr. 1.4301) zu fertigen. Bei Regalplatten mit einer Länge von über 4 m ist eine Längenteilung aus Transportgründen zulässig.

Befestigungswinkel, Konsolen und mehrarmige Konsolenkonstruktionen müssen ebenfalls aus Edelstahl (CNS / Werkstoff- Nr. 1.4301) bestehen. Sie müssen für Aufputzmontage geeignet sein. Die Ausladung der Tragarme und die Tragfähigkeit von Konsolen und Konsolenkonstruktionen ist auf die Regalplattentiefe auszulegen. Ein Tragarmrücksprung von etwa 100 mm ist zulässig.

Die Regalplatten und Konsolkonstruktionen bzw. Befestigungswinkel müssen die hygienetechnischen Anforderungen erfüllen.

Hersteller des Möbelsystems: '..........'

#### Titel 01.01 Hochschränke

**Ausführungsbeschreibung 2 Hochschrank, Typ 01**
*Hochschrank, Typ 01*
1 Flügeltür, rechts oder links angeschlagen, mit umlaufenden Sockel

Abmessungen (BxTxH):  460 x 660 x 2100 mm

**Ausführungsbeschreibung 3 Hochschrank, Typ 22**
*Hochschrank, Typ 22*
1 Flügeltür, rechts oder links angeschlagen, mit umlaufenden Sockel, inkl. 5 Einlegeböden

Abmessungen (BxTxH):  600 x 600 x 2100 mm

**Ausführungsbeschreibung 4 Hochschrank, Typ 60**
*Hochschrank, Typ 60*
mit integriertem Gefrierschrank, integriertem Medikamentenkühlschrank und umlaufendem Sockel auszuführen.

Schrankanordnung (von unten nach oben):
- GS mit Festtür, rechts oder links angeschlagen, abschließbar, Lüftungsgitter in Schrank integriert
- 1 Tablettauszug
- MKS mit Schlepptür, rechts oder links angeschlagen, abschließbar, Lüftungsgitter und Anzeigeelemente in Schrank integriert
- oberer Schrankabschluss mit Flügeltür

integrierter Haushaltsgefrierschrank:
- vollintegrierbares Modell mit Festtürmontage Türanschlag rechts oder links, auch nachträglich wechselbar
- Energieeffizienzklasse: A
- FCKW- und FKW-frei
- mit Abtauautomatik und kompletter Innenausstattung
- Nutzraum Gefrierfach: min. 120 l
- Temperaturbereich: min. -18 °C
- Innenausstattung: min. 4 Ablagefächer
- Anschlusswerte: 230 V / 50 Hz/ 300 W
- Prüfzeichen: VDE, funkentstört

Hersteller: '..........'

Typ: '..........'

integrierter Medikamenten-Kühlschrank:
Medikamentenkühlschrank nach DIN 13277

- Kühlinhalt:  95 Liter
- Temperatureinstellung:  ca. + 2° bis + 20 C
- Außenmaße ca. (BxTxH):  540 x 535 x 820 mm
- Innenmaße ca. (BxTxH):  440 x 430 x 470 mm
- Rostgröße:  438 x 360 mm
- Lichtes Schubfachmaß (BxTxH):  408 x 320 x 56 mm

Außengehäuse aus verzinktem Stahlblech (Unterrostungsschutz), weiß, pulverbeschichtet.

Innenraum aus schlagfestem, weißem Kunststoff, mit eingeformten Auflagen. 1Drahtrost oben. 3 Medikamenten-Schubfächer mit Arretierung (pro Schubfach 1 fester Längsteiler und 8 erstellbare Querteiler, passend für EDV-Kärtchenhalter), insgesamt 2,7 lfd. Lagermeter bzw. 0,5 Lager-Quadratmeter.

Isolierung, 50 mm stark, aus hochwertigem, druckgeschäumtem und umweltschonendem Material.

Tür mit leicht austauschbarem Kunststoff- Magnetdichtungsrahmen, verschließbar. Beim Öffnen der Tür kein Türüberstand, so dass beliebig viele Kühlschränke dicht aneinandergestellt werden können.

Türanschlag wechselbar (auch nachträglich), serienmäßig mit Rechtsanschlag, ohne Mehrpreis auch mit Linksanschlag lieferbar.

Umluftkühlung mit Axialgebläse, welches beim Öffnen der Tür automatisch abschaltet.

Abtauung automatisch, mit zeitlicher und thermischer Überwachung.

Tauwasserverdunstung im Kältemaschinenraum. Falls die Verdunstung nicht möglich ist (z. B. im OP-Bereich) ist ein Tauwassergefäß zur manuellen Entleerung zu liefern.

Temperatursteuerung mittels elektronischem Temperaturregler. Die Temperatur wird automatisch gehalten, unabhängig von wechselnden Außentemperaturen.
Sicherheitseinrichtung gegen Minustemperaturen. Durch Schlüsselschalter geschütztes System mit digitaler Temperaturanzeige. Minimum/Maximum-Temperatur-Speicher. Optisches und akustisches Alarmsignal bei Temperaturabweichung mit potentialfreiem Kontakt zum Anschluss an zentrale Leittechnik. Mit Abtaukontrollleuchte sowie roter Warnleuchte. Mit integrierter Schnittstelle RS 485.

Kältemaschine, zwangsbelüftet, hermetisch gekapselt, energiesparend, geräuscharm, servicefreundlich. Zu- und Abluft über frontseitiges Lüftungsgitter.

Hersteller: '..........'

Typ: '..........'

Abmessungen - Schrank (BxTxH):  600 x 660 x 2100 mm

**Ausführungsbeschreibung 5 Hochschrank CNS, PSA**
*Hochschrank CNS, PSA*
1 Flügeltür (ab Breite 600 mm 2 Flügeltüren), rechts oder links angeschlagen, mit umlaufenden Sockel, inkl. 4 Einlegeböden

Abmessungen (BxTxH):  siehe Positionsteil

#### Titel 01.02 Unterbauschränke

*Hinweis: Hinweis zu Höhenangaben*
Die Höhenangaben der Unterschränke beziehen sich auf das Maß inkl. Sockel und Arbeitsplatte.

**Ausführungsbeschreibung 6 Unterbauschrank, Typ 01**
*Unterbauschrank, Typ 01*
1 Flügeltür, rechts oder links angeschlagen, mit umlaufenden Sockel

Abmessungen (BxTxH):  460 x 660 x 900 mm

**Ausführungsbeschreibung 7 Unterbauschrank, Typ 02**
*Unterbauschrank, Typ 02*
mit 5 Schubladenblenden (1x250, 4x 150) zur Ausrüstung mit Teleskopauszügen und Modulen

Die Schubladen sind mit umlaufenden Dichtungen und die Korpen mit Staubschutzleisten auszurüsten, so dass jede Schublade hygienegercht abgedichtet wird.

Ausführung mit umlaufenden Sockel

Abmessungen (BxTxH):  ca. 460 x 660 x 1100 mm

**Ausführungsbeschreibung 8 Unterbauschrank, Typ 03**
*Unterbauschrank, Typ 03*
mit 4 Schubladenblenden (4 x 200) zur Ausrüstung mit Teleskopauszügen und Modulen

Die Schubladen sind mit umlaufenden Dichtungen und die Korpen mit Staubschutzleisten auszurüsten, so dass jede Schublade hygienegercht abgedichtet wird.

Ausführung mit umlaufenden Sockel

Abmessungen (BxTxH):  ca. 460 x 660 x 900 mm

**Ausführungsbeschreibung 9 Unterbauschrank, Typ 22**
*Unterbauschrank, Typ 22*
1 Flügeltür, rechts oder links angeschlagen, mit umlaufenden Sockel, inkl. 1 Einlegeboden

Abmessungen (BxTxH):  600 x 600 x 900 mm

**Ausführungsbeschreibung 10 Unterbauschrank mit Becken Typ 38**
*Unterbauschrank mit Becken Typ 38*
1 Flügeltür, rechts oder links angeschlagen, mit integriertem Handwasch-/Funktionsbecken inkl. Rückwand und Beckenblende, mit umlaufenden Sockel.

Beckengröße (BxTxH):  400 x 400 x 150 mm

Abmessungen (BxTxH):  600 x 660 x 900 mm

**Ausführungsbeschreibung 11 Unterbauschrank CNS, PSA**
*Unterbauschrank CNS, PSA*
1 Flügeltür (ab Breite 600 mm 2 Flügeltüren), rechts oder links angeschlagen, mit umlaufenden Sockel, inkl. 1 Einlegeboden

Abmessungen (BxTxH):  siehe Positionsteil

**Ausführungsbeschreibung 12 Hospitalausguss CNS, Typ 72**
*Hospitalausguss CNS, Typ 72*
Als Einbau oder Standausguss, vollständig mit Edelstahl (CNS)-alternativ Stahlblech, lackiert (SBL), Verkleidung incl. Klapprost für Eimer, Ablaufgarnitur mit Siebplatte, mit dreiseitiger aufgedoppelter Spritzwand, integrierter Pumpen-Ringspüle mit Druckerhöhungssystem, incl. Systemtrennung (DIN 1988) komplett montiert.

Abmessungen (BxTxH):  600 x 660 x 900 mm

#### Titel 01.03 Wandschränke

**Ausführungsbeschreibung 13 Wandschrank, Typ 01**
*Wandschrank, Typ 01*
1 Flügeltür, rechts oder links angeschlagen.

Abmessungen (BxTxH):  460 x 380 x 600 mm

**Ausführungsbeschreibung 14 Wandschrank, Typ 22**
*Wandschrank, Typ 22*
1 Flügeltür, rechts oder links angeschlagen, inkl. 1 Einlegeboden

Abmessungen (BxTxH):  600 x 380 x 600 mm

**Ausführungsbeschreibung 15 Wandschrank, Typ 23**
*Wandschrank, Typ 23*
2 Flügeltüren, inkl. 1 Einlegeboden

Abmessungen (BxTxH):  900 x 380 x 600 mm

**Ausführungsbeschreibung 16 Wandschrank CNS, PSA**
*Wandschrank CNS, PSA*
1 Flügeltür (ab Breite 600 mm 2 Flügeltüren), rechts oder links angeschlagen, inkl. 1 Einlegeboden

Abmessungen (BxTxH):  siehe Positionsteil

#### Titel 01.04 Arbeitstischplatten, Blenden, Zubehör

**Ausführungsbeschreibung 17 Arbeitstischplatte CNS, Typ 03**
*Arbeitstischplatte CNS, Typ 03*
Ausführung in Edelstahl gemäß Vortext, inkl. Integration der in den jeweiligen LV-Positionen beschriebenen Becken, falls vorhanden.

Abmessungen:

Tiefe: 700 mm

Länge:  entsprechend der Länge der Unterbauschränke inkl. Seitenblende, der jeweiligen Position

**Ausführungsbeschreibung 18 Arbeitstischplatte CNS, PSA**
*Arbeitstischplatte CNS, PSA*
Ausführung in Edelstahl gemäß Vortext, inkl. Integration der in den jeweiligen LV-Positionen beschriebenen Becken, falls vorhanden.

Abmessungen (BxTxH):  siehe Positionsteil

**Ausführungsbeschreibung 19 Arbeitstischplatte HK, Typ 03**
*Arbeitstischplatte HK, Typ 03*
Ausführung kunststoffbeschichtet gemäß Vortext, inkl. Integration der in den jeweiligen LV-Positionen beschriebenen Becken, falls vorhanden.

Abmessungen:

Tiefe:  700 mm

Länge:  entsprechend der Länge der Unterbauschränke inkl. Seitenblende, der jeweiligen Position

**Ausführungsbeschreibung 20 Arbeitstischplatte HK, klappbar**
*Arbeitstischplatte HK, klappbar*
Ausführung kunststoffbeschichtet gemäß Vortext, inkl. Wandscharnier und klappbaren Füßen

Die Arbeitsplatte ist auf eine Höhe von 900mm zu installieren, soll - nach unten an die Wand - klappbar ausgeführt werden, um die Fläche auch für Standgeräte nutzen zu können.

Abmessungen:

Tiefe:  700 mm

Länge:  1340mm

**Ausführungsbeschreibung 21 Anbautisch Typ 01**
*Anbautisch Typ 01*
Tischplatte in Mineralwerkstoff gemäß Vortext, ohne hintere Aufkantung, zur Überdeckung der in der LV-Position beschriebenen Unterbauschränke. Links / rechts abgestützt mit Steher. Steher in Ausführung analog des Korpusmaterials der beschriebenen Schränke.
(Stabiler, doppelwandiger, selbsttragender mit Wabenmaterial ausgesteifter, entdröhnter Möbelkorpus)

Abmessungen (BxTxH):  1.440 x 700 x 1.100 mm

**Ausführungsbeschreibung 22 Anbautisch Typ 02**
*Anbautisch Typ 02*
Tischplatte in Mineralwerkstoff gemäß Vortext, ohne hintere Aufkantung, zur Überdeckung der in der LV-Position beschriebenen Unterbauschränke. Links / rechts abgestützt mit Steher. Steher in Ausführung analog des Korpusmaterials der beschriebenen Schränke.
(Stabiler, doppelwandiger, selbsttragender mit Wabenmaterial ausgesteifter, entdröhnter Möbelkorpus)

Abmessungen (BxTxH):  2.880 x 700 x 1.100 mm

**Ausführungsbeschreibung 23 Spritzschutz**
*Spritzschutz*
Spritzschutz als Abtrennung von Nassarbeitsplätzen für Funktionsschrankanlage, zwischen Arbeitsplatte und Hängeschrank, eingefasst in Profilschiene auf der Arbeitsplatte, abgeschrägt zum Hängeschrank.

Material:  Sicherheitsglas

Abmessungen:  Stärke max. =< 6 mm

Länge: angepasst auf Tiefe der Arbeitsplatte, 250mm gerade danach abgeschrägt bis auf Tiefe Hängeschrank

Höhe: angepasst auf Höhe zwischen Arbeitsplatte und Hängeschrank

**Ausführungsbeschreibung 24 B1 Abfallbehaelter, wandmontiert**
*B1 Abfallbehaelter, wandmontiert*
Abfallbehaelter mit breiter Öffnung für hygienische und sichere Entsorgung,

Fassungsvermögen: 50l

Material: Kunststoff, weiß

Abmessungen: (BxHxT) 389 x 629 x 289 mm

inkl. Wandbefestigung und Montage

**Ausführungsbeschreibung 25 Seitenblende**
*Seitenblende*
Seitenblende zwischen Schrankanlage und Wand, Ausführung gemäß Vortext

Die in den LV-Texten angegebene Anzahl von Blenden bezieht sich auf die Anzahl der erforderlichen Abschlüsse zu den Wänden. Bei einer Kombination von Unterbauschrank mit Wandhängeschrank ist diese für beide Elemente zu berücksichtigen.

**Ausführungsbeschreibung 26 Seitenblende mit Bohrungen ELT**
*Seitenblende mit Bohrungen ELT*
Seitenblende zwischen Hochschrank und Wand, Ausführung gemäß Vortext

Stabile Ausführung inkl. 4 Bohrungen 68mm für späteren Einsatz von Lichtschaltern, Steckdosen u.ä.

Die Position, Anzahl und Größen sind vor Ausführung mit dem Gewerk ELT abzustimmen.

**Ausführungsbeschreibung 27 Tiefenausgleichsblende mit Bohrungen ELT**
*Tiefenausgleichsblende mit Bohrungen ELT*
Tiefenausgleichsblende zwischen Hochschrank und Wand, Ausführung gemäß Vortext

Stabile Ausführung inkl. 4 Bohrungen 68mm für späteren Einsatz von Lichtschaltern, Steckdosen u.ä.

Die Position, Anzahl und Größen sind vor Ausführung mit dem Gewerk ELT abzustimmen.

**Ausführungsbeschreibung 28 Wandblende**
*Wandblende*
Wandblende gemäß Vortext

Die in den LV-Texten angegebe Anzahl von Blenden bezieht sich auf die Anzahl der Arbeitstischanlagen mit Becken der jeweiligen LV-Position. Angrenzende Seitenwände (Nischen) sind ebenfalls zu verblenden und in den Preisen zu berücksichtigen

Material: sie Positionsteil

Abmessungen:

Stärke: ca. 2 cm, entsprechend der Aufkantung der Arbeitstischplatte

Höhe: ca. 600 mm

Länge: entsprechend der Länge der Unterbauschränke (inkl. Seitenwände/Nischen) der jeweiligen Arbeitstischanlage mit Becken

**Ausführungsbeschreibung 29 Deckenblende**
*Deckenblende*
Deckenblende zwischen Schrankanlage und Zwischendecke, Ausführung gemäß Vortext

Die in den LV-Texten angegebe Anzahl von Blenden bezieht sich auf die Anzahl der erforderlichen Abschlüsse zur Decke je Schrankanlage.

Die Raumhöhen sind aus dem Grundriss der beiliegenden Zeichnungen zu entnehmen. Falls keine Raumhöhe angegeben ist, ist eine Raumhöhe von 3,0m als Kalkulationsgrundlage anzunehmen.

**Ausführungsbeschreibung 30 Revisionsblende**
*Revisionsblende*
Revisionsblende zum Verkleiden der Rückwand des Steckbeckenspüler Standgerät

Ausführung gemäß Vortext

Höhe: entsprechend der Höhe des angebotenen Steckbeckenspülers

**Ausführungsbeschreibung 31 Lichtleiste**
*Lichtleiste*
Lichtleiste

Raumsparendes, blendfreies und spritzwassergeschütztes Alu-Leuchtsystem, exakt abgestimmt und angepasst auf das Wandschrankraster. Entblendet durch Spiegelabblendreflektor mit elektronischem Vorschaltgerät, abgerundete Abdeckhaube aus schlagzähem PMMA und LED-Lampen, weiss, 4000 Kelvin, inkl. ca. 0,5m Anschlusskabel für Festanschluss.

Die Steuerung der Lampe über einen bauseitigen Lichtschalter ist zu beachten.

Länge: In voller Länge unterhalb der Wandschränke der jeweiligen Schrankanlagen

Hersteller: '..........'

Typ: '..........'

*Hinweis: Garderobenleiste*
Garderobenleiste, hygienische Ausführung mit min. 4 Haken.

Abmessungen (BxH): 500 x 100 mm

#### Titel 01.05 Geräte und Reinigungsautomaten

**Ausführungsbeschreibung 32 Steckbeckenspülautomat (E), Standgerät**
*Steckbeckenspülautomat (E), Standgerät*
Steckbeckenreinigungs- und Desinfektionsautomat zum Reinigen und Desinfizieren aller erforderlichen Pflegegeschirre wie Steckbecken, Urinflaschen, Stuhleimern, Sammelgefäßen, Waschschüsseln usw. in einem Arbeitsgang. Federentlastete Klapptür doppelwandig, wärmedämmend, hermetisch abgedichtet, als Auffangmulde ausgebildet, geräuscharm schließend.
Ausführung als Standgerät in Nassarbeitsstrecken.

Mit Dampfdesinfektion mittels Eigendampferzeuger inklusive Dosierpumpen, Sauglanzen und Leerstandsmeldern für die chemische Entkalkung des Speisewassers im Dampfgenerator und Glänzerdosierung in den Wassertank zur Verhinderung von Kalkablagerungen auf dem Waschgut und Beschleunigung der Trocknung.

Kammertür doppelwandig, schalldämmend, wärmegedämmt, hermetisch abgedichtet mit hygienisch einwandfreier Dichtung, mit Federentlastung beim Öffnen, geräuscharm schließend, Griffleiste in Kammertür eingelassen oder aufgesetzter Bügelgriff.

Kammertürverriegelung über programmgesteuerten Impuls an wartungsfreien Magnet zum Schließen und Öffnen, eine Gefährdung des Bedieners bei Stromausfall ist somit auszuschließen.

Die Kombination von gezielt eingesetzten Rotordüsen, Injektoren, einer speziell geformten und tiefgezogenen Waschkammer, einer starken Waschpumpe und einer optimalen Wasserführung müssen ein sauberes Waschresultat gewährleisten.

Alle Technikkomponenten mit Ausnahme von Pumpe und Verdampferheizung arbeiten mit Niederspannung.

Eine Programmierung kundenspezifischer Wünsche sowie Service-Checks sind bedienerfreundlich ohne Laptopanschluss im Dialog mit der Klartextanzeige möglich.

Ein programmierbares zeitgesteuertes Element zum automatischen Programmstart eines frei wählbaren Programms als Hygienespülfunktion muss vorhanden sein. Dabei muss die Auswahl von Wochentag und Uhrzeit möglich sein.

Das einfach zu bedienende Aufnahmegestell für einen Steckbecken mit Deckel und zwei Urinflaschen oder einem Stuhleimer mit Deckel und zwei Urinflaschen ist fest integriert.

Lieferung inklusive aller Anschlussteile, wie Sifon, Panzerschlauch, Schrägsitzfilter usw.
Zertifiziert durch validiertes Prüflabor nach Typprüfung EN ISO

Beschreibung

- kompakte Bauweise
- geeignet für den Betrieb an einem Durchlauferhitzer
- doppelwandiges Gehäuse entdröhnt, zur Schallisolierung und Wärmedämmung
- selbsttragende, stabile Rahmenkonstruktion
- Außengehäuse aus feingeschliffenem bzw. poliertem CNS 1.4301
- tiefgezogene Spülkammer aus Chromnickel-Molybdän-Stahl mind. 1.4301
- netzunabhängige Pumpenautomatik nach DIN
- Vorratsbehälter in Edelstahl 1.4301, stufenlose Niveauregelung der Wasserstände, gesamte Technik schallisoliert vom Gehäuse getrennt
- Netztrennung nach DIN EN mit freiem Auslauf, Typ AA, entsprechend den europäischen Normen
- Mikroprozessor-Steuerung mit Klartextanzeige für Temperatur, Programme, Störungen usw.
- Klartextanzeige für eingestellte Programme, Programmabläufe, Serviceprogramm und definierten Störmeldungen
- Hoher Bedienkomfort durch Direktwahl der Programme für Intensiv-, Normal-, und Ökoprogramme aus Programmbibliothek mit mehreren Programmvarianten, sowie individuell einstellbaren Programmen
- elektrische Türverriegelung nach Programmstart bis Programmende.

Desinfektionsverfahren
- Desinfektion, thermisch, dezentral
- Verdampfersystem mit Heizung
- keine Kondensatbildung im Geräteinneren und dem Aufstellungsraum.
- Energieoptimierte Geschirr- und Systemdesinfektion von Pflegegeschirr, Kammer, Vorratsbehälter, Zuleitungen, sämtlichen Waschdüsen
- Kontrolle durch Regelung des Desinfektions prozesses entsprechend dem in der Steuerung festgelegten A0-Werts, einstellbar durch autorisiertes Personal (A0 = 600 -  3.000)
- bei Inbetriebnahme ist ein A0 von 600 einzustellen
- Messöffnung in Kammer zur bauseitigen Überprüfung des geforderten A0-Werts entsprechend Anforderungen EN ISO
- Dosiertechnik mit einem Dosiergerät für Kombinationsmittel zur Wasserenthärtung und Klarspülung des Pflegegeschirrs.
- Eine Sauglanze für Behälter mit Füllstandsüberwachung.

Trocknung
- geeignete Vorrichtung zum Trocknen des Pflegegeschirrs nach erfolgter Desinfektion.
- Hygienisch unbedenkliche Rückkühlung ohne Wasser.

Technische Daten:

Maße Gerät: (BxHxT): ca. 500 x 1800 x 450 mm

An der Rückwand des Gerätes ist ein 150mm großer Revisionsbereich vorzusehen, in dem das Abwasserrohr um 90° verzogen wird, um den Wandanschluss herzustellen. Dieser Bereich ist mit einer Blende zu verschließen. Die Tiefe vergrößert sich dadurch von 450mm uf 600mm.

Elektro- und Wasseranschlüsse sind in dem Bereich des neben dem Revisionsbereiches positionierten Hospitalausgusse platziert und von dort zu entnehmen, Falls notwendig sind längere Kabel und Schläuche dementsprechend einzukalkulieren.

Lieferung

Komplett-Lieferung frei Verwendungsstelle mit allem zum Betrieb erforderlichem Zubehör incl. Verbrauchsmaterial, funktionsbereite Übergabe mit vollständigem Medizinproduktebuch

Inbetriebnahme:
Bei Inbetriebnahme muss für alle Geräte eine mikrobiologische Prüfung der Aufbereitungsverfahren durch ein akkreditiertes Prüflabor für Medizinprodukte schriftlich vorgelegt werden. Die Chemie zur Erstbefüllung und mikrobiologischen Prüfung werden dem Auftragnehmer durch die den späteren Nutzer zur Verfügung gestellt.

Hersteller: '..........'

Typ: '..........'

**Ausführungsbeschreibung 33 Steckbeckenspülautomat (E) inkl. Handwaschbecken**
*Steckbeckenspülautomat (E) inkl. Handwaschbecken*
Steckbeckenreinigungs- und Desinfektionsautomat zum Reinigen und Desinfizieren aller erforderlichen Pflegegeschirre wie Steckbecken, Urinflaschen, Stuhleimern, Sammelgefäßen, Waschschüsseln usw. in einem Arbeitsgang. Federentlastete Klapptür doppelwandig, wärmedämmend, hermetisch abgedichtet, als Auffangmulde ausgebildet, geräuscharm schließend.
Ausführung als Unter(Einbau) - Variante mit darüberliegenden Handwaschbecken in Nassarbeitsstrecken.

Mit Dampfdesinfektion mittels Eigendampferzeuger inklusive Dosierpumpen, Sauglanzen und Leerstandsmeldern für die chemische Entkalkung des Speisewassers im Dampfgenerator und Glänzerdosierung in den Wassertank zur Verhinderung von Kalkablagerungen auf dem Waschgut und Beschleunigung der Trocknung.

Kammertür doppelwandig, schalldämmend, wärmegedämmt, hermetisch abgedichtet mit hygienisch einwandfreier Dichtung, mit Federentlastung beim Öffnen, geräuscharm schließend, Griffleiste in Kammertür eingelassen oder aufgesetzter Bügelgriff.

Kammertürverriegelung über programmgesteuerten Impuls an wartungsfreien Magnet zum Schließen und Öffnen, eine Gefährdung des Bedieners bei Stromausfall ist somit auszuschließen.

Die Kombination von gezielt eingesetzten Rotordüsen, Injektoren, einer speziell geformten und tiefgezogenen Waschkammer, einer starken Waschpumpe und einer optimalen Wasserführung müssen ein sauberes Waschresultat gewährleisten.

Alle Technikkomponenten mit Ausnahme von Pumpe und Verdampferheizung arbeiten mit Niederspannung.

Eine Programmierung kundenspezifischer Wünsche sowie Service-Checks sind bedienerfreundlich ohne Laptopanschluss im Dialog mit der Klartextanzeige möglich.

Ein programmierbares zeitgesteuertes Element zum automatischen Programmstart eines frei wählbaren Programms als Hygienespülfunktion muss vorhanden sein. Dabei muss die Auswahl von Wochentag und Uhrzeit möglich sein.

Das einfach zu bedienende Aufnahmegestell für einen Steckbecken mit Deckel und zwei Urinflaschen oder einem Stuhleimer mit Deckel und zwei Urinflaschen ist fest integriert.

Lieferung inklusive aller Anschlussteile, wie Sifon, Panzerschlauch, Schrägsitzfilter usw.
Zertifiziert durch validiertes Prüflabor nach Typprüfung EN ISO

Beschreibung

- kompakte Bauweise
- inkl. integriertes HWB, (BxHxT): min. 340 x 150 x 340 mm
- geeignet für den Betrieb an einem Durchlauferhitzer
- doppelwandiges Gehäuse entdröhnt, zur Schallisolierung und Wärmedämmung
- selbsttragende, stabile Rahmenkonstruktion
- Außengehäuse aus feingeschliffenem bzw. poliertem CNS 1.4301
- tiefgezogene Spülkammer aus Chromnickel-Molybdän-Stahl mind. 1.4301
- netzunabhängige Pumpenautomatik nach DIN
- Vorratsbehälter in Edelstahl 1.4301, stufenlose Niveauregelung der Wasserstände, gesamte Technik schallisoliert vom Gehäuse getrennt
- Netztrennung nach DIN EN mit freiem Auslauf, Typ AA, entsprechend den europäischen Normen
- Mikroprozessor-Steuerung mit Klartextanzeige für Temperatur, Programme, Störungen usw.
- Klartextanzeige für eingestellte Programme, Programmabläufe, Serviceprogramm und definierten Störmeldungen
- Hoher Bedienkomfort durch Direktwahl der Programme für Intensiv-, Normal-, und Ökoprogramme aus Programmbibliothek mit mehreren Programmvarianten, sowie individuell einstellbaren Programmen
- elektrische Türverriegelung nach Programmstart bis Programmende.

Desinfektionsverfahren
- Desinfektion, thermisch, dezentral
- Verdampfersystem mit Heizung
- keine Kondensatbildung im Geräteinneren und dem Aufstellungsraum.
- Energieoptimierte Geschirr- und Systemdesinfektion von Pflegegeschirr, Kammer, Vorratsbehälter, Zuleitungen, sämtlichen Waschdüsen
- Kontrolle durch Regelung des Desinfektions prozesses entsprechend dem in der Steuerung festgelegten A0-Werts, einstellbar durch autorisiertes Personal (A0 = 600 -  3.000)
- bei Inbetriebnahme ist ein A0 von 600 einzustellen
- Messöffnung in Kammer zur bauseitigen Überprüfung des geforderten A0-Werts entsprechend Anforderungen EN ISO
- Dosiertechnik mit einem Dosiergerät für Kombinationsmittel zur Wasserenthärtung und Klarspülung des Pflegegeschirrs.
- Eine Sauglanze für Behälter mit Füllstandsüberwachung.

Trocknung
- geeignete Vorrichtung zum Trocknen des Pflegegeschirrs nach erfolgter Desinfektion.
- Hygienisch unbedenkliche Rückkühlung ohne Wasser.

Technische Daten

Außenabmessungen (BxHxT): ca. 900 x 1000 x 600 mm

Zubehör (im Preis enthalten) :

Utensilienkorb aus CNS 370 x 240 mm

Lieferung

Komplett-Lieferung frei Verwendungsstelle mit allem zum Betrieb erforderlichem Zubehör incl. Verbrauchsmaterial, funktionsbereite Übergabe mit vollständigem Medizinproduktebuch

Inbetriebnahme:
Bei Inbetriebnahme muss für alle Geräte eine mikrobiologische Prüfung der Aufbereitungsverfahren durch ein akkreditiertes Prüflabor für Medizinprodukte schriftlich vorgelegt werden. Die Chemie zur Erstbefüllung und mikrobiologischen Prüfung werden dem Auftragnehmer durch die den späteren Nutzer zur Verfügung gestellt.

Hersteller: '..........'

Typ: '..........'

*Hinweis: Kühlschrank*
Haushaltskühlschrank:
- unterbaufähiges Gerät
- Türanschlag rechts oder links, auch nachträglich wechselbar
- Energieeffizienzklasse: A
- FCKW- und FKW-frei
- Gesamt
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  ca. 130 l
- mit Abtauautomatik und kompletter Innenausstattung
- eisfreier Innenraum
- Temperaturbereich: min. + 2 °C bis + 8 °C, ablesbar über Digitalanzeige
- Innenausstattung: min. 3 Ablagefächer
- Anschlusswerte: 230 V/50 Hz
- Prüfzeichen: VDE, funkentstört

Hersteller: '..........'

Typ: '..........'

Breite: 600mm

*Hinweis: Gefrierschrank*
Haushaltsgefrierschrank:
- unterbaufähiges Gerät
- Türanschlag rechts oder links, auch nachträglich wechselbar
- Energieeffizienzklasse: A
- FCKW- und FKW-frei
- mit Abtauautomatik und kompletter Innenausstattung
- Nutzraum Gefrierfach: min. 120 l
- Temperaturbereich: min. -18 °C
- Innenausstattung: min. 4 Ablagefächer
- Anschlusswerte: 230 V / 50 Hz/ 300 W
- Prüfzeichen: VDE, funkentstört

Hersteller: '..........'

Typ: '..........'

Breite: 600mm

#### Titel 01.06 Modulsystem

*Hinweis: Allgemeine Anforderungen*
In den nachstehenden Positionen sind die Systemeinbauten einschließlich Halterungen, Trägerwänden, Trennteilern, Körben, Modulen etc. beschrieben.

Es handelt sich um ein standardisiertes Ordnungs- und Lagersystem für Krankenhäuser in den Modulabmaßen von 600 x 400 mm und deren Teiler (ISO Modulsystem). Das angebotene Modulsystem muss kompatibel zum bereits im Haus verwendeten System der Fa. Metzmedic sein.

Wichtiger Hinweis:
Bei der Feinplanung der Modulausstattung durch den Auftragnehmer ist der evtl. Austausch von Körben/Modulen etc. (Abmessungen) als kostenneutrale Leistung einzukalkulieren. Die Anzahl der Moduleinsätze kann um bis zu 10 % der angegebenen Mengen abweichen. Eine Präzisierung erfolgt nach vorgelegter Werk- und Montageplanung des AN.

**Ausführungsbeschreibung 34 Trägerwand, ISO-Norm mit (Ab)Kippfunktion**
*Trägerwand, ISO-Norm mit (Ab)Kippfunktion*
Funktion:
Zum Einschrauben in Holz- oder Stahlschränke, zur Aufnahme von Körben, Modulen, Einlegeböden etc. eines modularen Ver- und Entsorgungssystems.

Ausführung:
- Hochschlagfester Kunststoff,
- Material: PPE oder ABS, abriebfest
- Hergestellt im Spritzgussverfahren
- Durchgängige Wandstärke von 2 mm
- Recyclebar
- Kraftschlüssige, staubdichte Montage ohne Deformierung
- Antistatisch,
- Wischdesinfezierbar,
- Geeignet für die maschinelle Reinigung und Desinfektion,
- Tragfähigkeit pro Einschubebene 20 kg,
- Abkippen des Moduls nach dem Auszug für optimalen Zugriff
- Wahlweise für die rechte und linke Schrankinnenwand verwendbar,

Lieferbare Größen:
(jeweils linke und rechte Seite)

Hochschrank komplett (BxTxH): 460 x 660 x 2100 mm
Hochschrank halb (BxTxH): 460 x 660 x 1200 mm
Unterbauschrank (BxTxH): 460 x 660 x 900 mm
Hängeschrank (BxTxH): 460 x 360 x 600 mm

Hochschrank, quer, komplett (BxTxH): 660 x 460 x 2100 mm
Hochschrank, quer, halb (BxTxH): 660 x 460 x 2100 mm
Unterschrank, quer (BxTxH): 660 x 460 x 900 mm

Trägerwände in Hochschränken sind teilbar, in mehreren Segmenten auszuführen (keine durchgehenden Trägerwände) um eine evtl. spätere Nachrüstung mit Teleskopauszügen zu ermöglichen. Die Trägerwandsets für halbe Hochschränke (ca. 1200mm hoch) sind für Kombinationen mit Schlitzschienen und Telskopauszügen einzuplanen und dementsprechend zu kalkulieren.

**Ausführungsbeschreibung 35 Auszugstopp**
*Auszugstopp*
Funktion:
Bei Einsatz der Auszugstopper ist nur über gezielte Entriegelung das völlige Herausziehen von Körben und Modulen aus den Trägerwänden möglich. Ausführung integriert in den Schalen und/oder den Trägerwänden.

Ausführung:
- integriert oder werkzeuglos einsetzbar und entnehmbar bei allen ABS- und PC-Modulen/Körben
- widerstandsfähiger Kunststoff-Clip
- alle Kanten abgerundet
- abriebfest, biegefest, schlagfest
- Geeignet für die maschinelle Reinigung und Desinfektion

Hinweis:
Der Auszugsstopp ist entsprechend der angebotenen Stückzahlen für Körbe, Module und Schalen in den EP einzukalkulieren, falls er nicht bereits integriert ist.

**Ausführungsbeschreibung 36 Schlitzschienen**
*Schlitzschienen*
Funktion:
Zum Einschrauben in Holz- oder Stahlschränke, zur Aufnahme von Teleskopvollauszügen. Höhenverstellbarkeit im 25 mm Raster.

Ausführung:
- Qualitätsstahl, korrosionsgeschützt

Länge:
- ca. 700 mm für Unterschränke
- ca. 950 mm für Hochschränke

**Ausführungsbeschreibung 37 Teleskopvollauszug**
*Teleskopvollauszug*
Funktion:
Zum Einhängen, wahlweise in Holz- oder Stahlschränken montierter Schlitzschienen. Der Doppelteleskopauszug mit geschlossenem Kugelkäfig muss passend für die ISO-Norm mit direkten Aufnahmevorrichtung für Körbe, Module und Halterahmen ausgerüstet sein. Korb, Modul und Halterahmen müssen ohne Verschraubung fest in der Teleskopschiene einrasten.

Ausführung:
- Qualitätsstahl, korrosionsgeschützt
- Keine Arretierung
- Gedämpfter Endanschlag
- Tragfähigkeit min. 40 kg

Hinweis:
Sollten Körbe und Module nicht direkt aufgenommen werden können, sind zusätzliche Halterahmen zu jedem Teleskpopauszugspaar einzukalkulieren.

Lieferbare Größen:
- für Moduleinschub 600 mm tief
- für Moduleinschub 400 mm tief

**Ausführungsbeschreibung 38 Halterahmen für ISO-Modul**
*Halterahmen für ISO-Modul*
Funktion:
Halterahmen inkl. Teleskopvollauzugspaar mit Aufnahmemöglichkeit für Schubladenfrontblenden

Ausführung:
- pulverbeschichtetes Stahlblech mit Aufnahmemöglichkeit für Schubladenfrontblenden
- Materialstärke: 1,5 mm
- Rahmen direkt an Teleskopschienen, seitlich, montiert
- Befestigungsmöglichkeit für Schubladenfrontblenden
  Vorgesehene Langlöcher zur Befestigung von Griffen (Bohrabstand 96mm, 128mm, 160mm, 196mm, 224mm)

Ausführung Teleskopauszugspaar
- Tragfähigkeit: 50kg
- Softclose-Mechanismus
- Teleskopauszugspaar aus verzinktem Qualitätsstahl
- doppelt kugelgelagerter Präzisionsauszug
- über 100% ausziehbar

Lieferbare Größen:
für Moduleinschub 600 mm tief

**Ausführungsbeschreibung 39 Modul-Korb, ISO-Norm, ABS**
*Modul-Korb, ISO-Norm, ABS*
Material:
formstabiler Kunststoff Acrylnitril-Butadien-Styren (ABS)

Ausführung:
- hergestellt im Spritzgußverfahren
- mit Längs- und Querteilern, variabel unterteilbar
- Boden und Seitenwände gelocht
- belastbar bis 40 kg
- stapelbar
- bruchfest, schlagfest, resistent gegen Deformationen
- Etikettenclips an allen 4 Frontseiten sowie am oberen umlaufenden Rand variabel anclipbar
- rundumlaufender Rand, zum Tragen und Einschieben in Trägerwände, Trägerschienen, Teleskopauszüge und Regale
- mit Dehnungsfuge, daher auch im erhitzten Zustand vom Stapel entnahmefähig
- Reinigung in Waschanlagen möglich
- Absolut glatte Oberflächen, keine scharfen Ecken und Kanten
- Temperaturbeständigkeit: 80°C heißes Wasser während 2-3 Minuten

Lieferbare Größen:
- 600 x 400 x 100 mm (TxBxH)
- 600 x 400 x 200 mm (TxBxH)
- 300 x 400 x 100 mm (TxBxH)

**Ausführungsbeschreibung 40 ABS-Modul, ISO-Norm**
*ABS-Modul, ISO-Norm*
Material:
formstabiler Kunststoff Acrylnitril-Butadien-Styren (ABS)

Ausführung:
- hergestellt im Spritzgußverfahren
- mit Längs- und Querteilern, variabel unterteilbar
- belastbar bis 40 kg
- stapelbar
- bruchfest, schlagfest, resistent gegen Deformationen
- Etikettenclips an allen 4 Frontseiten sowie am oberen umlaufenden Rand variabel anclipbar
- rundumlaufender Rand, zum Tragen und Einschieben in Trägerwände, Trägerschienen, Teleskopauszüge und Regale
- mit Dehnungsfuge, daher auch im erhitzten Zustand vom Stapel entnahmefähig
- Reinigung in Waschanlagen möglich
- Absolut glatte Oberflächen, keine scharfen Ecken und Kanten
- Temperaturbeständigkeit: 80°C heißes Wasser während 2-3 Minuten

Lieferbare Größen:
- 600 x 400 x 50 mm (TxBxH)
- 600 x 400 x 100 mm (TxBxH)
- 300 x 400 x 50 mm (TxBxH)

**Ausführungsbeschreibung 41 Modulkorb, ISO-Norm, transparent**
*Modulkorb, ISO-Norm, transparent*
Material:
formstabiler Kunststoff, transparent

Ausführung:
- Mit Längs- und Querteilern variabel unterteilbar
- Boden und Seitenwände gelocht
- Belastbar min. 20 kg
- Stapelbar
- Bruchfest, schlagfest, resistent gegen Deformationen
- Rundumlaufender Rand, zum Tragen und Einschieben in Trägerwände, Trägerschienen, Teleskopauszüge und Regale
- Mit Dehnungsfuge, daher auch im erhitzten Zustand vom Stapel entnahmefähig
- Absolut glatte Oberflächen, keine scharfen Ecken und Kanten
- Geeignet für Reinigung in Waschanlagen, temperaturbeständig bis 85°C
- hygienisch einwandfreie Verwendung

Lieferbare Größen:
- 600 x 400 x 100 mm (TxBxH)
- 600 x 400 x 200 mm (TxBxH)

**Ausführungsbeschreibung 42 Modul, ISO-Norm, transparent**
*Modul, ISO-Norm, transparent*
Material:
formstabiler Kunststoff, transparent

Ausführung:
- Mit Längs- und Querteilern variabel unterteilbar
- Boden und Seitenwände gelocht
- Belastbar min. 20 kg
- Stapelbar
- Bruchfest, schlagfest, resistent gegen Deformationen
- Rundumlaufender Rand, zum Tragen und Einschieben in Trägerwände, Trägerschienen, Teleskopauszüge und Regale
- Mit Dehnungsfuge, daher auch im erhitzten Zustand vom Stapel entnahmefähig
- Absolut glatte Oberflächen, keine scharfen Ecken und Kanten
- Geeignet für Reinigung in Waschanlagen, temperaturbeständig bis 85°C
- hygienisch einwandfreie Verwendung

Lieferbare Größen:
- 600 x 400 x 50 mm (TxBxH)
- 600 x 400 x 100 mm (TxBxH)

- 300 x 400 x 50 mm (TxBxH)

**Ausführungsbeschreibung 43 Teiler für Körbe und Module, ISO-Norm, ABS**
*Teiler für Körbe und Module, ISO-Norm, ABS*
Funktion:
- zur Unterteilung der ABS-Körbe und Module quer und längs
- zur Aufnahmen für Etikettenträgen / Etikettenclips
- eine asymmetrische Teilung muss möglich sein

Ausführung:
- Hergestellt im Spritzgussverfahren,
- Acrylnitril-Butadien-Styren (ABS)
- Mit Sollbruchstellen für individuelle Teilerlänge in Verbindung mit einem T-Stück
- Geeignet für Reinigung in Waschanlagen, temperaturbeständig bis 85°C
- Reinigung in Waschanlagen möglich
- Beständig gegen ph-neutrale Reinigungs- und Desinfektionslösungen
- Hygienisch einwandfreie Verwendung

Lieferbare Größen für Körbe:
- 600 x 200 mm (LxH)
- 600 x 100 mm (LxH)
- 400 x 200 mm (LxH)
- 400 x 100 mm (LxH)
- 300 x 100 mm (LxH)

Lieferbare Größen für Module:
- 600 x 50 mm (LxH)
- 600 x 100 mm (LxH)
- 400 x 50 mm (LxH)
- 400 x 100 mm (LxH)
- 300 x 50 mm (LxH)

**Ausführungsbeschreibung 44 Teiler für Körbe und Module, ISO-Norm, transparent**
*Teiler für Körbe und Module, ISO-Norm, transparent*
Funktion:
- zur Unterteilung der Körbe und Module quer und längs
- zur Aufnahmen für Etikettenträgen / Etikettenclips
- eine asymmetrische Teilung muss möglich sein

Ausführung:
- Hergestellt im Spritzgussverfahren,
- Polycarbonat (PC) oder Acryl, transparent,
- Mit Sollbruchstellen für individuelle Teilerlänge in Verbindung mit einem T-Stück,
- Reinigung in Waschanlagen möglich
- Beständig gegen ph-neutrale Reinigungs- und Desinfektionslösungen
- Hygienisch einwandfreie Verwendung

Lieferbare Größen für Körbe:
- 600 x 200 mm (LxH)
- 600 x 100 mm (LxH)
- 400 x 200 mm (LxH)
- 400 x 100 mm (LxH)

Lieferbare Größen für Module:
- 600 x 50 mm (LxH)
- 600 x 100 mm (LxH)
- 400 x 50 mm (LxH)
- 400 x 100 mm (LxH)
- 300 x 50 mm (LxH)

**Ausführungsbeschreibung 45 Katheter Hängevorrichtung, ISO-Norm**
*Katheter Hängevorrichtung, ISO-Norm*
Funktion:
Hakenauszug, zur Lagerung von hängenden Kathetern unterschiedlicher Längen

Ausführung:
- Edelstahl, elektrolytisch poliert oder rilsanierter Stahl
- montierbar unter Fachboden 600x400mm
- inkl. Teleskopvollauszug
- inkl. 20 Haken bzw. 14 Haken

Lieferbare Größen:
- 600 x 400 mm (TxB)
- 400 x 600 mm (TxB)

**Ausführungsbeschreibung 46 Kathetermodulbox**
*Kathetermodulbox*
Funktion:
Kathetermodulbox zur stehenden Lagerung von Kathetern

Ausführung:
- Modul und Korb: formstabiler ABS-Kunststoff (Acrylnitril-Butadien-Styren)
- Distanzstück: Aluminium oder gleichwertig
- mit Längs- und Querteilern variabel unterteilbar
- belastbar bis 40 kg
- bruchfest, schlagfest, resistent gegen Deformationen
- Etikettenclip an allen 4 Seiten sowie am oberen umlaufenden Rand anclipbar
- Kennzeichnung der gängigsten Teilerpositionen
- Geeignet für Reinigung in Waschanlagen, temperaturbeständig bis 85°C
- hygienisch einwandfreie Verwendung
- rundum laufender Rand zum Tragen und Einschieben in Trägerwände, Trägerschienen, Teleskopauszüge und Regale
- Modul mit geschlossenem Boden, Korb ohne Boden
- Modul/Korb verbunden durch 4 Distanzstücke die mit Schrauben in Vierkantlöchern befestigt sind
- Modul und Korb können individuell unterteilt werden je nach Größe der zu lagernden Katheter-Umverpackungen.

Lieferbare Größen:
Distanzstücke verfügbar ca. 500 mm und ca. 800 mm Länge

**Ausführungsbeschreibung 47 Fachboden / Einlege-Boden**
*Fachboden / Einlege-Boden*
Material:
Vollkunststoff (HPL)

Ausführung:
- Plattenstärke ca. 6-10 mm
- Tragfähigkeit bis 20 kg
- zum Einschieben in die Trägerwände
- Kernmaterial ist an den Sichtkanten profiliert und geschliffen
- beständig gegen alle gängigen Reinigungs- und Desinfektionslösungen
- hygienisch einwandfreie Verwendung

Lieferbare Größen:
- 600 x 400 mm (LxB)
- 300 x 400 mm (LxB)

**Ausführungsbeschreibung 48 Tabletauszug / Böden**
*Tabletauszug / Böden*
Material:
Vollkunststoff (HPL)

Ausführung:
- Plattenstärke ca. 6-10 mm
- Tragfähigkeit bis 20 kg
- zum Ein-, Aufsetzen auf Teleskopvollauszug
- Kernmaterial ist an den Sichtkanten profiliert und geschliffen
- beständig gegen alle gängigen Reinigungs- und Desinfektionslösungen
- hygienisch einwandfreie Verwendung

Lieferbare Größen:
- 600 x 400 mm (LxB)

**Ausführungsbeschreibung 49 Gitterboden**
*Gitterboden*
Material:
Chromnickelstahl, 1.4301, elektrolytisch poliert

Ausführung:
- ein-, aufsetzbar auf Teleskopvollauszug
- zur Aufnahme von StE - Container
- Tragfähigkeit bis 35 kg
- beständig gegen alle gängigen Reinigungs- und Desinfektionslösungen
- hygienisch einwandfreie Verwendung
- autoklavierbar

Lieferbare Größen:
- 600 x 400 mm (LxB)

**Ausführungsbeschreibung 50 Etikettenleiste, montiert**
*Etikettenleiste, montiert*
Ausführung:
stabile Leiste aus eloxiertem Aluminium o.ä.

Funktion:
zur Montage an Schranktürinnenseiten, geeignet zum Aufstecken von Etikettenhaltern

lieferbare Größen:
ca. 350 x 20 mm (LxH)
ca. 550 x 20 mm (LxH)

**Ausführungsbeschreibung 51 Etikettenhalter**
*Etikettenhalter*
Funktion:
- Modell für sämtliche ISO-Modul-, und Korbausführungen verwendbar
- anclipbar sowohl am oberen umlaufenden Rand als auch an den Wandungsseiten der Körbe, an sämtliche Teiler und auch umsteckbar auf die Bestellleiste

Ausführung:
- Kunststoff
- homogene, glatte,
- geschlossene Oberfläche
- bruchfest, dauerhaft formstabile, sehr strapazierfähige Befestigungsklammern für sicheren Sitz des Clip auch nach häufigem Gebrauch
- zum Aufkleben eines Klebeetiketts geeignet
- zum Einstecken von Etikettenträgerplatten geeignet
- beständig gegen ph-neutrale und alkalische Reinigungs- und Desinfektionslösungen
- Temperaturbeständigkeit: dauerhaft bis 105°C, kurzzeitig bis 150°C

Lieferbare Größen:
- Höhe ca. 57 mm, Breite ca. 42 mm (Hochformat)
- Höhe ca. 42 mm, Breite ca. 57 mm (Querformat)

**Ausführungsbeschreibung 52 Betäubungsmitteltresore (BTM)**
*Betäubungsmitteltresore (BTM)*
Die in einigen Schrankeinbauten geplanten BTM müssen diebstahlsicher konzipiert und eingebaut sein, d. h. aus Metall bestehen und mit einer separaten Schließung gegenüber dem Schrank ausgestattet sein. Die Schranktür darf nur geschlossen werden können, wenn der Schlüssel von dem BTM abgezogen ist. Der BTM-Schlüssel kann wiederum nur abgezogen werden, wenn der BTM verschlossen ist (gem. einschlägiger Vorschrift).

Die BTM-Fächer  haben mindestens dem Widerstandsgrad O. BTM-Fächer mit einem Eigengewicht von unter 200 kg sind entsprechend zu verankern.

Ausgestattet mit Zylinderschloss Sicherheitsstufe B. Stabiles Gehäuse mit einliegender 3mm Stahltür. Sicherheitszylinderschloss als Einzelschließung ausgeführt, mit 3 Schlüsseln. Innenraum mit herausnehmbaren Zwischenboden oder alternativ zwei getrennte Fächer (Tages/Wochenvorrat).

Maße:
ca. 400 x 400 x 400 mm (HxBxT) ISO-Norm
ca. 650 x 400 x 400 mm (HxBxT) ISO-Norm

Die Tresore sind zum Einbau in ISO-Hochschränken vorgesehen und inkl. Montagewinkel, Montageböden und Verankerungsmaterial zu kalkulieren.

**Ausführungsbeschreibung 53 Montage**
*Montage*
Komplettmontage der Seitenwände, Schlitzschienen, Teleskopschienen und Halterahmen in Schrankkorpusse (Hoch-/ Hänge-/ Unterschrank) incl. einschieben der Module/Körbe mit Längs- und Querteilern als Standardbestückung nach Planungsvorgabe vor Ort.

Der Einbau inkl. Kleinteile und Materialkosten ist in die jeweiligen Positionen einzukalkulieren.

### Bereich 02 Ausstattung

#### Titel 02.01 BA1

##### Abschnitt 02.01.01 Raum 10.145 - 1-Bett-Zimmer

**02.01.01.001 Seitenblende SBL**
Menge: 1,000 St; EP: 42,020

**02.01.01.002 Anbautisch Typ 01**
Menge: 1,000 St; EP: 588,240

**02.01.01.003 ISO-Unterbauschrank SBL Typ 02**
Front in RAL DESIGN
Menge: 1,000 St; EP: 428,570

**02.01.01.004 B1 Abfallbehaelter, wandmontiert**
Menge: 1,000 St; EP: 159,660

**02.01.01.005 Schlitzschienenset für Unterbauschränke**
gemäß Vorbeschrieb zur paarweisen (links / rechts) Ausstattung von Unterschränken, Länge ca. 900mm

Außenmaße Unterbauschrank (BxTxH): 460 x 660 x 1100 mm
Menge: 1,000 St; EP: 12,300

**02.01.01.006 Halterahmen für ISO-Modul**
Gemäß Vorbeschrieb
Menge: 5,000 St; EP: 25,480

**02.01.01.007 ABS-Korb, ISO-Norm, 400x600x100**
gemäß Vorbeschrieb

Breite: 400 mm
Tiefe: 600 mm
Höhe: 100 mm
Menge: 3,000 St; EP: 7,630

**02.01.01.008 ABS-Korb, ISO-Norm, 400x600x200**
gemäß Vorbeschrieb

Breite: 400 mm
Tiefe: 600 mm
Höhe: 200 mm
Menge: 1,000 St; EP: 9,530

**02.01.01.009 ABS-Modul, ISO Norm, 400x600x100**
gemäß Vorbeschrieb

Breite: 400 mm
Tiefe: 600 mm
Höhe: 100 mm
Menge: 1,000 St; EP: 12,390

**02.01.01.010 Teiler für ABS-Korb, ISO-Norm, 600x100**
gemäß Vorbeschrieb

Länge: 600 mm
Höhe: 100 mm
Menge: 6,000 St; EP: 2,170

**02.01.01.011 Teiler für ABS-Korb, ISO-Norm, 400x100**
gemäß Vorbeschrieb

Länge: 400 mm
Höhe: 100 mm
Menge: 6,000 St; EP: 1,750

**02.01.01.012 Teiler für ABS-Korb, ISO-Norm, 600x200**
gemäß Vorbeschrieb

Länge: 600 mm
Höhe: 200 mm
Menge: 2,000 St; EP: 3,520

**02.01.01.013 Teiler für ABS-Korb, ISO-Norm, 400x200**
gemäß Vorbeschrieb

Länge: 400 mm
Höhe: 200 mm
Menge: 2,000 St; EP: 2,670

**02.01.01.014 Teiler für ABS-Modul, ISO-Norm, 600x100**
gemäß Vorbeschrieb

Länge: 600 mm
Höhe: 100 mm
Menge: 2,000 St; EP: 2,960

**02.01.01.015 Teiler für ABS-Modul, ISO-Norm, 400x100**
gemäß Vorbeschrieb

Länge: 400 mm
Höhe: 100 mm
Menge: 2,000 St; EP: 2,960

Summe Abschnitt 02.01.01 Raum 10.145 - 1-Bett-Zimmer: 1450,74

##### Abschnitt 02.01.02 Raum 10.145A - Schleuse

**02.01.02.001 Steckbeckenspülautomat (E), Standgerät**
Menge: 1,000 St; EP: 12605,040

**02.01.02.002 Seitenblende CNS**
Menge: 1,000 St; EP: 100,840

**02.01.02.003 Deckenblende CNS**
Menge: 1,000 St; EP: 126,050

**02.01.02.004 Wandblende CNS**
Menge: 1,000 St; EP: 100,840

**02.01.02.005 Revisionsblende CNS**
Menge: 1,000 St; EP: 100,840

**02.01.02.006 Regal fuer Steckbecken und Urinflaschen Typ 26**
Menge: 1,000 St; EP: 294,120

**02.01.02.007 Arbeitstischplatte CNS Typ 03**
Menge: 1,000 St; EP: 92,440

**02.01.02.008 DIN-Unterbauschrank mit HWB, CNS Typ 38**
Menge: 1,000 St; EP: 1092,440

**02.01.02.009 Hospitalausguss CNS Typ 72**
Menge: 1,000 St; EP: 2352,940

**02.01.02.010 Garderobenleiste**
Menge: 1,000 St; EP: 210,080

**02.01.02.011 Arbeitstischplatte CNS PSA**
Abmessungen (BxT):  650 x 450  mm
Menge: 1,000 St; EP: 350,000

**02.01.02.012 Unterbauschrank CNS PSA**
Abmessungen (BxTxH):  600 x 450 x 900 mm
Menge: 1,000 St; EP: 378,150

**02.01.02.013 Wandschrank CNS PSA**
Abmessungen (BxTxH):  600 x 380 x 600 mm
Menge: 1,000 St; EP: 285,710

Summe Abschnitt 02.01.02 Raum 10.145A - Schleuse: 18089,49

##### Abschnitt 02.01.03 Raum 10.146 - 1-Bett-Zimmer

**02.01.03.001 Seitenblende SBL**
Menge: 1,000 St; EP: 42,020

**02.01.03.002 Anbautisch Typ 01**
Menge: 1,000 St; EP: 588,240

**02.01.03.003 ISO-Unterbauschrank SBL Typ 02**
Front in RAL DESIGN
Menge: 1,000 St; EP: 428,570

**02.01.03.004 B1 Abfallbehaelter, wandmontiert**
Menge: 1,000 St; EP: 159,660

**02.01.03.005 Schlitzschienenset für Unterbauschränke**
gemäß Vorbeschrieb zur paarweisen (links / rechts) Ausstattung von Unterschränken, Länge ca. 900mm

Außenmaße Unterbauschrank (BxTxH): 460 x 660 x 1100 mm
Menge: 1,000 St; EP: 12,300

**02.01.03.006 Halterahmen für ISO-Modul**
Gemäß Vorbeschrieb
Menge: 5,000 St; EP: 25,480

**02.01.03.007 ABS-Korb, ISO-Norm, 400x600x100**
gemäß Vorbeschrieb

Breite: 400 mm
Tiefe: 600 mm
Höhe: 100 mm
Menge: 3,000 St; EP: 7,630

**02.01.03.008 ABS-Korb, ISO-Norm, 400x600x200**
gemäß Vorbeschrieb

Breite: 400 mm
Tiefe: 600 mm
Höhe: 200 mm
Menge: 1,000 St; EP: 9,530

**02.01.03.009 ABS-Modul, ISO Norm, 400x600x100**
gemäß Vorbeschrieb

Breite: 400 mm
Tiefe: 600 mm
Höhe: 100 mm
Menge: 1,000 St; EP: 12,390

**02.01.03.010 Teiler für ABS-Korb, ISO-Norm, 600x100**
gemäß Vorbeschrieb

Länge: 600 mm
Höhe: 100 mm
Menge: 6,000 St; EP: 2,170

**02.01.03.011 Teiler für ABS-Korb, ISO-Norm, 400x100**
gemäß Vorbeschrieb

Länge: 400 mm
Höhe: 100 mm
Menge: 6,000 St; EP: 1,750

**02.01.03.012 Teiler für ABS-Korb, ISO-Norm, 600x200**
gemäß Vorbeschrieb

Länge: 600 mm
Höhe: 200 mm
Menge: 2,000 St; EP: 3,520

**02.01.03.013 Teiler für ABS-Korb, ISO-Norm, 400x200**
gemäß Vorbeschrieb

Länge: 400 mm
Höhe: 200 mm
Menge: 2,000 St; EP: 2,670

**02.01.03.014 Teiler für ABS-Modul, ISO-Norm, 600x100**
gemäß Vorbeschrieb

Länge: 600 mm
Höhe: 100 mm
Menge: 2,000 St; EP: 2,960

**02.01.03.015 Teiler für ABS-Modul, ISO-Norm, 400x100**
gemäß Vorbeschrieb

Länge: 400 mm
Höhe: 100 mm
Menge: 2,000 St; EP: 2,960

Summe Abschnitt 02.01.03 Raum 10.146 - 1-Bett-Zimmer: 1450,74

##### Abschnitt 02.01.04 Raum 10.146A - Schleuse

**02.01.04.001 Steckbeckenspülautomat (E), Standgerät**
Menge: 1,000 St; EP: 12605,040

**02.01.04.002 Seitenblende CNS, mit Bohrungen ELT**
Menge: 1,000 St; EP: 100,840

**02.01.04.003 Deckenblende CNS**
Menge: 1,000 St; EP: 126,050

**02.01.04.004 Wandblende CNS**
Menge: 1,000 St; EP: 100,840

**02.01.04.005 Revisionsblende CNS**
Menge: 1,000 St; EP: 100,840

**02.01.04.006 Regal fuer Steckbecken und Urinflaschen Typ 26**
Menge: 1,000 St; EP: 294,120

**02.01.04.007 Arbeitstischplatte CNS Typ 03**
Menge: 1,000 St; EP: 92,440

**02.01.04.008 DIN-Unterbauschrank mit HWB, CNS Typ 38**
Menge: 1,000 St; EP: 1092,440

**02.01.04.009 Hospitalausguss CNS Typ 72**
Menge: 1,000 St; EP: 2352,940

**02.01.04.010 Garderobenleiste**
Menge: 1,000 St; EP: 210,080

**02.01.04.011 Arbeitstischplatte CNS PSA**
Abmessungen (BxT):  650 x 450  mm
Menge: 1,000 St; EP: 350,000

**02.01.04.012 Unterbauschrank CNS PSA**
Abmessungen (BxTxH):  600 x 450 x 900 mm
Menge: 1,000 St; EP: 378,150

**02.01.04.013 Wandschrank CNS PSA**
Abmessungen (BxTxH):  600 x 380 x 600 mm
Menge: 1,000 St; EP: 285,710

Summe Abschnitt 02.01.04 Raum 10.146A - Schleuse: 18089,49

##### Abschnitt 02.01.05 Raum 10.147 - Labor

**02.01.05.001 Seitenblende SBL**
Menge: 1,000 St; EP: 42,020

**02.01.05.002 Deckenblende SBL**
Menge: 1,000 St; EP: 126,050

**02.01.05.003 Wandblende SBL**
Menge: 1,000 St; EP: 420,170

**02.01.05.004 Seitenwange (Steher) SBL**
zwischen Kühlschrank und Gefrierschrank zur Abstützung der Arbeitsplatte.
Ausführung entsprechend den Anbautischen
Menge: 1,000 St; EP: 110,000

**02.01.05.005 Arbeitstischplatte HK, Typ 03**
Menge: 1,000 St; EP: 840,340

**02.01.05.006 DIN-Unterbauschrank mit HWB, CNS Typ 38**
Menge: 1,000 St; EP: 1092,440

**02.01.05.007 -20° Kuehlschrank, untertisch**
Menge: 1,000 St; EP: 4369,750

**02.01.05.008 4° Kuehlschrank, untertisch**
Menge: 1,000 St; EP: 1512,610

**02.01.05.009 Spritzschutz**
Menge: 1,000 St; EP: 159,660

**02.01.05.010 ISO-Hochschrank SBL Typ 01**
Menge: 3,000 St; EP: 663,870

**02.01.05.011 ISO-Unterbauschrank SBL Typ 01**
Menge: 3,000 St; EP: 378,150

**02.01.05.012 Trägerwandset für halben Hochschrank, 600 tief**
gemäß Vorbeschrieb zur paarweisen (links / rechts) Ausstattung von Hochschränken

Das Trägerwandset ist in Kombination mit Schlitzschienen und Telskopauszügen zu verwenden.

Höhe: ca. 1200mm

Außenmaß Hochschrank (BxTxH): 460 x 660 x 2100 mm
Menge: 3,000 St; EP: 61,500

**02.01.05.013 Schlitzschienenset für Hochschränke**
gemäß Vorbeschrieb zur paarweisen (links / rechts) Ausstattung von Hochschränken, Länge ca. 950mm

für Hochschränke mit Teleskopauszügen ist jeweils ein Set Trägerwände für halbe Hochschränke in der entsprechenden Position berücksichtigt

Außenmaße Hochschrank (BxTxH): 460 x 660 x 2100 mm
Menge: 3,000 St; EP: 19,790

**02.01.05.014 Schlitzschienenset für Unterbauschränke**
gemäß Vorbeschrieb zur paarweisen (links / rechts) Ausstattung von Hochschränken, Länge ca. 700mm

Außenmaße Unterbauschrank (BxTxH): 460 x 660 x 900 mm
Menge: 3,000 St; EP: 12,300

**02.01.05.015 Teleskop-Vollauszugspaar, 600mm**
gemäß Vorbeschrieb, Paarweise, zum Einhängen in Hoch- bzw. Unterbauschränke mit Schlitzschienenset
Menge: 12,000 St; EP: 21,770

**02.01.05.016 ABS-Korb, ISO-Norm, 400x600x100**
gemäß Vorbeschrieb

Breite: 400 mm
Tiefe: 600 mm
Höhe: 100 mm
Menge: 30,000 St; EP: 7,630

**02.01.05.017 ABS-Korb, ISO-Norm, 400x600x200**
gemäß Vorbeschrieb

Breite: 400 mm
Tiefe: 600 mm
Höhe: 200 mm
Menge: 6,000 St; EP: 9,530

**02.01.05.018 Modulkorb, ISO-Norm, transparent, 400x600x100**
gemäß Vorbeschrieb

Breite: 400 mm
Tiefe: 600 mm
Höhe: 100 mm
Menge: 6,000 St; EP: 12,010

**02.01.05.019 Modulkorb, ISO-Norm, transparent, 400x600x50**
gemäß Vorbeschrieb

Breite: 400 mm
Tiefe: 600 mm
Höhe: 50 mm
Menge: 3,000 St; EP: 12,130

**02.01.05.020 Teiler für ABS-Korb, ISO-Norm, 600x100**
gemäß Vorbeschrieb

Länge: 600 mm
Höhe: 100 mm
Menge: 60,000 St; EP: 2,170

**02.01.05.021 Teiler für ABS-Korb, ISO-Norm, 400x100**
gemäß Vorbeschrieb

Länge: 400 mm
Höhe: 100 mm
Menge: 60,000 St; EP: 1,750

**02.01.05.022 Teiler für ABS-Korb, ISO-Norm, 600x200**
gemäß Vorbeschrieb

Länge: 600 mm
Höhe: 200 mm
Menge: 12,000 St; EP: 3,520

**02.01.05.023 Teiler für ABS-Korb, ISO-Norm, 400x200**
gemäß Vorbeschrieb

Länge: 400 mm
Höhe: 200 mm
Menge: 12,000 St; EP: 2,670

**02.01.05.024 Teiler für Modulkorb, ISO-Norm, transparent, 600x100**
gemäß Vorbeschrieb

Länge: 600 mm
Höhe: 100 mm
Menge: 12,000 St; EP: 2,670

**02.01.05.025 Teiler für Modulkorb, ISO-Norm, transparent, 400x100**
gemäß Vorbeschrieb

Länge: 400 mm
Höhe: 100 mm
Menge: 12,000 St; EP: 1,880

**02.01.05.026 Teiler für Modulkorb, ISO-Norm, transparent, 600x50**
gemäß Vorbeschrieb

Länge: 600 mm
Höhe: 50 mm
Menge: 6,000 St; EP: 1,390

**02.01.05.027 Teiler für Modulkorb, ISO-Norm, transparent, 400x50**
gemäß Vorbeschrieb

Länge: 400 mm
Höhe: 50 mm
Menge: 6,000 St; EP: 0,990

Summe Abschnitt 02.01.05 Raum 10.147 - Labor: 13114,00

##### Abschnitt 02.01.06 Raum 10.147A - Schleuse

**02.01.06.001 Seitenblende SBL**
Menge: 1,000 St; EP: 42,020

**02.01.06.002 Deckenblende SBL**
Menge: 1,000 St; EP: 126,050

**02.01.06.003 Wandblende SBL**
Menge: 1,000 St; EP: 420,170

**02.01.06.004 Arbeitstischplatte CNS Typ 03**
Menge: 1,000 St; EP: 840,340

**02.01.06.005 Hochschrank SBL Typ 22**
Menge: 1,000 St; EP: 1092,440

**02.01.06.006 Unterbauschrank SBL Typ 22**
Menge: 1,000 St; EP: 378,150

Summe Abschnitt 02.01.06 Raum 10.147A - Schleuse: 2899,17

##### Abschnitt 02.01.07 Raum 10.147B - Laser

**02.01.07.001 Seitenblende SBL**
Menge: 2,000 St; EP: 126,050

**02.01.07.002 Arbeitstischplatte HK, Typ 03**
Menge: 1,000 St; EP: 546,220

**02.01.07.003 Arbeitstischplatte HK, klappbar**
Menge: 1,000 St; EP: 1428,570

**02.01.07.004 ISO-Unterbauschrank SBL Typ 01**
Menge: 3,000 St; EP: 378,150

**02.01.07.005 Schlitzschienenset für Unterbauschränke**
gemäß Vorbeschrieb zur paarweisen (links / rechts) Ausstattung von Hochschränken, Länge ca. 700mm

Außenmaße Unterbauschrank (BxTxH): 460 x 660 x 900 mm
Menge: 3,000 St; EP: 12,300

**02.01.07.006 Teleskop-Vollauszugspaar, 600mm**
gemäß Vorbeschrieb, Paarweise, zum Einhängen in Hoch- bzw. Unterbauschränke mit Schlitzschienenset
Menge: 12,000 St; EP: 21,770

**02.01.07.007 ABS-Korb, ISO-Norm, 400x600x100**
gemäß Vorbeschrieb

Breite: 400 mm
Tiefe: 600 mm
Höhe: 100 mm
Menge: 12,000 St; EP: 7,630

**02.01.07.008 Teiler für ABS-Korb, ISO-Norm, 600x100**
gemäß Vorbeschrieb

Länge: 600 mm
Höhe: 100 mm
Menge: 24,000 St; EP: 2,170

**02.01.07.009 Teiler für ABS-Korb, ISO-Norm, 400x100**
gemäß Vorbeschrieb

Länge: 400 mm
Höhe: 100 mm
Menge: 24,000 St; EP: 1,750

Summe Abschnitt 02.01.07 Raum 10.147B - Laser: 3845,12

##### Abschnitt 02.01.08 Raum 10.149 - Pflegestuetzpunkt

**02.01.08.001 Seitenblende SBL**
Menge: 1,000 St; EP: 42,020

**02.01.08.002 Deckenblende SBL über Hängeschränke**
Menge: 1,000 St; EP: 378,150

**02.01.08.003 Deckenblende SBL über Hochschrank**
Front in RAL DESIGN
Menge: 1,000 St; EP: 378,150

**02.01.08.004 Arbeitstischplatte HK, Typ 03**
Menge: 1,000 St; EP: 1008,400

**02.01.08.005 Lichtleiste**
Menge: 1,000 St; EP: 258,820

**02.01.08.006 Hochschrank SBL Typ 60 (MKS + GS)**
Front in RAL DESIGN
Menge: 1,000 St; EP: 5126,050

**02.01.08.007 ISO-Unterbauschrank SBL Typ 01**
in RAL DESIGN
Menge: 5,000 St; EP: 378,150

**02.01.08.008 ISO-Unterbauschrank SBL Typ 03**
in RAL DESIGN
Menge: 2,000 St; EP: 378,150

**02.01.08.009 ISO-Wandschrank SBL Typ 01**
Menge: 2,000 St; EP: 285,710

**02.01.08.010 DIN-Wandschrank SBL Typ 22**
Menge: 1,000 St; EP: 457,980

**02.01.08.011 Schlitzschienenset für Unterbauschränke**
gemäß Vorbeschrieb zur paarweisen (links / rechts) Ausstattung von Hochschränken, Länge ca. 700mm

Außenmaße Unterbauschrank (BxTxH): 460 x 660 x 900 mm
Menge: 7,000 St; EP: 12,300

**02.01.08.012 Trägerwandset für Hängeschrank**
gemäß Vorbeschrieb zur paarweisen (links / rechts) Ausstattung von Hängeschränken

Außenmaße Hängeschrank (BxTxH): 460 x 360 x 600 mm
Menge: 2,000 St; EP: 29,300

**02.01.08.013 Halterahmen für ISO-Modul**
Gemäß Vorbeschrieb
Menge: 8,000 St; EP: 25,480

**02.01.08.014 Teleskop-Vollauszugspaar, 600mm**
gemäß Vorbeschrieb, Paarweise, zum Einhängen in Hoch- bzw. Unterbauschränke mit Schlitzschienenset
Menge: 20,000 St; EP: 21,770

**02.01.08.015 ABS-Korb, ISO-Norm, 400x600x100**
gemäß Vorbeschrieb

Breite: 400 mm
Tiefe: 600 mm
Höhe: 100 mm
Menge: 28,000 St; EP: 7,630

**02.01.08.016 Modulkorb, ISO-Norm, transparent, 400x300x50**
gemäß Vorbeschrieb

Breite: 400 mm
Tiefe: 300 mm
Höhe: 50 mm
Menge: 4,000 St; EP: 7,700

**02.01.08.017 Teiler für ABS-Korb, ISO-Norm, 600x100**
gemäß Vorbeschrieb

Länge: 600 mm
Höhe: 100 mm
Menge: 56,000 St; EP: 2,170

**02.01.08.018 Teiler für ABS-Korb, ISO-Norm, 400x100**
gemäß Vorbeschrieb

Länge: 400 mm
Höhe: 100 mm
Menge: 56,000 St; EP: 1,750

**02.01.08.019 Teiler für Modulkorb, ISO-Norm, transparent, 400x50**
gemäß Vorbeschrieb

Länge: 400 mm
Höhe: 50 mm
Menge: 8,000 St; EP: 0,990

**02.01.08.020 Teiler für Modulkorb, ISO-Norm, transparent, 300x50**
gemäß Vorbeschrieb

Länge: 300 mm
Höhe: 50 mm
Menge: 8,000 St; EP: 4,020

Summe Abschnitt 02.01.08 Raum 10.149 - Pflegestuetzpunkt: 12156,02

##### Abschnitt 02.01.09 Raum 10.150 - ARrein

**02.01.09.001 Seitenblende SBL**
Menge: 2,000 St; EP: 126,050

**02.01.09.002 Deckenblende SBL**
Menge: 1,000 St; EP: 378,150

**02.01.09.003 ISO-Hochschrank SBL Typ 01**
Menge: 5,000 St; EP: 663,870

**02.01.09.004 Trägerwandset für halben Hochschrank, 600 tief**
gemäß Vorbeschrieb zur paarweisen (links / rechts) Ausstattung von Hochschränken

Das Trägerwandset ist in Kombination mit Schlitzschienen und Telskopauszügen zu verwenden.

Höhe: ca. 1200mm

Außenmaß Hochschrank (BxTxH): 460 x 660 x 2100 mm
Menge: 5,000 St; EP: 61,500

**02.01.09.005 Schlitzschienenset für Hochschränke**
gemäß Vorbeschrieb zur paarweisen (links / rechts) Ausstattung von Hochschränken, Länge ca. 950mm

für Hochschränke mit Teleskopauszügen ist jeweils ein Set Trägerwände für halbe Hochschränke in der entsprechenden Position berücksichtigt

Außenmaße Hochschrank (BxTxH): 460 x 660 x 2100 mm
Menge: 5,000 St; EP: 19,790

**02.01.09.006 Teleskop-Vollauszugspaar, 600mm**
gemäß Vorbeschrieb, Paarweise, zum Einhängen in Hoch- bzw. Unterbauschränke mit Schlitzschienenset
Menge: 25,000 St; EP: 21,770

**02.01.09.007 ABS-Korb, ISO-Norm, 400x600x100**
gemäß Vorbeschrieb

Breite: 400 mm
Tiefe: 600 mm
Höhe: 100 mm
Menge: 30,000 St; EP: 7,630

**02.01.09.008 ABS-Korb, ISO-Norm, 400x600x200**
gemäß Vorbeschrieb

Breite: 400 mm
Tiefe: 600 mm
Höhe: 200 mm
Menge: 10,000 St; EP: 9,530

**02.01.09.009 Modulkorb, ISO-Norm, transparent, 400x600x100**
gemäß Vorbeschrieb

Breite: 400 mm
Tiefe: 600 mm
Höhe: 100 mm
Menge: 10,000 St; EP: 12,010

**02.01.09.010 Modulkorb, ISO-Norm, transparent, 400x600x50**
gemäß Vorbeschrieb

Breite: 400 mm
Tiefe: 600 mm
Höhe: 50 mm
Menge: 5,000 St; EP: 12,130

**02.01.09.011 Teiler für ABS-Korb, ISO-Norm, 600x100**
gemäß Vorbeschrieb

Länge: 600 mm
Höhe: 100 mm
Menge: 60,000 St; EP: 2,170

**02.01.09.012 Teiler für ABS-Korb, ISO-Norm, 400x100**
gemäß Vorbeschrieb

Länge: 400 mm
Höhe: 100 mm
Menge: 60,000 St; EP: 1,750

**02.01.09.013 Teiler für ABS-Korb, ISO-Norm, 600x200**
gemäß Vorbeschrieb

Länge: 600 mm
Höhe: 200 mm
Menge: 20,000 St; EP: 3,520

**02.01.09.014 Teiler für ABS-Korb, ISO-Norm, 400x200**
gemäß Vorbeschrieb

Länge: 400 mm
Höhe: 200 mm
Menge: 20,000 St; EP: 2,670

**02.01.09.015 Teiler für Modulkorb, ISO-Norm, transparent, 600x100**
gemäß Vorbeschrieb

Länge: 600 mm
Höhe: 100 mm
Menge: 20,000 St; EP: 2,670

**02.01.09.016 Teiler für Modulkorb, ISO-Norm, transparent, 400x100**
gemäß Vorbeschrieb

Länge: 400 mm
Höhe: 100 mm
Menge: 20,000 St; EP: 1,880

**02.01.09.017 Teiler für Modulkorb, ISO-Norm, transparent, 600x50**
gemäß Vorbeschrieb

Länge: 600 mm
Höhe: 50 mm
Menge: 10,000 St; EP: 1,390

**02.01.09.018 Teiler für Modulkorb, ISO-Norm, transparent, 400x50**
gemäß Vorbeschrieb

Länge: 400 mm
Höhe: 50 mm
Menge: 10,000 St; EP: 0,990

Summe Abschnitt 02.01.09 Raum 10.150 - ARrein: 5879,05

##### Abschnitt 02.01.10 Raum 10.153 - Lager

**02.01.10.001 Seitenblende SBL**
für die Wandschränke
Menge: 2,000 St; EP: 126,050

**02.01.10.002 Seitenblende SBL**
für die Hochschränke
Menge: 1,000 St; EP: 126,050

**02.01.10.003 Deckenblende SBL**
für die Wandschränke
Menge: 2,000 St; EP: 420,170

**02.01.10.004 Deckenblende SBL**
für die Hochschränke
Menge: 2,000 St; EP: 420,170

**02.01.10.005 ISO-Hochschrank SBL Typ 01**
Menge: 6,000 St; EP: 663,870

**02.01.10.006 DIN-Wandschrank SBL Typ 22**
Menge: 1,000 St; EP: 405,350

**02.01.10.007 DIN-Wandschrank SBL Typ 23**
Menge: 3,000 St; EP: 445,380

**02.01.10.008 Trägerwandset für halben Hochschrank, 600 tief**
gemäß Vorbeschrieb zur paarweisen (links / rechts) Ausstattung von Hochschränken

Das Trägerwandset ist in Kombination mit Schlitzschienen und Telskopauszügen zu verwenden.

Höhe: ca. 1200mm

Außenmaß Hochschrank (BxTxH): 460 x 660 x 2100 mm
Menge: 6,000 St; EP: 61,500

**02.01.10.009 Schlitzschienenset für Hochschränke**
gemäß Vorbeschrieb zur paarweisen (links / rechts) Ausstattung von Hochschränken, Länge ca. 950mm

für Hochschränke mit Teleskopauszügen ist jeweils ein Set Trägerwände für halbe Hochschränke in der entsprechenden Position berücksichtigt

Außenmaße Hochschrank (BxTxH): 460 x 660 x 2100 mm
Menge: 6,000 St; EP: 19,790

**02.01.10.010 Teleskop-Vollauszugspaar, 600mm**
gemäß Vorbeschrieb, Paarweise, zum Einhängen in Hoch- bzw. Unterbauschränke mit Schlitzschienenset
Menge: 30,000 St; EP: 21,770

**02.01.10.011 ABS-Korb, ISO-Norm, 400x600x100**
gemäß Vorbeschrieb

Breite: 400 mm
Tiefe: 600 mm
Höhe: 100 mm
Menge: 36,000 St; EP: 7,630

**02.01.10.012 ABS-Korb, ISO-Norm, 400x600x200**
gemäß Vorbeschrieb

Breite: 400 mm
Tiefe: 600 mm
Höhe: 200 mm
Menge: 12,000 St; EP: 9,530

**02.01.10.013 Modulkorb, ISO-Norm, transparent, 400x600x100**
gemäß Vorbeschrieb

Breite: 400 mm
Tiefe: 600 mm
Höhe: 100 mm
Menge: 12,000 St; EP: 12,010

**02.01.10.014 Modulkorb, ISO-Norm, transparent, 400x600x50**
gemäß Vorbeschrieb

Breite: 400 mm
Tiefe: 600 mm
Höhe: 50 mm
Menge: 6,000 St; EP: 12,130

**02.01.10.015 Teiler für ABS-Korb, ISO-Norm, 600x100**
gemäß Vorbeschrieb

Länge: 600 mm
Höhe: 100 mm
Menge: 72,000 St; EP: 2,170

**02.01.10.016 Teiler für ABS-Korb, ISO-Norm, 400x100**
gemäß Vorbeschrieb

Länge: 400 mm
Höhe: 100 mm
Menge: 72,000 St; EP: 1,750

**02.01.10.017 Teiler für ABS-Korb, ISO-Norm, 600x200**
gemäß Vorbeschrieb

Länge: 600 mm
Höhe: 200 mm
Menge: 24,000 St; EP: 3,520

**02.01.10.018 Teiler für ABS-Korb, ISO-Norm, 400x200**
gemäß Vorbeschrieb

Länge: 400 mm
Höhe: 200 mm
Menge: 24,000 St; EP: 2,670

**02.01.10.019 Teiler für Modulkorb, ISO-Norm, transparent, 600x100**
gemäß Vorbeschrieb

Länge: 600 mm
Höhe: 100 mm
Menge: 24,000 St; EP: 2,670

**02.01.10.020 Teiler für Modulkorb, ISO-Norm, transparent, 400x100**
gemäß Vorbeschrieb

Länge: 400 mm
Höhe: 100 mm
Menge: 24,000 St; EP: 1,880

**02.01.10.021 Teiler für Modulkorb, ISO-Norm, transparent, 600x50**
gemäß Vorbeschrieb

Länge: 600 mm
Höhe: 50 mm
Menge: 12,000 St; EP: 1,390

**02.01.10.022 Teiler für Modulkorb, ISO-Norm, transparent, 400x50**
gemäß Vorbeschrieb

Länge: 400 mm
Höhe: 50 mm
Menge: 12,000 St; EP: 0,990

Summe Abschnitt 02.01.10 Raum 10.153 - Lager: 10098,88

##### Abschnitt 02.01.11 Raum 10.156 - 1-Bett-Zimmer

**02.01.11.001 Seitenblende SBL**
Menge: 1,000 St; EP: 42,020

**02.01.11.002 Anbautisch Typ 01**
Menge: 1,000 St; EP: 588,240

**02.01.11.003 ISO-Unterbauschrank SBL Typ 02**
Front in RAL DESIGN
Menge: 1,000 St; EP: 428,570

**02.01.11.004 B1 Abfallbehaelter, wandmontiert**
Menge: 1,000 St; EP: 159,660

**02.01.11.005 Schlitzschienenset für Unterbauschränke**
gemäß Vorbeschrieb zur paarweisen (links / rechts) Ausstattung von Unterschränken, Länge ca. 900mm

Außenmaße Unterbauschrank (BxTxH): 460 x 660 x 1100 mm
Menge: 1,000 St; EP: 12,300

**02.01.11.006 Halterahmen für ISO-Modul**
Gemäß Vorbeschrieb
Menge: 5,000 St; EP: 25,480

**02.01.11.007 ABS-Korb, ISO-Norm, 400x600x100**
gemäß Vorbeschrieb

Breite: 400 mm
Tiefe: 600 mm
Höhe: 100 mm
Menge: 3,000 St; EP: 7,630

**02.01.11.008 ABS-Korb, ISO-Norm, 400x600x200**
gemäß Vorbeschrieb

Breite: 400 mm
Tiefe: 600 mm
Höhe: 200 mm
Menge: 1,000 St; EP: 9,530

**02.01.11.009 ABS-Modul, ISO Norm, 400x600x100**
gemäß Vorbeschrieb

Breite: 400 mm
Tiefe: 600 mm
Höhe: 100 mm
Menge: 1,000 St; EP: 12,390

**02.01.11.010 Teiler für ABS-Korb, ISO-Norm, 600x100**
gemäß Vorbeschrieb

Länge: 600 mm
Höhe: 100 mm
Menge: 6,000 St; EP: 2,170

**02.01.11.011 Teiler für ABS-Korb, ISO-Norm, 400x100**
gemäß Vorbeschrieb

Länge: 400 mm
Höhe: 100 mm
Menge: 6,000 St; EP: 1,750

**02.01.11.012 Teiler für ABS-Korb, ISO-Norm, 600x200**
gemäß Vorbeschrieb

Länge: 600 mm
Höhe: 200 mm
Menge: 2,000 St; EP: 3,520

**02.01.11.013 Teiler für ABS-Korb, ISO-Norm, 400x200**
gemäß Vorbeschrieb

Länge: 400 mm
Höhe: 200 mm
Menge: 2,000 St; EP: 2,670

**02.01.11.014 Teiler für ABS-Modul, ISO-Norm, 600x100**
gemäß Vorbeschrieb

Länge: 600 mm
Höhe: 100 mm
Menge: 2,000 St; EP: 2,960

**02.01.11.015 Teiler für ABS-Modul, ISO-Norm, 400x100**
gemäß Vorbeschrieb

Länge: 400 mm
Höhe: 100 mm
Menge: 2,000 St; EP: 2,960

Summe Abschnitt 02.01.11 Raum 10.156 - 1-Bett-Zimmer: 1450,74

##### Abschnitt 02.01.12 Raum 10.156A - Schleuse

**02.01.12.001 Steckbeckenspülautomat (E), Standgerät**
Menge: 1,000 St; EP: 12605,040

**02.01.12.002 Seitenblende CNS**
Menge: 2,000 St; EP: 100,840

**02.01.12.003 Deckenblende CNS**
Menge: 1,000 St; EP: 126,050

**02.01.12.004 Wandblende CNS**
Menge: 1,000 St; EP: 100,840

**02.01.12.005 Revisionsblende CNS**
Menge: 1,000 St; EP: 100,840

**02.01.12.006 Regal fuer Steckbecken und Urinflaschen Typ 26**
Menge: 1,000 St; EP: 294,120

**02.01.12.007 Arbeitstischplatte CNS Typ 03**
Menge: 1,000 St; EP: 92,440

**02.01.12.008 DIN-Unterbauschrank mit HWB, CNS Typ 38**
Menge: 1,000 St; EP: 1092,440

**02.01.12.009 Hospitalausguss CNS Typ 72**
Menge: 1,000 St; EP: 2352,940

**02.01.12.010 Garderobenleiste**
Menge: 1,000 St; EP: 210,080

**02.01.12.011 Arbeitstischplatte CNS PSA**
Abmessungen (BxT):  650 x 500  mm
Menge: 1,000 St; EP: 350,000

**02.01.12.012 Unterbauschrank CNS PSA**
Abmessungen (BxTxH):  600 x 500 x 900 mm
Menge: 1,000 St; EP: 378,150

**02.01.12.013 Wandschrank CNS PSA**
Abmessungen (BxTxH):  600 x 380 x 600 mm
Menge: 1,000 St; EP: 285,710

Summe Abschnitt 02.01.12 Raum 10.156A - Schleuse: 18190,33

##### Abschnitt 02.01.13 Raum 10.157 - 1-Bett-Zimmer

**02.01.13.001 Seitenblende SBL**
Menge: 1,000 St; EP: 42,020

**02.01.13.002 Anbautisch Typ 01**
Menge: 1,000 St; EP: 588,240

**02.01.13.003 ISO-Unterbauschrank SBL Typ 02**
Front in RAL DESIGN
Menge: 1,000 St; EP: 428,570

**02.01.13.004 B1 Abfallbehaelter, wandmontiert**
Menge: 1,000 St; EP: 159,660

**02.01.13.005 Schlitzschienenset für Unterbauschränke**
gemäß Vorbeschrieb zur paarweisen (links / rechts) Ausstattung von Unterschränken, Länge ca. 900mm

Außenmaße Unterbauschrank (BxTxH): 460 x 660 x 1100 mm
Menge: 1,000 St; EP: 12,300

**02.01.13.006 Halterahmen für ISO-Modul**
Gemäß Vorbeschrieb
Menge: 5,000 St; EP: 25,480

**02.01.13.007 ABS-Korb, ISO-Norm, 400x600x100**
gemäß Vorbeschrieb

Breite: 400 mm
Tiefe: 600 mm
Höhe: 100 mm
Menge: 3,000 St; EP: 7,630

**02.01.13.008 ABS-Korb, ISO-Norm, 400x600x200**
gemäß Vorbeschrieb

Breite: 400 mm
Tiefe: 600 mm
Höhe: 200 mm
Menge: 1,000 St; EP: 9,530

**02.01.13.009 ABS-Modul, ISO Norm, 400x600x100**
gemäß Vorbeschrieb

Breite: 400 mm
Tiefe: 600 mm
Höhe: 100 mm
Menge: 1,000 St; EP: 12,390

**02.01.13.010 Teiler für ABS-Korb, ISO-Norm, 600x100**
gemäß Vorbeschrieb

Länge: 600 mm
Höhe: 100 mm
Menge: 6,000 St; EP: 2,170

**02.01.13.011 Teiler für ABS-Korb, ISO-Norm, 400x100**
gemäß Vorbeschrieb

Länge: 400 mm
Höhe: 100 mm
Menge: 6,000 St; EP: 1,750

**02.01.13.012 Teiler für ABS-Korb, ISO-Norm, 600x200**
gemäß Vorbeschrieb

Länge: 600 mm
Höhe: 200 mm
Menge: 2,000 St; EP: 3,520

**02.01.13.013 Teiler für ABS-Korb, ISO-Norm, 400x200**
gemäß Vorbeschrieb

Länge: 400 mm
Höhe: 200 mm
Menge: 2,000 St; EP: 2,670

**02.01.13.014 Teiler für ABS-Modul, ISO-Norm, 600x100**
gemäß Vorbeschrieb

Länge: 600 mm
Höhe: 100 mm
Menge: 2,000 St; EP: 2,960

**02.01.13.015 Teiler für ABS-Modul, ISO-Norm, 400x100**
gemäß Vorbeschrieb

Länge: 400 mm
Höhe: 100 mm
Menge: 2,000 St; EP: 2,960

Summe Abschnitt 02.01.13 Raum 10.157 - 1-Bett-Zimmer: 1450,74

##### Abschnitt 02.01.14 Raum 10.158 - 1-Bett-Zimmer

**02.01.14.001 Seitenblende SBL**
Menge: 1,000 St; EP: 42,020

**02.01.14.002 Anbautisch Typ 01**
Menge: 1,000 St; EP: 588,240

**02.01.14.003 ISO-Unterbauschrank SBL Typ 02**
Front in RAL DESIGN
Menge: 1,000 St; EP: 428,570

**02.01.14.004 B1 Abfallbehaelter, wandmontiert**
Menge: 1,000 St; EP: 159,660

**02.01.14.005 Schlitzschienenset für Unterbauschränke**
gemäß Vorbeschrieb zur paarweisen (links / rechts) Ausstattung von Unterschränken, Länge ca. 900mm

Außenmaße Unterbauschrank (BxTxH): 460 x 660 x 1100 mm
Menge: 1,000 St; EP: 12,300

**02.01.14.006 Halterahmen für ISO-Modul**
Gemäß Vorbeschrieb
Menge: 5,000 St; EP: 25,480

**02.01.14.007 ABS-Korb, ISO-Norm, 400x600x100**
gemäß Vorbeschrieb

Breite: 400 mm
Tiefe: 600 mm
Höhe: 100 mm
Menge: 3,000 St; EP: 7,630

**02.01.14.008 ABS-Korb, ISO-Norm, 400x600x200**
gemäß Vorbeschrieb

Breite: 400 mm
Tiefe: 600 mm
Höhe: 200 mm
Menge: 1,000 St; EP: 9,530

**02.01.14.009 ABS-Modul, ISO Norm, 400x600x100**
gemäß Vorbeschrieb

Breite: 400 mm
Tiefe: 600 mm
Höhe: 100 mm
Menge: 1,000 St; EP: 12,390

**02.01.14.010 Teiler für ABS-Korb, ISO-Norm, 600x100**
gemäß Vorbeschrieb

Länge: 600 mm
Höhe: 100 mm
Menge: 6,000 St; EP: 2,170

**02.01.14.011 Teiler für ABS-Korb, ISO-Norm, 400x100**
gemäß Vorbeschrieb

Länge: 400 mm
Höhe: 100 mm
Menge: 6,000 St; EP: 1,750

**02.01.14.012 Teiler für ABS-Korb, ISO-Norm, 600x200**
gemäß Vorbeschrieb

Länge: 600 mm
Höhe: 200 mm
Menge: 2,000 St; EP: 3,520

**02.01.14.013 Teiler für ABS-Korb, ISO-Norm, 400x200**
gemäß Vorbeschrieb

Länge: 400 mm
Höhe: 200 mm
Menge: 2,000 St; EP: 2,670

**02.01.14.014 Teiler für ABS-Modul, ISO-Norm, 600x100**
gemäß Vorbeschrieb

Länge: 600 mm
Höhe: 100 mm
Menge: 2,000 St; EP: 2,960

**02.01.14.015 Teiler für ABS-Modul, ISO-Norm, 400x100**
gemäß Vorbeschrieb

Länge: 400 mm
Höhe: 100 mm
Menge: 2,000 St; EP: 2,960

Summe Abschnitt 02.01.14 Raum 10.158 - 1-Bett-Zimmer: 1450,74

##### Abschnitt 02.01.15 Raum 10.158A - Schleuse

**02.01.15.001 Steckbecken-Spuelautomat mit HWB**
Menge: 1,000 St; EP: 12605,040

**02.01.15.002 Seitenblende CNS**
Menge: 1,000 St; EP: 100,840

**02.01.15.003 Deckenblende CNS**
Menge: 1,000 St; EP: 126,050

**02.01.15.004 Wandblende CNS**
Menge: 1,000 St; EP: 100,840

**02.01.15.005 Regal fuer Steckbecken und Urinflaschen Typ 26**
Menge: 1,000 St; EP: 294,120

**02.01.15.006 Hospitalausguss CNS Typ 72**
Menge: 1,000 St; EP: 2352,940

**02.01.15.007 Arbeitstischplatte CNS Typ 03**
Menge: 1,000 St; EP: 92,440

**02.01.15.008 Garderobenleiste**
Menge: 1,000 St; EP: 210,080

**02.01.15.009 Unterbauschrank CNS PSA**
Abmessungen (BxTxH):  600 x 600 x 900 mm
Menge: 1,000 St; EP: 378,150

**02.01.15.010 Wandschrank CNS PSA**
Abmessungen (BxTxH):  600 x 380 x 600 mm
Menge: 1,000 St; EP: 285,710

Summe Abschnitt 02.01.15 Raum 10.158A - Schleuse: 16546,21

##### Abschnitt 02.01.16 Raum 10.159 - 1-Bett-Zimmer

**02.01.16.001 Seitenblende SBL**
Menge: 1,000 St; EP: 42,020

**02.01.16.002 Anbautisch Typ 01**
Menge: 1,000 St; EP: 588,240

**02.01.16.003 ISO-Unterbauschrank SBL Typ 02**
Front in RAL DESIGN
Menge: 1,000 St; EP: 428,570

**02.01.16.004 B1 Abfallbehaelter, wandmontiert**
Menge: 1,000 St; EP: 159,660

**02.01.16.005 Schlitzschienenset für Unterbauschränke**
gemäß Vorbeschrieb zur paarweisen (links / rechts) Ausstattung von Unterschränken, Länge ca. 900mm

Außenmaße Unterbauschrank (BxTxH): 460 x 660 x 1100 mm
Menge: 1,000 St; EP: 12,300

**02.01.16.006 Halterahmen für ISO-Modul**
Gemäß Vorbeschrieb
Menge: 5,000 St; EP: 25,480

**02.01.16.007 ABS-Korb, ISO-Norm, 400x600x100**
gemäß Vorbeschrieb

Breite: 400 mm
Tiefe: 600 mm
Höhe: 100 mm
Menge: 3,000 St; EP: 7,630

**02.01.16.008 ABS-Korb, ISO-Norm, 400x600x200**
gemäß Vorbeschrieb

Breite: 400 mm
Tiefe: 600 mm
Höhe: 200 mm
Menge: 1,000 St; EP: 9,530

**02.01.16.009 ABS-Modul, ISO Norm, 400x600x100**
gemäß Vorbeschrieb

Breite: 400 mm
Tiefe: 600 mm
Höhe: 100 mm
Menge: 1,000 St; EP: 12,390

**02.01.16.010 Teiler für ABS-Korb, ISO-Norm, 600x100**
gemäß Vorbeschrieb

Länge: 600 mm
Höhe: 100 mm
Menge: 6,000 St; EP: 2,170

**02.01.16.011 Teiler für ABS-Korb, ISO-Norm, 400x100**
gemäß Vorbeschrieb

Länge: 400 mm
Höhe: 100 mm
Menge: 6,000 St; EP: 1,750

**02.01.16.012 Teiler für ABS-Korb, ISO-Norm, 600x200**
gemäß Vorbeschrieb

Länge: 600 mm
Höhe: 200 mm
Menge: 2,000 St; EP: 3,520

**02.01.16.013 Teiler für ABS-Korb, ISO-Norm, 400x200**
gemäß Vorbeschrieb

Länge: 400 mm
Höhe: 200 mm
Menge: 2,000 St; EP: 2,670

**02.01.16.014 Teiler für ABS-Modul, ISO-Norm, 600x100**
gemäß Vorbeschrieb

Länge: 600 mm
Höhe: 100 mm
Menge: 2,000 St; EP: 2,960

**02.01.16.015 Teiler für ABS-Modul, ISO-Norm, 400x100**
gemäß Vorbeschrieb

Länge: 400 mm
Höhe: 100 mm
Menge: 2,000 St; EP: 2,960

Summe Abschnitt 02.01.16 Raum 10.159 - 1-Bett-Zimmer: 1450,74

##### Abschnitt 02.01.17 Raum 10.159A - Schleuse

**02.01.17.001 Steckbecken-Spuelautomat mit HWB**
Menge: 1,000 St; EP: 12605,040

**02.01.17.002 Seitenblende CNS**
Menge: 1,000 St; EP: 100,840

**02.01.17.003 Deckenblende CNS**
Menge: 1,000 St; EP: 126,050

**02.01.17.004 Wandblende CNS**
Menge: 1,000 St; EP: 100,840

**02.01.17.005 Regal fuer Steckbecken und Urinflaschen Typ 26**
Menge: 1,000 St; EP: 294,120

**02.01.17.006 Hospitalausguss CNS Typ 72**
Menge: 1,000 St; EP: 2352,940

**02.01.17.007 Arbeitstischplatte CNS Typ 03**
Menge: 1,000 St; EP: 92,440

**02.01.17.008 Garderobenleiste**
Menge: 1,000 St; EP: 210,080

**02.01.17.009 Unterbauschrank CNS PSA**
Abmessungen (BxTxH):  600 x 600 x 900 mm
Menge: 1,000 St; EP: 378,150

**02.01.17.010 Wandschrank CNS PSA**
Abmessungen (BxTxH):  600 x 380 x 600 mm
Menge: 1,000 St; EP: 285,710

Summe Abschnitt 02.01.17 Raum 10.159A - Schleuse: 16546,21

Summe Titel 02.01 BA1: 144158,41

#### Titel 02.02 BA2

##### Abschnitt 02.02.01 Raum 10.112 - 2-Bett-Zimmer

**02.02.01.001 Seitenblende SBL**
Menge: 1,000 St; EP: 42,020

**02.02.01.002 Anbautisch Typ 02**
Menge: 1,000 St; EP: 588,240

**02.02.01.003 ISO-Unterbauschrank SBL Typ 02**
Front in RAL DESIGN
Menge: 2,000 St; EP: 428,570

**02.02.01.004 B1 Abfallbehaelter, wandmontiert**
Menge: 1,000 St; EP: 159,660

**02.02.01.005 Schlitzschienenset für Unterbauschränke**
gemäß Vorbeschrieb zur paarweisen (links / rechts) Ausstattung von Unterschränken, Länge ca. 900mm

Außenmaße Unterbauschrank (BxTxH): 460 x 660 x 1100 mm
Menge: 2,000 St; EP: 12,300

**02.02.01.006 Halterahmen für ISO-Modul**
Gemäß Vorbeschrieb
Menge: 10,000 St; EP: 25,480

**02.02.01.007 ABS-Korb, ISO-Norm, 400x600x100**
gemäß Vorbeschrieb

Breite: 400 mm
Tiefe: 600 mm
Höhe: 100 mm
Menge: 6,000 St; EP: 7,630

**02.02.01.008 ABS-Korb, ISO-Norm, 400x600x200**
gemäß Vorbeschrieb

Breite: 400 mm
Tiefe: 600 mm
Höhe: 200 mm
Menge: 2,000 St; EP: 9,530

**02.02.01.009 ABS-Modul, ISO Norm, 400x600x100**
gemäß Vorbeschrieb

Breite: 400 mm
Tiefe: 600 mm
Höhe: 100 mm
Menge: 2,000 St; EP: 12,390

**02.02.01.010 Teiler für ABS-Korb, ISO-Norm, 600x100**
gemäß Vorbeschrieb

Länge: 600 mm
Höhe: 100 mm
Menge: 12,000 St; EP: 2,170

**02.02.01.011 Teiler für ABS-Korb, ISO-Norm, 400x100**
gemäß Vorbeschrieb

Länge: 400 mm
Höhe: 100 mm
Menge: 12,000 St; EP: 1,750

**02.02.01.012 Teiler für ABS-Korb, ISO-Norm, 600x200**
gemäß Vorbeschrieb

Länge: 600 mm
Höhe: 200 mm
Menge: 4,000 St; EP: 3,520

**02.02.01.013 Teiler für ABS-Korb, ISO-Norm, 400x200**
gemäß Vorbeschrieb

Länge: 400 mm
Höhe: 200 mm
Menge: 4,000 St; EP: 2,670

**02.02.01.014 Teiler für ABS-Modul, ISO-Norm, 600x100**
gemäß Vorbeschrieb

Länge: 600 mm
Höhe: 100 mm
Menge: 4,000 St; EP: 2,960

**02.02.01.015 Teiler für ABS-Modul, ISO-Norm, 400x100**
gemäß Vorbeschrieb

Länge: 400 mm
Höhe: 100 mm
Menge: 4,000 St; EP: 2,960

Summe Abschnitt 02.02.01 Raum 10.112 - 2-Bett-Zimmer: 2111,56

##### Abschnitt 02.02.02 Raum 10.112A - Schleuse

**02.02.02.001 Steckbeckenspülautomat (E) inkl. Handwaschbecken**
Menge: 1,000 St; EP: 12605,040

**02.02.02.002 Seitenblende CNS**
Menge: 2,000 St; EP: 100,840

**02.02.02.003 Deckenblende CNS**
Menge: 1,000 St; EP: 126,050

**02.02.02.004 Wandblende CNS**
Menge: 1,000 St; EP: 100,840

**02.02.02.005 Regal fuer Steckbecken und Urinflaschen Typ 26**
Menge: 1,000 St; EP: 294,120

**02.02.02.006 Arbeitstischplatte CNS Typ 03**
Menge: 1,000 St; EP: 92,440

**02.02.02.007 Hospitalausguss CNS Typ 72**
Menge: 1,000 St; EP: 2352,940

**02.02.02.008 Garderobenleiste**
Menge: 2,000 St; EP: 210,080

**02.02.02.009 Arbeitstischplatte CNS PSA**
Abmessungen (BxT):  650 x 600 mm
Menge: 1,000 St; EP: 350,000

**02.02.02.010 Unterbauschrank CNS PSA**
Abmessungen (BxTxH):  600 x 600 x 900 mm
Menge: 1,000 St; EP: 378,150

**02.02.02.011 Wandschrank CNS PSA**
Abmessungen (BxTxH):  600 x 380 x 600 mm
Menge: 1,000 St; EP: 285,710

Summe Abschnitt 02.02.02 Raum 10.112A - Schleuse: 17207,13

##### Abschnitt 02.02.03 Raum 10.113 - 2-Bett-Zimmer

**02.02.03.001 Seitenblende SBL**
Menge: 1,000 St; EP: 42,020

**02.02.03.002 Anbautisch Typ 02**
Menge: 1,000 St; EP: 588,240

**02.02.03.003 ISO-Unterbauschrank SBL Typ 02**
Front in RAL DESIGN
Menge: 2,000 St; EP: 428,570

**02.02.03.004 B1 Abfallbehaelter, wandmontiert**
Menge: 1,000 St; EP: 159,660

**02.02.03.005 Schlitzschienenset für Unterbauschränke**
gemäß Vorbeschrieb zur paarweisen (links / rechts) Ausstattung von Unterschränken, Länge ca. 900mm

Außenmaße Unterbauschrank (BxTxH): 460 x 660 x 1100 mm
Menge: 2,000 St; EP: 12,300

**02.02.03.006 Halterahmen für ISO-Modul**
Gemäß Vorbeschrieb
Menge: 10,000 St; EP: 25,480

**02.02.03.007 ABS-Korb, ISO-Norm, 400x600x100**
gemäß Vorbeschrieb

Breite: 400 mm
Tiefe: 600 mm
Höhe: 100 mm
Menge: 6,000 St; EP: 7,630

**02.02.03.008 ABS-Korb, ISO-Norm, 400x600x200**
gemäß Vorbeschrieb

Breite: 400 mm
Tiefe: 600 mm
Höhe: 200 mm
Menge: 2,000 St; EP: 9,530

**02.02.03.009 ABS-Modul, ISO Norm, 400x600x100**
gemäß Vorbeschrieb

Breite: 400 mm
Tiefe: 600 mm
Höhe: 100 mm
Menge: 2,000 St; EP: 12,390

**02.02.03.010 Teiler für ABS-Korb, ISO-Norm, 600x100**
gemäß Vorbeschrieb

Länge: 600 mm
Höhe: 100 mm
Menge: 12,000 St; EP: 2,170

**02.02.03.011 Teiler für ABS-Korb, ISO-Norm, 400x100**
gemäß Vorbeschrieb

Länge: 400 mm
Höhe: 100 mm
Menge: 12,000 St; EP: 1,750

**02.02.03.012 Teiler für ABS-Korb, ISO-Norm, 600x200**
gemäß Vorbeschrieb

Länge: 600 mm
Höhe: 200 mm
Menge: 4,000 St; EP: 3,520

**02.02.03.013 Teiler für ABS-Korb, ISO-Norm, 400x200**
gemäß Vorbeschrieb

Länge: 400 mm
Höhe: 200 mm
Menge: 4,000 St; EP: 2,670

**02.02.03.014 Teiler für ABS-Modul, ISO-Norm, 600x100**
gemäß Vorbeschrieb

Länge: 600 mm
Höhe: 100 mm
Menge: 4,000 St; EP: 2,960

**02.02.03.015 Teiler für ABS-Modul, ISO-Norm, 400x100**
gemäß Vorbeschrieb

Länge: 400 mm
Höhe: 100 mm
Menge: 4,000 St; EP: 2,960

Summe Abschnitt 02.02.03 Raum 10.113 - 2-Bett-Zimmer: 2111,56

Summe Titel 02.02 BA2: 21430,25

Summe Bereich 02 Ausstattung: 165588,66; Summe brutto: 197050,51

Summe 10 VE4731_Med. Funktionsmöbel: 165588,66; USt %: 19,00; Summe brutto: 197050,51
